# FW-Ausbau B3 Ost Neuburg an der Donau
Angebotsaufforderung (GAEB 90, DA83)
DV-Nummer: 10631_SW
Währung: EUR

## Erd-, Tiefbau- und Rohrverlegungsarbeite
Datum: 22.05.26

*Hinweis*
Allgemeine Vorbemerkungen für den Bereich Fernwärme

Die Vorbemerkungen zu den einzelnen Leistungsbereichen
sind Vertragsbestandteil. Für LV-Positionen, die auf
diese
Texte zurückgreifen, gilt der Wortlaut des Langtextes
als
vertraglich vereinbart.

Die technische Machbarkeit von den im LV beschriebenen
Leistungen, insbesondere statische
Vorgaben, Positionierung von Entleerungen und
Entlüftungen und dergleichen sind vom AG
freizugeben. Zur Abstimmung kann im Bedarfsfall der
Rohrlieferant mit einbezogen werden. Die
Freigabe erfolgt letztendlich durch den AG.

Zertifizierungen

Der AN hat über folgende Zertifizierungen zu verfügen
und muss diese nachweisen:

DVGW - Fachunternehmung nach Zertifizierungsumfang:
Gruppe FW 2:  Prüfungsgrundlagen nach
AGFW FW 601

DVGW GW 301 G2 (Stahl und PE)

DVGW GW 301 W 2 (alle Materialien plus PE)

DVGW GW 381 Tiefbau (auf Nachfrage nachzureichen)

DVGW GW 15 Gasnachumhüllungszertifizierung

Sowie die Zertifizierungen in den Vortexten der
Positionen bzw. bei den Einzelpositionen.

Erfüllungsort
Erfüllungsort ist das Versorgungsgebiet der Stadtwerke
Neuburg, insbesondere den Bereich Ostendstraße,
Sudetenlandstraße und Stettiner Straße

Das bestehende Nahwärmenetz in Neuburg a.d. Donau wird
ausgebaut. Hierbei werden in den
verschiedenen Versorgungsgebieten
Kunststoffmantelrohrleitungen in Dämmserie 2 als
Hauptversorgung, Stich- und Anschlussleitungen verlegt.
Im Zuge der Neuverlegung sind Leerrohre bei Bedarf nur
auf Anordnung AG für Glasfaserleitungen im
Grabenprofil mit einzubringen.

Da sich die Baustellen im Stadtgebiet befinden, sind
erhöhte Anforderungen an die
Baustellensicherheit und Emission gegeben.

Zufahrtswege
Zur Verfügung stehen unter anderem alle Straßen, Wege
und sonstige Flächen auf öffentlichem
Grund.

Baulager
Der Auftragnehmer muss in Neuburg a. d. Donau oder im
näheren Umfeld (nicht weiter als 10 km) ein
Baulager einrichten, sofern nicht eine Betriebsstelle
in Neuburg existiert. Die Mitarbeiter der Kolonne
müssen während der Woche mindestens Montag 7:00 Uhr
bis Freitags 16:00 Uhr zu jeder Uhrzeit für
eventuelle Notfälle oder Baumaßnahmen zur Verfügung
stehen.

Baustellenflächen, Lager und Arbeitsplätze
Für die Beschaffung weiterer, für die Abwicklung der
Baumaßnahme erforderlicher Baustellenflächen
hat der AN selbst Sorge zu tragen und wird nicht extra
vergütet.

Die Anlieger sind durch den AN in Abstimmung mit dem
AG frühzeitig von den vorgesehenen
Baumaßnahmen und den damit verbundenen Einschränkungen
zu informieren. Dies betrifft
insbesondere die Zugänglichkeit zu gewerblich
genutzten oder der öffentlichen Hand zugehörigen
Flächen oder Grundstücken. Die Zugänglichkeit von
Grundstücken und ggf. Zufahrten für Anlieger
muss während der Baumaßnahme erhalten bleiben.
Die Eingriffe in Natur, Grünflächen und der Umwelt
sowie Beeinträchtigungen der vorhandenen
Bebauung sollen möglichst gering gehalten werden.
Hierzu muss u.a. auch speziell die Grünordnung
(Arbeitshinweise bei Arbeiten in Grünflächen) der
Stadt ND eingehalten werden.
Link zum Leitfaden zum Umgang mit Bäumen und
Vegetationsflächen auf Baustellen:
https://www.neuburg-donau.de/rathaus/aufgaben-und-diens
tleistungen/baumschutz-und-gruenordnun
_id3037#collapse-field-files

Der AN hat alle erforderlichen Maßnahmen, die zur
Wahrung berechtigter Anliegerinteressen
erforderlich werden, zu treffen. Dies gilt
insbesondere für die Vermeidung von Baulärm,
Staubentwicklung und die Reinhaltung der öffentlichen
Verkehrsflächen im Baubereich. Während der
Arbeiten ist grundsätzlich zu gewährleisten, dass
keine Stoffe die nebenliegenden Flächen
verschmutzen.
Grenzsteine, Vermessungspunkte sowie Absteck- und
Kontrollpunkte dürfen während der
Baudurchführung nicht ohne Erlaubnis entfernt werden.
Die entsprechenden Genehmigungen sind in
Abstimmung mit dem AG bei den jeweilig zuständigen
Behörden oder dem Eigentümer der Punkte
einzuholen.

Suchschlitze
Sollten zur Sicherung von anderen Ver- oder
Entsorgungsleitungen Suchschlitze nötig sein, werden
diese nur vergütet wenn die Anzahl und Lage mit einem
Bauleiter der Stadtwerke abgesprochen ist.

Anschlussmöglichkeiten an Ver- und
Entsorgungsmöglichkeiten
Vom Auftraggeber werden keine Ver- oder
Entsorgungsmöglichkeiten zur Verfügung gestellt.
Für die Anbindung an das Wassernetz der SWND für z.B.
Bauwasser, müssen zugelassene
Standrohre /Entnahmevorrichtungen gemäß DIN EN 1717
verwendet werden (Verhinderung
gegen Rücksaugen mittels Systemtrenner).

Ausführungsunterlagen
Es werden Trassen und Baupläne durch den AG erstellt.
Die Trassen werden vor Ort mit der
Bauaufsicht der Stadtwerke festgelegt.
Spartenpläne für Gas/Wasser/Strom/Nahwärme werden von
der Spartenauskunft der Stadtwerke
Neuburg, Heinrichsheimstraße 2, 86633 Neuburg a. d.
Donau zur Verfügung gestellt.
Link zur Sparten- bzw. Planauskunft der SWND:
https://stadtwerke-neuburg.de/planauskunft
Trassenänderungen bleiben vorbehalten.

Bauleitung des Auftragnehmers
Der Auftragnehmer setzt einen namentlich zu nennenden
Bauleiter ein. Dieser Bauleiter gilt gleichzeitig
als Koordinator nach VGB 1 § 6.
Jede Einzelbaumaßnahme muss zusätzlich von einem
verantwortlichen Vorarbeiter überwacht
werden.

Der AN hat für die gesamte Bauzeit eine
deutschsprachige, fachkundige und zuverlässige
Führungskraft (Bauleiter) mit der Leitung der
Ausführung seiner Vertragsleistungen dem AG vor
Beginn der Arbieten schriftlich zu benennen. Der
Bauleiter oder seine Stellvertreter muss während der
Bauausführung an der Baustellle erreichbar sein. Er
ist Koordinator, der eigenen und Leistungen
Dritter in technischer und terminlicher Hinsicht, auf
der Baustelle mit anderen Gewerken.

Abstimmungsgespräche mit Genehmigungsbehörden, anderen
an den einzelnen Baustellen beteiligten
Firmen und Spartenträgern sind einzurechnen.

Beauftragte des Auftraggebers
Der Auftraggeber nimmt seine Interessen durch die von
ihm beauftragten Meister war.

Arbeitszeiten
Von Seiten des Arbeitgebers wird eine 5-Tageswoche
(Montag bis Freitag) für alle Baumaßnahmen
vorausgesetzt und muss in die Kalkulation mit
einfließen Ausnahmen können individuell mit dem AG
abgesprochen werden.
Sofern der AN einen einheitlichen Betriebsurlaub
vorgesehen hat, muss dieser rechtzeitig mit dem AG
geplant werden.

Arbeitsraum
In bebautem Gebiet wird die Inanspruchnahme von
Verkehrsflächen oder sonstigem Gelände für die
Bauanlage vom Auftragnehmer geregelt. Das gilt auch
für das Einholen von Genehmigungen nach der
Straßenverkehrsordnung. Die dem Auftragnehmer
gemachten Auflagen (z.B. Straßensperrungen,
Sicherung von Leitungen) hat er zu erfüllen und
regelmäßig zu überprüfen.

Zufahrtsverkehr
Der öffentliche Zufahrtsverkehr zu den entlang der
Baustrecke gelegenen Grundstücken muss so gut
wie irgend möglich aufrecht und sauber erhalten werden.

Wiederinstandsetzung
Nach Abschluss der Arbeiten hat der Auftragnehmer
unverzüglich sämtliche von ihm in Anspruch
genommenen Flächen in den bei Baubeginn vorhandenen
Zustand zu versetzen.

Beweissicherung Innen und Außen
Beweissicherung im Einflussbereich vor Beginn und nach
Abschluss der Arbeiten, jedoch vor
Abnahme der Baumaßnahem durch Lichtbilder und
Protokolle für Anwesen als
Außenbestandsaufnahme nach Vorgabe des AG durchführen.
Die Bestandsaufnahmen sind so durchzuführen, dass
Veränderungen am Bestand, die
möglicherweise durch die Baumaßnahme verursacht
wurden, festgestellt werden können.

Flurschadenregelung
Schadensregulierung durch den Auftraggeber im Bereich
des vom Auftraggeber kostenfrei zu
Verfügung gestellten Arbeitsraumes werden auftretende
Flurschäden (Ernteausfall, Wegfall von
Bäumen und Sträucher), Wiederinstandsetzen von Zäunen,
Mauern, Masten und Geländern vom
Auftraggeber getragen, soweit der Schaden auf das
unbedingt erforderliche Maß vom Auftragnehmer
beschränkt und nicht durch unsachgemäße Ausführung
verursacht ist; die Entscheidung trifft die
Bauleitung des Auftraggebers.

Schadensregulierung durch den Auftragnehmer
Werden Grenzsteine und Polygonpunkte entfernt, welche
sich nicht im direkten Grabenbereich
befanden, so hat der Auftragnehmer das Neusetzen beim
Vermessungsamt in Auftrag zu geben und
die Kosten zu tragen.
Schäden außerhalb des vom Auftraggeber zur Verfügung
gestellten Arbeitsstreifens gehen zu Lasten
des Auftragnehmers, ebenso Schäden, die bei der
Lagerung, beim Umladen oder dem Transport
durch Fahrzeuge außerhalb des Arbeitsstreifens
verursacht werden.

Zusammenarbeit mit anderen Firmen
Der Auftragnehmer ist verpflichtet, auf Anforderung
des Auftraggebers, mit Dritten auf der Baustelle
eingesetzten Firmen zusammenzuarbeiten.

Abnahme
Bei der Abnahme muss die erforderliche Dokumentation,
wie z. B.  Prüfprotokolle digital vorliegen.

Tiefbau (Rohrgräben und Baugruben)
Die Massen-/Mengenermittlungen und Abrechnungsskizzen
sind entsprechend Baufortschritt vom AN
zu fertigen. Die Massenermittlung beinhaltet die
ausgeführten Leistungen, die als Aufmaß
aufgenommen wurden. Die Abrechnungsskizzen dienen der
Rechnungsprüfung und müssen alle in
der Massenberechnung aufgeführten Maße und Komponenten
enthalten.
Das Aufmaß für den Aushub erfolgt in fester Masse. Für
die Abmessungen der Gräben oder
Baugruben gelten die Vorgaben gemäß den Plänen und
Regelquerschnitten für Tiefbauarbeiten. Die
vorgeschriebenenen lichten Breiten dürfen nicht
unterschritten werden.
Die Grabentiefen werden ausgehend von der GOK
gemessen. Die Aushubberechnung erfolgt
abzüglich des Oberbodens oder der ausgebauten
Oberflächenbefestigung.

Hindernisse im Grabenbereich
Werden unvorhergesehene größere Hindernisse
angetroffen, so hat der Auftragnehmer unverzüglich
den Auftraggeber zu unterrichten.
Werden trotz der pflichtgemäß durchgeführten
Erkundigung fremde Rohrleitungen, Kabel, Drainagen
etc. angetroffen, so hat der Unternehmer unverzüglich
Auftraggeber zu benachrichtigen und alle
erforderlichen Sicherheitsmaßnahmen zu treffen,
entsprechend den einschlägigen Richtlinien und
Vorschriften (TBG, UVV, GW 315 usw.).

Zwischenlagerung
Die Zwischenlagerung von Aushubmaterial, welches
entsorgt werden muss bzw. nicht mehr eingebaut
werden kann, wird nicht zusätzlich vom AG vergütet.

Freihalten von Grenzsteinen
Im Bereich des Arbeitsstreifen hat der Auftragnehmer
alle für die Einmessung der Leitung in Frage
kommenden Grenz- und Markierungssteine zu markieren
(Pflöcke), zu sichern und von Aushub
freizuhalten.

Schutz benachbarter Anlagen
Benachbarte Anlagen und Bauwerke sind grundsätzlich
gegen Beschädigungen und Einwirkungen
durch den Baubetrieb wie Bodenaushub, Fahrverkehr,
Lagerung und dergleichen zu schützen. Hierzu
gehören auch der Schutz gegen Überflutung bei
Wasserhaltung und gegen Rückstau bei
Niederschlägen.

Kreuzungen mit Rohrleitungen, Kabel usw.
Wenn vorhandene Leitungen, Kabel und dergleichen
freigelegt werden, so hat der Auftragnehmer in
Absprache mit dem Auftraggeber gegen Vergütung
ausreichende Schutzmaßnahmen zu treffen. Das
Trennen und das Wiederverbinden von Rohrleitungen und
Kabeln ist vom Auftragnehmer rechtzeitig
beim Auftraggeber zu beantragen.
Bei Bach- und Wasserlaufkreuzungen ist auf eine
sorgfältige Wiederherstellung der Uferbefestigung
zu achten. Die eingebrachte Steinschüttung bzw. der
Betonmantel soll nicht über die Grabensohle
hinausragen.

Genehmigungen
Die für die Bauausführung erforderlichen Genehmigungen
und Erlaubnisse sind durch den AN bei den
zuständigen Behörden bzw. den zuständigen Ver- und
Entsorgungsunternehmen einschließlich
Erstellung der Antragsunterlagen und Pläne im
erforderlichen Umfang für alle Bauleistungen und alle
Abschnitte einzuholen. Abstimmungsgespräche mit den
Genehmigungsbehörden im Beisein des AG
sind einzurechnen. Erforderliche Unterlagen zu
wasserrechtlichen Genehmigungen sind beim  AG
abzufordern.

Einholen der für die Bauausführung erforderlichen
Genehmigungen und Erlaubnisse bei den
zuständigen Behörden bzw. den zuständigen
Ver-/Entsorgungsunternehmen, Abwasserbetrieb,
untere/obere Wasserbehörde gemäß LV einschl.
Erstellung der Antragsunterlagen und Pläne im
erforderlichen Umfang (je 3-fach) für alle
Bauleistungen und alle Bauabschnitte gemäß LV.

Folgende Genehmigungen und Erlaubnisse sind einzuholen:
    - verkehrsrechtliche Anordnungen für alle
Verkehrslenkungen
  einschl. Verkehrslenkungspläne und
Verkehrszeichenpläne.
    - Genehmigung für die Wasserhaltungsmaßnahme
    - Einleitgenehmigung Kanalisation

Die verkehrsrechtlichen Anordnungen lt. § 45 StVO und
evtl. notwendige Sondergenehmigungen sind
vom Unternehmer einzuholen und wird nicht extra
vergütet.
Neben der aktuellsten ZTV-SA ist auch die aktuellste
Fassung der RSA zu beachten. Bei jeder
Baukolonne ist ein RSA-Verantwortlicher zu benennen
und zu stellen.

Erkundigungen über Versorgungsleitungen (Einholung
Spartenpläne)
Vor Baubeginn hat sich der Auftragnehmer bei den
zuständigen Behörden bzw. Dienststellen, die in
den "Besonderen Vertragsbedingungen" aufgeführt sind,
unter anderem über vorhandene EL - Kabel,
Gas- und Wasserleitungen, Abwasserkanäle und sonstige
Versorgungsleitung zu unterrichten und
diese bei Erfüllung des Vertrages vor Schäden zu
schützen.

Vorhandene Leitungen
Bei folgenden Behörden und Versorgungsträgern hat sich
der Auftragnehmer über vorhandene
Leitungen nach der Zuschlagerteilung zu unterrichten:

Fernmeldeanlagen, Telefon, Glasfaser:  Telekom, UGG,
Vodafone, Kabel Deutschland,
  DSLmobil, Deutsche Glasfaser
Elektrische Kabel:  Stadtwerke, E.ON, Bayernwerk
Gas/Wasser:  Stadtwerke, Arnbachgruppe
Fernwärme:  Stadtwerke Neuburg a. d. Donau
Abwasser:  Stadt Neuburg/Donau, Gemeinde Oberhausen

Standortverwaltung (NATO Kabel)
Bahn AG (Bahngelände)
Erdgas Schwaben GmbH, E.ON Wasserkraft (Steuerkabel)
(Der AG übernimmt keine Gewähr für die Vollständigkeit
dieser Auflistung der Spartenträger)

Bei der Einholung der Unterlagen der Stadtwerke ND im
Bereich Strom sind Schemapläne extra
anzufordern.

Bautagebuch
Vom Auftragnehmer müssen tägliche Baustellenberichte
angefertigt und dem Auftraggeber zur
Unterschrift vorgelegt werden (falls vom Auftraggeber
nicht anders vorgegeben). Zur Dokumentation
der ausgeführten  Arbeiten hat der Auftragnehmer ein
Bautagebuch in gebundener Form zu führen
und dem Auftraggeber einmal wöchentlich vorzulegen.
Sie sollten folgende Angaben enthalten:
A) Witterung und Temperatur
B) Art und Zahl der beschäftigten Arbeitskräfte und
deren Arbeits- und Lohnstunden
C) Geräteeinsatz
D) Geleistete Arbeiten
E) Anordnungen des Auftraggebers
F) Besondere Vorkommnisse
G) Prüfergebnisse
H) Skizzen

Dokumentation:
- Rohrbuch
- Einmessskizzen nur sofern explizit vom AG vor
Baubeginn gewünscht, ansonsten wird die
  Bestandserfassung der  Baumaßnahmen komplett durch
das Personal der Stadtwerke durchgeführt.
  Vor dem Verfüllen einzelner Leitungsabschnitte muss
dem zuständigen Personal der Stadtwerke
  Bescheid gegeben werden.

Das Rohrbuch ist vom Auftragnehmer anzufertigen und
bei der Erstellung des Aufmaßes dem Auftraggeber zu
überreichen. Die Einmessung erfolgt durch die SW
ND, dies ist abzustimmen.

Fotodokumentation
Fotodokumentation der gesamten Baumaßnahme erstellen.
Anfertigen von Fotoaufnahmen der Baumaßnahme in den
verschiedenen Bauphasen,
Zwischenständen, Baubehelfen und nach Fertigstellung .
Alle Abzüge werden auf DIN A4-Format Blättern mit
Beschriftung, Aufnahmedatum sowie mit Angabe
des Ortes und Gegenstandes in gedruckter Form
zusammengestellt. Die Fotodoku wird dem AG in
einer Mappe mit Lageplan un den eingetragenenen
Fotostandpunkten und Blickrichtungen übergeben.
Das Eigentum der Bildrechten geht auf den AG über. Die
Fotos sind zusätzlich in digitaler Form im
jpg-Format mit einer Mindestauflösung von 300 dpi dem
AG auf CD´s und/oder Mail zu übergeben.
Auf Grundlagen der vorliegenden Ausführungsplanung
gemäß der allg. Vorbemerkungen sind
u.a. zu liefern:
    - Druckprüfungsprotokolle
    - Prüffähige statische Berechnungen (z.B.
Lastverlegeplatte, usw.), Standsicherheitsnachweise und
  sonstige Berechnungen einschließlich aller
Bauhilfsmaßnahmen, Bauzwischenzuständen und der
  Gerätestandsicherheiten. Erforderliche statische
Berechnungen, Bewehrungs- und
  schalungspläne für Widerlager, Schubsicherungen
und Überbrückungskonstruktionen.
    - Baustelleneinrichtungspläne
    - isometrische Schweißpläne
    - Berücksichtigung und Einarbeitung des aktuellen
Fremdleitungsbestandes mit Darstellung in den
  Isometrien
    - Erstellung eines Verdrahtungsplans mit
Darstellung aller Überwachungskomponenten
    - Prüfzeugnisse (Schweißnahtprüfungen,
Muffenprotokolle, etc.)
    - Bautagebuch

Baubetriebsplan
Der Auftragnehmer hat auf Verlangen des Auftraggebers
einen Bauzeitenplan mit Darstellung des
vorgesehenen Bauvorganges aufzustellen,
aus dem die Baustelleneinrichtung einschließlich
des vorgesehenen Geräteeinsatzes, die
zeitliche Verteilung der Arbeit und ihre
Durchführung in der vorgesehenen Frist und verlangten
Güte zu ersehen sind.

Keine Materialübernahme nach Abschluss der Maßnahme
Durch den AG werden keine Materialien übernommen,
auch wenn diese in den vorab ausgehändigten
Massenermittlungen aufgetreten sind. Auch keine
Entsorgungs- oder Handlingskosten werden übernommen.
Zudem sind die Rohrlagerplätze (sofern im Eigentum der
SWND) sofort nach Vertragslauftzeit zu
räumen und in den Ursprungszustand zurückzuversetzen.
Auch alle Rohrmaterialien inkl. Verschnitt
sind auf eigene Kosten zu entsorgen/entfernen.

*Hinweis*
Bemerkungen zum Datenaustausch, Angebotsabgabe und
evtl.
Nachtragspositionen/Rechnungsstellung
Es ist pro Baustellenabschnitt und HA (jeweils für
Rohrbau,Tiefbau, Straßenbau) eine Rechnung zu
erstellen. Dies gilt sowohl bei Haupt- und
Versorgungsleitungen als auch bei Hausanschlüssen.
Jeder
Wärmehausanschluss muss zudem separat
mittels eigenem Aufmass,
Mengenermittlung inkl. Ortsnummer aufgenommen und
abgerechnet werden.
Am Ende des Vertrages ist eine kommulierte
Mengenermittlung über alle Leistungen an den
Arbeitgeber zu übermitteln.

Bemerkungen zur Ausschreibung
Um eine reibungslose Bearbeitung mit AVA-Programmen zu
ermöglichen, wurden für die Positionen
des LV Verweis-Nummern vergeben. In
den Position werden im Kurz- und Langtext
Verweis-Nr. aufgeführt und damit auf entsprechende
Positionen verwiesen.
Wird auf eine Pos. verwiesen, dann sind die Unter-Pos.
welche zu der
Verweis-Nr.-Ordnungszahl-Gruppe gehören mit im Verweis
enthalten und müssen enstsprechend
berücksichtigt werden.

In den Texten kommt der Begriff Nahwärme zur
Anwendung.Nahwärme ist gleich zu setzen mit
Fernwärme.

*Hinweis*
Allgemeine Vorbemerkungen für Abrechnung und Vergütung

Vergütung
Massen, die in der Leistungsbeschreibung aufgeführt
werden, sind anhand der geplanten Trasse
ermittelt. Auf Grund unvorhersehbarer Umstände in
Tiefbaumaßnahmen (Hindernisse,
Entsorgungskassen usw.) können Abweichungen in den
Positionen entstehen.
Für den Aufragnehmer entsteht dadurch kein Anspruch
auf Vollständigkeit und Rchtigkeit der Massen.

Fernwärme:
Formteile (z. B. Bogen, T-Stücke, Reduzierungen,
Klöpperböden, Armaturen, Flansche etc.) werden
bei der Fernwärmeverlegung nicht übermessen und
entsprechend den jeweiligen LV-Positionen
abgerechnet. Die Aufmaßschnittstellen sind die
Anschlussschweißnähte bzw. Muffenmitten bei KMR.

Abrechnung
Der AN hat zur Abrechnung ein elektronisches
Rechenprogramm zu nutzen, so dass mit dem AG ein
elektronischer Datenaustausch erfolgt (GAEB). Der
Aufbau der Abrechnung muss nachvollziehbar und
prüfbar sein und eine klare Zuordnung der
Abrechnungsgrundlage je Abschlagsrechnung aufweisen.

Die Rechnungen für Fernwärmeleitungen müssen für jede
Hauptleitungbaumaßnahme und einzelnen
Hausanschluss (ab Parallelabzeig) separat gestellt
werden bzw. eine eigene Ortsnr. besitzen. Der
Erdbau und der rohrleitungsbau muß jeweils in einer
separaten Rechnung abgerechnet werden.

Die Dokumentationen/ Revisionsunterlagen/ Doku
Netzüberwachung/ggf. Pläne sind mit der Rechnung
abzugeben und gelten in komplettem Umfang als
Abrechnungsgrundlage.

Aufmaßverfahren
Für das Aufmaß- und Abrechnungsverfahren gelten die
allgemeinen technischen Vorschriften. Zur
Ergänzung der Aufmaße werden Abrechnungszeichnungen
vom Auftragnehmer gefordert, die
eindeutigen Aufschluss über die Lage der Aufmaße
innerhalb der anzugebenden Baumaßnahme
geben. Eine besondere Vergütung erfolgt nicht.
Bei Lieferscheinnachweis verbleibt nach Anerkennung
des Lieferscheins durch die Bauleitung vorab
eine Ausfertigung des Lieferscheins bei der örtlichen
Bauleitung. Die Originallieferscheine sind
gesondert und aufgelistet mit der Schlussrechnung
vorzulegen.
Zu allen Rechnungen und Massenermittlungen ist eine
X31-Datei zu übergeben.
Die genannte Datei ist nach den Prüfungskriterien des
BVBS, Bundesverband Bausoftware e.V., zu
erstellen.

Rechnungsstellung
Zu allen Abschlags- und Schlussrechnungen ist ein
Deckblatt mit Inhaltsübersicht beizulegen.
Die Abrechnungsgrundlagen sind getrennt mit
nummerierten Registertrennblättern wie folgt zu
gliedern:
0 Anschreiben, Mitteilung, Beiblatt (wird vom AG
erstellt)
1 Prüfrechnung (wird vom AG erstellt)
2 Rechnung Firma
3 Massenermittlung
4 Aufmaße
5 Regieberichte
6 Skizzen
7 EDV-Mengenberechnungen
8 Abrechnungspläne
9 Lieferscheine
10 Entsorgungsdokumentation

Zu allen Rechnungen sind die zugehörigen
Massenermittlungen abzugeben. In der Schlussrechnung
ist für alle Einzelmengen ein eindeutiger Bezug zur
Abrechnungsgrundlage darzulegen. Als
Abrechnungsgrundlage sind nur die oben in der
Gliederung genannten Bezeichnungen möglich und
alle sind eindeutig zu kennzeichnen,
durchzunummerieren und sortiert abzugeben.
Vorläufige Aufmaße sind als solche zu kennzeichnen und
in einem separaten Ort aufzuführen.

Die Teilabschnitte sind vor der Erstellung der ersten
Rechnung nochmals mit der Bauleitung
abzustimmen.

Jegliche Rechnungen, die diesem vorgegeben Schema
nicht folgen werden als "nicht prüfbar"
zurückgewiesen! Alle Rechnungen und beizufügenden
Unterlagen (Mengenberechnungen,
Zeichnungen, Abrechnungspläne usw.) sind wie folgt
einzureichen:
  1-fach in Papierform
 1-fach in digitaler Form (pdf-Format) per E-Mail an
rechnung@stadtwerke-neuburg.de

Zusätzliche oder geänderte Leistungen
Werden vom Bauherrn zusätzliche oder geänderte
Leistungen gefordert,
sind Nachtragsangebote wie folgt aufzustellen:
- Nachtragsangebot inklusive eventuellem Nachlass und
der aktuellen MwSt.
- Aufgliederung der Einzelkosten zu jeder Position
- Nachweise zu allen kostenrelevanten Angaben
- Zusätzlich entweder x82-Datei oder x84-Datei inkl.
x83-Datei

Übersendung des kompletten Nachtragsangebots an die
Bauleitung 1x in Papierform und
1x als pdf-Datei per E-Mail. Mit Einverständnis der
Bauleitung kann das Papierexemplar entfallen, dies
ist schriftlich zu vereinbaren.

Festlegung Nachtragsangebot 1 beginnt mit
Positionsnummern 99.01.0001
(Titel gemäß Titel Haupt-LV, Vergabe Positionsnummer
in Abstimmung mit Bauleitung,
Nachtragsangebot 2 beginnt mit Nummer 99.02.0001)

### Titel 01 Allgemeines

#### Bereich 01.01 Baustelleneinrichtung

**Ausführungsbeschreibung 0001 Ausführungsbeschreibung Baustelleneinrichtung**
*Ausführungsbeschreibung Baustelleneinrichtung*
Der Standort ist mit dem AG abzustimmen.

Umsetzten, Unterhalten und Räumen der für jede
Einzelbaustelle notwendigen Bauhütten, Container,
Maschinen
und Geräte, Absperrungen und Sicherungen,
Schutzmaßnahmen der Belegschaft nach UVV. Alle
Einrichtungen sind gemäß Arbeitsstätten-Richtlinien
(ASR)
auszuführen. Aufstellen, Vorhalten und Abbau der für
die
Verkehrsregelung notwendigen Verkehrszeichen,
Beleuchtung
und Absperrung bei Nacht nach den Weisungen des Amts
für
öffentliche Ordnung, der Polizei bzw. der Bauleitung.

Die Beseitigung der vom AN verursachten Schäden an den
vom
AG zur Verfügung gestellten Zufahrtswegen gehört zum
Leistungsumfang.

Baubüros, Unterkünfte, Werkstätten, Labor,
Sanitäreinrichtungen, Lagerschuppen und dgl., soweit
erforderlich, antransportieren, aufbauen und
einrichten.

Flächen beschaffen und herrichten, die zur
Baustellenienrichtung erforderlich sind,
einschließlich Abtrag
von Oberboden, Erdarbeiten und herstellen einer
provisorischen
Flächenbefestigung soweit erforderlich. Strom-,
Wasser-,
Fernsprechanschluss soweit Entsorgungseinrichtungen
und dgl.
für die Baustelle, soweit erforderlich, herstellen.
Bei Bedarf
Zufahrtswege zur Baustelle soweit Lagerplätze, sonstige
Platzbefestigungen und Wege im Baustellenbereich
anglegen.
Verkehrssicherung, Verkehrslenkungsmaßnahmen,
Beleuchtung und Absperrung soweit erforderlich.

Der Standort ist mit dem AG abzustimmen!

Alle Einrichtungen sind gemäß
Arbeitsstätten-Richtlinie (ASR)
auszuführen.

Soweit nicht für bestimmte Leistungen gesonderte
Positionen
im Leistungsverzeichnis enthalten sind, gilt die
Pauschale für
alle Leistungen sämtlicher Bereiche dieses
Leistungsverzeichnisses.

Baustelleneinrichtung der Maßname von allen Geräten,
Anlagen, Einrichtungen und dgl. räumen, einschließlich
Rückbau der vom AN erstellten Zufahrtswege.
Benutzte Flächen und Wege entsprechend dem
ursprüngliche
Zustand unter Wahrung der landschaftspflegerischen
Belange
ordnungsgemäß herrichten. Verunreinigungen beseitigen.

Laufende verkehrssichere Instandhaltung der
Verkehrsflächen
im Bereich der gesamten Baustelle und der
Zufahrtsstraßen,
Aufrechterhalten des öffentlichen und des
Anlieger-Verkehrs.

Die Belastung der Anlieger und Anwohner durch Schmutz
und
Staub auf den benutzten Zufahrtsstraßen ist zu
minimieren, d.h.
dass die benutzten Straßen und Wege je nach
Verschmutzungsgrad täglich, mindestens jedoch einmal
wöchentlich (vorzugsweise am Freitag) mittels Naßkehr-
und
Saugmaschine zu kehren sind, einschl. Entsorgung des
Kehrgutes.

Einrichtungen zur Verkehrsführung, -sicherung, und
-regelung
nach StVO unter Aufrechterhaltung des Verkehrs
aufbauen,
vorhalten, unterhalten, betreiben, ggf. mehrfach
umsetzen und
abbauen, einschl. Einholen der verkehrsrechtlichen
Genehmigungen.
Beschädigte oder abhanden gekommene Teile der
Einrichtung
ersetzen.
Lichtzeichenanlagen werden gesondert vergütet.

Kontrolle der Verkehrssicherung durchführen.
Die Kontrolle ist unmittelbar nach deren Durchführung
zu
erfassen und zu dokumentieren. Arbeits- und
Hilfsmittel sind
vom AN zu stellen und dem AG jederzeit zugänglich zu
machen.
Die Kontrollausdrucke sind dem AG wöchentlich
vorzulegen.
Verkehrssicherung an Arbeitsstellen im gesamten
Baustellenbereich und an Umleitungsstrecken Kontrolle
zweimal
täglich, an arbeitsfreien Tagen einmal täglich.
Kontrolle durch
schriftliche Dokumentation.

**01.01.1 Baustelleneinrichtung für die Gesamtmaßnahme**
Die Maßnahme befindet sich in einem räumlich eng
begrenzten
Bereich und ist deshalb mit einer
Baustelleneinrichtung zu
bedienen.

Das Unterhalten und Räumen der Baustelleneinrichtung
ist
in die Position hineinzurechnen und wird nicht
gesondert
vergütet.
Menge: 1,000 Stk.

### Titel 02 Erd- und Tiefbauarbeiten

*Hinweis*
Sofern der ausgehobene Boden den
Verdichtbarkeitsklassen
V1 bis V3 nach ZTVAStB entspricht, ist er zur
Wiederverwendung zugelassen. Witterungsempfindlicher
Boden ist sofort nach dem Aushub, z. B. durch Abdecken
mit
Folie, gegen Wasserzutritt zu schützen.
Bei der Verfüllung im Winter ist zu beachten: Kein
gefrorenes
Material einbauen!
Ist bei kleineren Durchmessern ein Anheben der
Rohrstangen
möglich, so kann auf Baugruben verzichtet werden.

Erdarbeiten und Verdichtung
Erdarbeiten sind den allgemein gültigen Richtlinien
und Normen
für Tiefbau auszuführen. Gleichzeitig sind die kommunal
unterschiedlich lautenden zusätzlichen Bestimmungen
sowie die
AGFW Richtlinien des Arbeitsblattes FW 401-T 2
einzuhalten.
Rohrgräben sind nach DIN 18300 für Haupt- und
Hausanschlussleitungen, in Böden bis einschl. Klasse 5
zu
erstellen und nach 1 der DIN 18300 wieder zu
verfüllen. Für die
Rohrgrabenbreite ist der Abschnitt 5.2 der DIN 4124
maßgebend. Ob Rohrgräben geböscht und ab welcher Tiefe
diese verbaut werden müssen, ist ebenfalls der DIN 4124
Abschnitt 4.1 bis 4.3 zu entnehmen . Daraus sind auch
die
erforderlichen Böschungswinkel bei unterschiedlichen
Bodenkennwerten ersichtlich.

Die der Projektierung und Rohrstatik zugrunde gelegte
Verlegetiefe bzw. Rohrschenkelüberdeckungshöhe ist
zwingend
einzuhalten. Es ist erforderlich, dass die Sohle auf
ihrer
Gesamtlänge tragfähig und steinfrei erstellt wird.
Gemäß Abschnitt 5.3 der DIN 4033 hat der Rohrverleger
zur
Sicherung der Qualität des Gesamtsystems bis zum
Abschluss
aller Schweiß- und Nachdämmarbeiten generell für die
Entwässerung und Freihaltung der Rohrgräben zu sorgen.
Die
Rohrgräben sind gemäß DIN 18299 gegen Oberflächen- und
Niederschlagswasser und die daraus resultiereden
Schäden zu
sichern.

Eingefallene Rohrgräben mit bereits verlegten
Rohrleitungen
müssen auf Kosten AN von Hand freigeschachtet werden.
Von
einer DIN-gerechten Grabenherstellung hängen in hohem
Maße
der Montagefortschritt sowie die Qualität aller
auszuführenden
Arbeiten und damit die zu erwartende Lebendsdauer der
Fernwärmetrasse ab.

Anfallendes Aushubmaterial ist zu trennen, d. h.
wiedereinbaufähiges Material ist gesondert auszubauen
und eventuell auf Zwischenlager zu transportieren.
Dieser
Aufwand wird nicht gesondert vergütet und ist in den
betreffenden Positionen (Aushub) hineinzurechnen.

Fremdgewerke
Vor Aufnahme der Tiefbauarbeiten muss durch das
ausführende Unternehmen eine Auskunft über die Lage-
und
höhenmäßige Einordnung sowie die Abmessung von Anlagen
von allen Unternehmen und Institutionen eingeholt
werden, die
solche im betroffenen öffentlichen Verkehrsraum oder
privaten
Grundstücken betreiben. Die genaue Lage der betroffenen
Anlagen ist nach DIN 18300 ggf. nochmals durch
Handschachtung festzustellen.
Freigelegte Anlagen (Rohrleitungen, Kabel etc.) sind
vor jeder
Beschädigung (auch Einfrieren) zu schützen und gegen
Lageveränderung fachgerecht zu sichern. Widerlager
dürfen
nicht hintergraben und auch nicht freigelegt werden.
Bei
Aushubarbeiten längs, über oder neben einer in Betrieb
befindlichen KMR-Trasse müssen folgende Punkte beachtet
werden:

- Aufgrabungen dürfen nach Planeinsichtnahme, ggf.
Einweisung und Freigabe durch den Auftraggeber unter
Beachtung der einschlägigen Vorschriften erfolgen.

- Etwaige Beschädigungen der vorhandenen Leitungen beim
Aushub müssen dem Betreiber zur Behebung des Schadens
unverzüglich mitgeteilt werden.

- Durch die Freilegung längerer Trassenabschnitte
besteht die
Gefahr des Ausknickens der Leitung. Dies gilt auch,
wenn durch
Oberflächenarbeiten die Überdeckungshöhen verringert
werden.

Bereich Nahwärme
Aufgrund der Bauhöhen von Abzweigen (im Bereich
Nahwärme)
ändern sich die Abgangstrasssen entsprechen dem
Differenzmaß. Je nach Einbaulage des Abzweigs, nach
oben
oder nach unten, muss das Differenzmaß zur
Haupttrassetiefe
addiert oder subtrahiert werden.

Im Bereich von Dehnungspolstern an L-, Z- oder U-Bogen
sowie
an 45° oder Parallel-Abzweigen muss die Sohlenbreite
sowie
der Mindestmontageabstand erweiter werden. Die
Verbreiterung
ist von der erforderlichen Dehnpolsterstärke abhängig.
Die
Länge der Erweiterung richtet sich nach der
Dehnpolsterlänge.

Nach Beendigung aller Dämm- und Dichtarbeiten sowie der
Montage der Dehnungspolster sind sämtliche zum
Leistungsumfang gehördenden Prüfunggen durchzuführen.
Auf
folgende Punkte ist dabei genauestens zu achten:

    -  Die Rohrleitungsführung entspricht dem
Ausführungsplan
des AG
    - Die Überdeckungshöhen sind eingehalten
    - Eingefallenes Erdreich oder Steine sind aus dem
Bereich
des Sandbetts oder des Rohres entfernt

Kunststoffmantelrohre (KMR) sind allseitig mit
mindestens
10cm Sand der Körnung 0-4mm (Klasse NS0/2) lagenweise
und äußerst sorgfältig wieder zu verfüllen und
ausschließlich
per Hand zu verdichten. Besondere Aufmerksamkeit ist
dabei,
um Hohlräume zu vermeiden, den Zwischenräumen
(Rohrzwickeln) zwischen den Rohren zu widmen. Diese
Bereiche müssen gesondert unterstampft und verdichtet
werden. Dadurch werden spätere Setzungen sowie
Verschiebungen vermieden.Im Zuge dieser Arbeiten sind
gleichzeitig eventuelle Hilfslager zu entfernen.
Sandsäcke sind
aufzuschlitzen.

Wenn es aufgrund ungünstiger Randbedingungen nicht
ausgeschlossen ist, dass während der Tiefbauarbeiten
der
Bettungssand z.B. durch Regen ausgeschwemmt wird, ist
die
Bettungszone mit Geotextilien zu umhüllen. In Hang-
bzw.
Steilstrecken sollte dies wegen der Drainagewirkung des
Grabenprofils generell beachtet werden. Ein
Verdichtungsgrad
DPR >97% ist hier nur schwer bis nicht zu erreichen.

Hierbei werden die Korngrößen entmischt, so dass sich
ein
Tunneleffekt einstellt. Die vorher berechneten
Sollreibungswerte
werden hierbei nicht erziehlt.

Das Einschlämmen von Leitungen ist nicht zulässig!

Sandbeschaffenheit:
Sandbetthöhe: allseitig  mindestens 100 mm
Korngröße: 0-4 mm
Klassifikation: Natursande, NS 0/2
Sandart: nicht bindiger Mittel- bis Grobsand
Kornart: rundkantig
Sieblinienband: DIN EN 12620 bzw. TL Min-StB

Das Verfüllmaterial muss ausreichende Tragfähigkeit
und die
erforderlichen mechanischen und hydraulischen
Eigenschaften
zur Erfüllung der Auslegungskriterien aufweisen. Das
Verfüllmaterial muss derartige Eigen-schaften
besitzen, dass es
mit angemessenem Kraftaufwand durch Verdichtungsgeräte
verdichtet werden kann.

Die DIN EN 13941 ist zu beachten!

Nach Fertigstellung des Sandbettes kann der Graben mit
Aushubmaterial verfüllt werden, wobei eine lagenweise
Verdichtung notwendig ist. Große bzw. grobe und spitze
Steine
sollten entfernt werden. Generell ist nach DIN 18196
als
Verfüllmaterial Boden der Verdichtbarkeitsklasse V1 zu
verwenden.

Das Verfüllen und Verdichten des Grabens hat, um ein
verschieben und Heben der Trasse zu verhindern,
gleichzeitig
auf beiden Seiten der Rohre zu erfolgen. Nach dem
Einbringen
der 20cm starken Fülllage kann mit
Verdichtungsmaschinen wie
z.B. einem Flächenrüttler oder Wackerstampfer (Gewicht
bis
max. 100Kg) gearbeitet werden.Die zulässige
Flächenbelastung
beträgt dabei 40N/cm² bei kalter Rohrtrasse. Sollte
die Leitung
bereits in Betrieb sein, reduziert sich die
Flächenbelastung um
50% auf 20N/cm².

Auf die erste Schicht sind weitere Lagen von 20-30cm
Höhe
aufzubauen und mit der vorgesehenen Deckschicht
abzuschließen.

Geforderter Verdichtungsgrad: 97 - 100% Proktordichte

Verdichtungsprüfungen sind mittels
Plattendruckversuche oder
leichter Rammsonden (z.B. Künzelstab; LRS 5,
Spitzenquerschnitt F=5cm²) durch den Tiefbau
durchzuführen.
Die Ergebnisse sind dem AG vorzulegen.

Muss eine KMR-Leitung im Gleitbereich freigelegt
werden,
verlängert sich dieser. Die zulässige Länge der
Aufgrabung
hängt außer vom Rohrdurchmesser wesentlich von der
vorhandenen Axialkraft und damit von der Entfernung der
Aufgrabung vom nächstgelegenen Brechpunkt ab, AGFW FW
401-11.

#### Bereich 02.10 Rohrgräben

**Ausführungsbeschreibung 0002 Ausführungsbeschreibung Rohrgräben**
*Ausführungsbeschreibung Rohrgräben*
Verweis-Nr. 100.00

Rohrgräben sind nach DIN 18300 und DIN 19630 für Haupt-
und Hausanschlussleitungen, in Böden bis einschl.
Klasse 5 zu
erstellen und nach Abschnitt 3.09 und 3.11 der DIN
18300
wieder zu verfüllen.
Für Rohrgrabenbreiten ist der Abschnitt 5.2 der DIN
4124
maßgebend. Einebnen der Grabensohle,
erforderlichenfalls
Wasserhaltung (Tag- und Grundwasser, Gewässer).
Gegebenenfalls Roden von Sträuchern und Büschen.
Seitliches
Lagern bzw. getrenntes Lagern von unterschiedlichem
Aushub
sowie fachgerechter Wiedereinbau.
Verfüllen des Rohrgrabens und lagenweises Verdichten
mit
Einlegen des Trassenwarnbands.
Die ZTV A-StB 12 ist zu beachten.
Abfuhr des durch das Rohr verdrängten Erdreiches. Bei
Abfuhr
von Aushub/Aufbruch sind die Ladekosten und die
Kippgebühren enthalten.

Sämtliche Geräte und Werkzeuge sind hierzu vorzuhalten.

Die Beschaffenheit der Grabensohle schreiben die
Abschnitte
4.1 bis 4.3 der DIN 4033 vor. Es ist erforderlich,
dass die Sohle
auf der ganzen Länge tragfähig und steinfrei erstellt
wird.

Die Rohrgrabentiefe wird von der Bauleitung der
Stadtwerke
vorgegeben. Zur Berechnung der Rohrgrabentiefe wird die
Aufbruchtiefe (Positionen mit den Verweis-Nr. 200.000,
240.100, 250.100, 255.100, 260.100, 295.100) von der
tatsächlichen Grabentiefe abgezogen.

Normale Rohrgrabentiefe im Gasrohrnetz 1,20 m (1 m
Deckung
über Rohrscheitel). Bei Hausanschlüssen entsprechend
der
Höhe des Anschlusses (ca. 0,95 m).

Normale Rohrgrabentiefe im Wasserrohrnetz 1,70 m (1,5 m
Deckung über Rohrscheitel). Bei Hausanschlüssen
entsprechend der Höhe des Anschlusses (ca. 1,45 m).

Bei der Verlegung von Nahwärmeleitungen sind die AGFW
Richtlinien des Arbeitsblattes FW 401 - Teil 12
einzuhalten.
Rohrgrabentiefe im Nahwärmenetz entsprechend dem KMR
Rohrdurchmesser in der Regel 0,8 m Deckung über
Rohrscheitel. Genauere Angaben zu den Abmessungen des
Wärme Rohrgrabens müssen dem Entwurfs-bzw.
Ausführungsplanes entnommen werden.

Die Abrechnungsbreite für Gasleitungensgräben beträgt
0,60 m und für Wasserleitungsgräben 0,80 m.

Bei einem gemeinsamen Graben (Stufengraben) für
Hauptleitungen Wasser-, Wärme- und Gasleitungen bzw.
Leerrohren erfolgt die Abrechnung nach Grabenprofil,
welcher
zusammen mit der Bauleitung von AN und AG festgelegt
wird.
Aufteilung der Positionen mit der Verweis-Nr.100.110,
100.120,
100.210 und 100.220 nach der jeweiliger Sohlenbreite.
Bei
Einbindungen o. Ä. kommt der Rohrgraben in seiner
tatsächlich
ausgeführten Breite zur Abrechnung.

DIe Vergütung für die Herstellung eines Stufengrabens
erfolgt in vertikaler Aufteilung der jeweiligen
Rohrgräben
bis 1,25 m Tiefe und ab 1,25m Tiefe (Grabenprofil ist
zu
beachten).

Die Abrechnung eines Leitungsgrabens erfolgt immer
jeweils nur über eine der nachfolgenden Positionen
(Gesamttiefe, abzüglich der Straßenoberläche ist
entscheidend).
Beispiel: Aushubtiefe (abzüglich Straßenoberfläche)
beträgt 1,70 m -  0,15 (Asphalt) = 1,55 m. Die
Abrechnung
erfolgt über die Position 01.20.3 (Rohrgraben ab 1,25
Aushub).

Beispiel "Erschwerniszuschlag für Gräben mit einer
Grabentiefe über 2,0 m ":
Aushubtiefe 2,50m - 2,0 m = 0,5 m
--> der Erschwerniszuschlag gilt nur für die 0,5 m

Die Abstände der einzelnen Sparten werden von der
Bausaufsicht vor Ort festgelegt.

Vor der Ausführung von Rohrgräben für die Verlegung
mehrerer
Sparten (Wasser-, Wärme-, Gasleitungen, Leerrohre)
müssen
die Grabenabmessungen zwischen der Bauleitung der
Stadtwerke und dem AN abgestimmt und festgelegt werden.
Diese Festlegungen müssen in einem Protokoll
festgehalten
werden und dienen als Grundlage für die Abrechnung der
ausgeführten Positionen.

Der Einsatz eines Minnibaggers wird nicht gesondert
vergütet.
Der eventuelle Mehraufwand ist in die Positionen für
den
Aushub mit Bagger einzurechnen.

Bauzäune rechts und links vom Rohrgraben einrichten
vorhalten
und entfernen. Höhe 2 m, bzw. gemäß den geltenden
Vorschriften.

Leitungsgräben normgerecht nach DIN 4124 verbauen.
Der Verbau ist in die folgenden Positionen mit
einzurechnen.

**02.10.1 Rohrgraben bis einschließlich 1,25 m Tiefe, Aushub, mittels Bagger Verweis-Nr. 100.110**
Rohrgraben bis einschließlich 1,25 m Tiefe, Aushub,
mittels
Bagger
Menge: 621,000 m³

**02.10.2 Rohrgraben bis einschließlich 1,25 m Tiefe, Verfüllen, mittels Bagger Verweis-Nr. 100.120**
Rohrgraben bis einschließlich 1,25 m Tiefe, Verfüllen,
mittels
Bagger (Aushub abzüglich Pos. mit den
Verweis-Nr.170.000,
180.000 und 186.000)
Menge: 207,000 m³

**02.10.3 Rohrgraben ab 1,25 m Tiefe, Aushub, mittels Bagger Verweis-Nr. 100.210**
Aushub, mittels Bagger.
Der bei dieser Grabentiefe nötige Verbau ist mit
einzurechnen.
auch der Einbau von Saumbohlen wird nicht gesondert
vergütet.
Menge: 325,000 m³

**02.10.4 Rohrgraben ab 1,25 Tiefe, Verfüllen, mittels Bagger Verweis-Nr.100.220**
Rohrgraben ab 1,25 m Tiefe, Verfüllen, mittels Bagger
(Aushub
abzüglich Pos. mit den Verweis-Nr.170.000, 180.000 und
186.000)
Menge: 83,000 m³

**02.10.5 Zuschlag für Handschachtung, für Pos. mit den Verweis-Nr.100.110, 100.120, 100.210 und 100.220 Verweis-Nr. 100.230**
Zuschlag für Handschachtung, für Pos. mit den
Verweis-Nr.100.110, 100.120, 100.210 und 100.220
Menge: 63,000 m³

**02.10.6 Zuschlag für Gräben bei Überkopfverfüllung (gilt nur bei Hauptleitungen) Verweis-Nr. 100.510**
Zuschlag für Gräben bei Überkopfverfüllung gilt nur bei
Hauptleitungen und vorheriger Absprache mit dem AG.

z.B. bei schmalen Straßen und Wegen
Menge: 106,000 m³

**02.10.7 Zuschlag Aushub frühere Bodenklasse 6 (leicht lösbarer Fels)**
Zulage zur Bodenaushubposition für Leitungsgraben und
Suchschlitzen, Baugruben,etc.
(zur Verrechnung werden maximal die Rohrgrabenbreiten
nach
Pos. mit der Verweis-Nr.100.000 bzw. die
Baugrubenabmessungen nach Pos. mit der
Verweis-Nr.110.000
angesetzt, ggf. abzgl. Pos. mit der
Verweis-Nr.145.000) Auf-
und Abladen, Ab- und Anfahrt (Zuschlagsposition).

Abgerechnet wird  Bodenaushub nach der früheren
Bodenklasse 6 in Kubikmeter, als Zulage zum Bodenaushub
Menge: 48,000 m³

**02.10.8 Zuschlag Aushub frühere Bodenklasse 7; (Fels- bzw. Steinabbruch)**
Zulage zur Bodenaushubposition für Leitungsgraben und
Suchschlitzen, Baugruben,etc.

Fels- bzw. Steinabbruch (Bodenklasse 7) im
Leitungsgraben,
(zur Verrechnung werden maximal die Rohrgrabenbreiten
nach
Pos. mit der Verweis-Nr.100.000 bzw. die
Kopflochabmessungen nach Pos. mit der
Verweis-Nr.110.000
angesetzt, ggf. abzgl. Pos. mit der
Verweis-Nr.145.000) Auf-
und Abladen, Ab- und Anfahrt
Abgerechnet wird Bodenaushub nach der früheren
Bodenklasse
7 in Kubikmeter, als Zulage zum Bodenaushub
Menge: 31,000 m³

**02.10.9 Erschwerniszuschlag für Gräben mit einer Grabentiefe über 2m Verweis-Nr. 100.550**
Erschwerniszuschlag für Gräben mit einer Grabentiefe
über
2,00m.
Der Zuschlag gilt nur für das Differenzmaß.
Menge: 25,000 m³

**02.10.10 Zuschlag für Gräben zu parallel verlaufenden in Betrieb befindlichen Wasserhauptleitungen (nicht im Graben sichtbar) Verweis-Nr. 100.600**
Zuschlag für Gräben zu parallel verlaufenden in Betrieb
befindlichen und sehr alten Wasserhauptleitungen aus
PVC,
GUSS oder AZ (nicht im Graben sichtbar), bekannte Lage
der
Leitung max. 0,5 m außerhalb des Rohrgrabens.

Mögliche Einschränkungen (Verkürzung) der
Tiefbauarbeiten
bzw. Rohrleitungsgraben aufgrund von
Ausknickungsgefahr der
bestehenden Leitungen (z.B. Wasserleitung)
Menge: 288,000 m

**02.10.11 Zulage von Minierungen von Randsteinen, Betonplatten, Kanälen usw.**
Minierungen von Randsteinen, Betonplatten, Kanälen usw.

nur beim Aushub des Rohrgrabens; nicht bei der
Verfüllung

Zulage zum Grabenaushub (Verweis-Nr. 100.110 / 100.120)
Menge: 14,000 m³

#### Bereich 02.20 Aushub und Wiederverfüllung für Klein- und Einzelbaugruben und Suchschlitze

**Ausführungsbeschreibung 0003 Ausführungsbeschreibung Einzelbaugruben**
*Ausführungsbeschreibung Einzelbaugruben*
Verweis-Nr.110.000
Aushub und Wiederverfüllung von Einzelbaugruben aller
Größen (punktuelle Aufgrabungen)  mit Bagger oder Hand

Liefern und Einbau von Sand (min. 10 cm unter und 20
cm über
dem Rohr) und aller anderen nötigen Ersatzstoffe (z.B.
Füllkies,
Mineralbeton, Humus) und eventuell nötigen
Nebenarbeiten.
Einrichten, Vorhalten und Entfernen der Absperrungen
mittels
Bauzäunen. Höhe 2 m, bzw. gemäß den geltenden
Vorschriften.

Für Aushubmaterial aus der Baugrube wird keine
Zwischenlagerung vergütet. Bei PE HD - Rohren werden
zum
Erstellen von Muffen/Heizwendelschweißungen keine
Einzelbaugruben angerechnet.

**02.20.1 Einzelbaugruben bis zu einer Tiefe von einschließlich 1,25 m**
Einzelbaugruben bis zu einer Tiefe von einschließlich
1,25 m.
Menge: 23,000 m³

**02.20.2 Einzelbaugruben ab einer Tiefe von 1,25 m.**
Einzelbaugruben ab einer Tiefe von 1,25 m. Der Verbau
ist in
diese Position mit einzurechnen
Menge: 44,000 m³

**02.20.3 Suchschlitze**
Suchschlitze zur Festlegung der Lage von vorhandenen
Leitungen deren Lage nicht bekannt ist, bzw. auf
Anweisung
unserer Bauaufsicht, mit besonderer Vorsicht, quer zur
Leitungstrasse, herstellen, wiederverfüllen und
verdichten (bis
1,5 m Länge ein Suchschlitz, bis 3 m Länge 2
Suchschlitze und
weiter in 1,5 m Schritten). Mischpreis aus Hand und
Maschinenaushub, nur in Absprache mit unserer
Bauaufsicht.
Bei Suchschlitzen werden keine Kreuzungen vergütet.
(inkl. Fotodokumentation)
Menge: 4,000 St.

#### Bereich 02.30 Abfuhr von Aushub und Entsorgung

**Ausführungsbeschreibung 0004 Ausführungsbeschreibung Abfuhr von beprobten Aushubmate**
*Ausführungsbeschreibung Abfuhr von beprobten Aushubmaterial, gegebenenfalls mit Bauschutt bzw. Fremdanteile*
Abfuhr von beprobten Aushubmaterial, gegebenenfalls mit
Bauschutt,
Auf und Abladen, Ab- und Anfahrt.
Abrechnung nach Wiegescheinen.

Anfallendes Aushubmaterial ist zu trennen, d. h.
wiedereinbaufähiges Material ist gesondert auszubauen
und
eventuell auf Zwischenlager zu transportieren. Dieser
Aufwand
wird nicht gesondert vergütet und ist in den
betreffenden
Positionen (Aushub) hineinzurechnen.

**02.30.1 Abfuhr von Aushub Verweis-Nr.145.000**
Abfuhr von Aushub, maximal die Summe aus Pos. mit den
Verweis-Nr. 170.000 (Füllkies), 180.000(Sand) und
186.000
(Mineralbeton/Schotter). Abfuhr auf eine vom AN
bereitzustellende, fachgerechte Bereitstellungsfläche.
Bildung
geeigneter, getrennter Haufwerke, Schützen während der
Lagerzeit und späteres Laden.
Haufwerke müssen beschildert werden.
Die Haufwerke werden baubegleitend durch ein vom AN
bestimmtes zertifiziertes Labor beprobt und
analysiert, zur
Bestimmung des Entsorgungsweges.
DIe Abrechnung der Beprobung erfolgt 1 zu 1 an den AG
ohne
Geschäftskostenzuschlag, sofern diese vom AG
durchgeführt
bzw. organisiert wird.
Gegebenenfalls kann nach Rücksprache mit dem AG die
Beauftragung zur Haufwerks-Beprobung direkt durch den
AG
erfolgen.
Menge: 620,000 m³

**02.30.2 Entsorgung von Aushubmaterial Z 0**
Entsorgung von Aushubmaterial nach den Anforderungen an
die stoffliche Verwertung von mineralischen Abfällen
gemäß
Leitfaden zu den Eckpunkten, Anforderungen an die
Verfüllung
von Gruben, Brüchen sowie Tagebauen (Bay.
Eckpunktepapier)
Zuordnungswert Z0.
Die Verwertung ist nachzuweisen.
inkl. Laden, Transport, Kippgebühr und
Entsorgungsnachweise
Menge: 309,000 t

**02.30.3 Entsorgung von Aushubmaterial Z 1.1**
Entsorgung von Aushubmaterial nach den Anforderungen an
die stoffliche Verwertung von mineralischen Abfällen
gemäß
Leitfaden zu den Eckpunkten, Anforderungen an die
Verfüllung
von Gruben, Brüchen sowie Tagebauen (Bay.
Eckpunktepapier)
Zuordnungswert Z 1.1 Die Verwertung ist nachzuweisen.
inkl. Laden, Transport, Kippgebühr und
Entsorgungsnachweise
Menge: 211,000 t

**02.30.4 Entsorgung von Aushubmaterial Z 1.2**
Entsorgung von Aushubmaterial nach den Anforderungen an
die stoffliche Verwertung von mineralischen Abfällen
gemäß
Leitfaden zu den Eckpunkten, Anforderungen an die
Verfüllung
von Gruben, Brüchen sowie Tagebauen (Bay.
Eckpunktepapier)
Zuordnungswert Z 1.2 Die Verwertung ist nachzuweisen.
inkl. Laden, Transport, Kippgebühr und
Entsorgungsnachweise
Menge: 287,000 t

**02.30.5 Entsorgung von Aushubmaterial Z 2**
Entsorgung von Aushubmaterial nach den Anforderungen an
die stoffliche Verwertung von mineralischen Abfällen
gemäß
Leitfaden zu den Eckpunkten, Anforderungen an die
Verfüllung
von Gruben, Brüchen sowie Tagebauen (Bay.
Eckpunktepapier)
Zuordnungswert Z 2.
Die Verwertung ist nachzuweisen.
inkl. Laden, Transport, Kippgebühr und
Entsorgungsnachweise
Menge: 50,000 t

**02.30.6 Entsorgung von Aushubmaterial > Z2, DK 0**
Entsorgung von Aushubmaterial nach den Anforderungen an
die stoffliche Verwertung von mineralischen Abfällen
gemäß
Deponieverordnung Zuordnungswert > Z2, DK 0.
Die Entsorgung ist nachzuweisen.
inkl. Laden, Transport, Kippgebühr und
Entsorgungsnachweise
Menge: 25,000 t

**02.30.7 Entsorgung von Aushubmaterial > Z2, DK 1**
Entsorgung von Aushubmaterial nach den Anforderungen an
die stoffliche Verwertung von mineralischen Abfällen
gemäß
Deponieverordnung Zuordnungswert > Z2, DK 1.
Die Entsorgung ist nachzuweisen.
inkl. Laden, Transport, Kippgebühr und
Entsorgungsnachweise
Menge: 10,000 t

#### Bereich 02.40 Zwischenlagerung Aushub und Betonabbruch einschl. Abfuhr

**02.40.1 Zwischenlagerung von Aushub, der nicht im Rohrgrabenbereich gelagert werden kann und wieder verfüllt wird**
Zwischenlagerung von Aushub, der nicht im
Rohrgrabenbereich
gelagert werden kann und wieder verfüllt wird (zur
Verrechnung
werden maximal die unter Pos. mit den Verweis-Nr.
100.120
und 100.220 ermittelten Massen angesetzt, ggf. abzgl.
Pos. mit
der Verweis-Nr.145.000) einschl. Auf- und Abladen, Ab-
und
Anfahrt, (Zuschlagposition)
Menge: 286,000 m³

**02.40.2 Betonabbruch, einschl. Abfuhr (Deponierung) des Materials**
Betonabbruch, einschl. Abfuhr (Deponierung) des
Materials (zur
Verrechnung werden maximal die Rohrgrabenbreiten nach
Pos.
mit der Verweis-Nr.100.000 bzw. die Kopflochabmessungen
nach Pos. mit der Verweis-Nr.110.000 angesetzt, ggf.
abzgl.
Pos. mit der Verweis-Nr.145.000) einschl. Kippgebühr,
Auf- und
Abladen, Ab- und Anfahrt (Zuschlagsposition),
eventuell im
Beton vorhandene Armierungen werden nicht extra
vergütet.
Menge: 8,000 m³

#### Bereich 02.50 Füllkies, Sand, Schotter und Humus

**02.50.1 Füllkies (Frostschutzkies) liefern, einbauen und lagenweise verdichten Verweis-Nr.170.000**
Füllkies (Frostschutzkies) liefern, einbauen und
lagenweise
verdichten (zur Verrechnung werden maximal die
Rohrgrabenbreiten nach Pos. mit der Verweis-Nr.100.000
angesetzt, abzgl. der Pos. mit der Verweis-Nr.180.000
bzw.
181.000 und 186.000 angesetzt).
Verdichtungsgrad gemäß ZTV-StB
Menge: 205,000 m³

**02.50.2 Füllkies (Frostschutzkies) liefern (Bei Regiearbeiten, zB. Rohrbrüchen).**
Füllkies (Frostschutzkies) liefern (Bei Regiearbeiten,
z.B.
Rohrbrüchen).
Menge: 20,000 m³

**Ausführungsbeschreibung 0005 Ausführungsbeschreibung Sand für Nahwärmeleitung**
*Ausführungsbeschreibung Sand für Nahwärmeleitung*
Sandbeschaffenheit: Korngröße: 0-4 mm; Klassifikation:
Natursande, NS 0/2; Sandart: nicht bindiger Mittel- bis
Grobsand; Kornart: rundkantig; Norm: DIN 4226 bzw. TL
Min-StB94;Korngrößenverteilung nach EN 489 im Mittel!
Dem
AG ist vor Einbau die Sieblinie zu übergeben.

Kunststoffmantelrohre sind allseitig mit min. 10 cm
Sand
lagenweise und äußerst sorgfältig wieder zu verfüllen
und
ausschließlich per Hand zu verdichten. Besondere
Aufmerksamkeit ist dabei den Zwischenräumen zwischen
den
Rohren zu widmen. Diese Bereiche müssen sorgfältig
unterstampft und verdichtet werden. Im Zugs dieser
Arbeiten
sind gleichzeitig eventuelle Hilfslager zu entfernen,
Sandsäcke
sind aufzuschlitzen. Wenn es aufgrund ungünstiger
Randbedingungen nicht ausgeschlossen ist, dass während
der
Tiefbauarbeiten der Bettungssand z.B. durch Regen
ausgeschwemmt wird, ist die Bettungszone mit
Geotextilien zu
umhüllen. Die Kosten hierfür sind in die Position mit
einzurechnen.

gemaß Sieblinienband DIN EN 12620 Korngruppe 0/2,
liefern,
einbauen und verdichten.

**02.50.3 Sand für Nahwärmeleitungen liefern und einfahren frei Baustelle und verdichten einschl. Einbringung der Sandeinbettung Verweis-Nr.181.000**
Sand für Nahwärmeleitungen liefern und einfahren frei
Baustelle
einschl. Einbringung der Sandeinbettung. Ab einem
Rohrdurchmesser von 200 mm (Rohrmantel mit Isolierung)
ist
das verdrängte Rohrvolumen abzuziehen. Bei
Außendurchmessern unter 200 mm wird das Rohr
übermessen.
Menge: 228,000 m³

**02.50.4 Schotter oder Mineralbeton (Körnung 0-32 mm) liefern, einbauen und verdichten frei Baustelle Verweis-Nr.186.000**
Schotter oder Mineralbeton (Körnung 0-32 mm) liefern
und
einbauen frei Baustelle, (zur Verrechnung werden
maximal die
unter Pos. mit der Verweis-Nr.100.000 genannten
Rohrgrabenbreiten angesetzt), nur in Absprache mit der
Bauleitung der Stadtwerke.

Verdichtungsgrad gemäß ZTVT-StB in Fahrbahn
Verdichtungsgrad EV2 mind. 150 MN/m2 (Planum) in Geh-
und
Radwegen Verdichtungsgrad EV2 mind. 120 MN/m2)
Menge: 112,000 m³

**02.50.5 Schotter oder Mineralbeton liefern (Bei Regiearbeiten, z.B. Rohrbrüchen)**
Menge: 20,000 m³

**02.50.6 Humus frei Baustelle liefern und einbauen**
Menge: 168,000 m³

**02.50.7 Humus frei Baustelle liefern (bei Regiearbeiten)**
Menge: 15,000 m³

#### Bereich 02.60 Hauseinführungen, Kernbohrungen und Mehrsparteneinführungen

**02.60.1 Herstellen der Kernbohrung für Hausanschlüsse Gas/Wasser/Wärme bis 250 mm Verweis-Nr.515.000**
Herstellen der Kernbohrung für Hausanschluss mit
unternehmereigenem Kernbohrgerät bis 250 mm Durchmesser
für Hohlblock, Ziegel und Betonmauern sowie
Bruchsteinwände
(Hohlblock- Ziegelmauern und Bruchsteinwände kommen
nur in
Ausnahmefällen vor). Inkl. Lösen und entsorgen des
Bohrkerns
und reinigen des Arbeitsplatzes.
je cm Stärke
Menge: 1400,000 cm

**02.60.2 Zuschlag für Pos. mit der Verweis-Nr.515.000 und 525.000, wenn die Kernbohrung vom Keller aus erstellt wird.**
Menge: 3,000 St.

**02.60.3 Zuschlag Pos. mit der Verweis-Nr.515.000 und 525.000 für Mauerstärken ab 1,0 m**
Zuschlag Pos. mit der Verweis-Nr.515.000 und 525.000
für
Mauerstärken ab 1m
Menge: 1,000 Stk.

#### Bereich 02.70 Fremdleitungen

**Ausführungsbeschreibung 0006 Ausführungsbeschreibung Fremdleitungen im Rohrgrabenber**
*Ausführungsbeschreibung Fremdleitungen im Rohrgrabenbereich (Erschwerniszuschlag) und längsverlaufende (sichtbare) Kabel*
Fremdleitungen im Rohrgrabenbereich
(Erschwerniszuschlag).
Fremdleitungen im Rohrgraben suchen, freilegen,
gegebenfalls
vorhandene Kabelhauben ausbauen, sichern sowie nach
erfolgter Leitungsverlegung in Sand einbetten. Bei
Kabeln mit
Kabelhauben abdecken, unter Gestellung des hierfür
notwendigen Materials. Die dazu nötige Handschachtung
wird
nicht gesondert vergütet und ist in den Einheitspreis
einzurechnen. Die Anweisungen der
Fremdleitungsbetreiber
sind zu beachten.

Ggf. notwendige Handschachtung ist mit in den
Positionen
miteinzuberechnen und wird nicht gesondert vergütet.

Im Rohrgraben längsverlaufende (sichtbar) Kabel

Für im Rohrgraben längsverlaufende (sichtbar) Kabel und
Leitungen, wenn Kabel zur Seite gelegt und wieder
eingebaut
werden müssen, (andernfalls erfolgt keine gesonderte
Vergütung). Kabel(pakete) bei denen die Lichte Breite
weniger
als 30 cm beträgt werden als Einheit betrachtet.
Weitere Abrechnung in jeweils 0,3 m Schritten Kabel-
oder
Leitungspaketbreite); inkl. Sicherungsmaßnahmen zum
Schutz
von Leitungen, Kabeln, Dränagen, Kabel- und
Leitungspaketen.

Ggf. notwendige Handschachtung ist mit in den
Positionen
miteinzuberechnen und wird nicht gesondert vergütet.

Ausbau alter Leitungen (Kanal, Wasser, Kabel), inkl.
Entsorgung und aller nötigen Nebenarbeiten

Ausbau alter Leitungen (Kanal, Wasser, Kabel), inkl.
Deponie
der alten Rohre/Kabel inkl. aller nötigen
Nebenarbeiten, inkl.
aller Armaturen(z.B. Schieber, OH und UH),
Schiebergestänge
und Anbohrschellen/ventile bei Wasser- und ggf.
Gasleitungen

**02.70.1 Bei Antreffen von 1 - 4 Stück Kabel bzw. Leitungen (längsverlaufend)**
Bei Antreffen von 1 - 4 Stück Kabel bzw. Leitungen

Ggf. notwendige Handschachtung ist mit in den
Positionen
miteinzuberechnen und wird nicht gesondert vergütet.
Menge: 110,000 m

**02.70.2 Bei Antreffen von 5 - 10 Stück Kabel bzw. Leitungen (längsverlaufend)**
Bei Antreffen von 5 - 15 Stück Kabel bzw. Leitungen

Ggf. notwendige Handschachtung ist mit in den
Positionen
miteinzuberechnen und wird nicht gesondert vergütet.
Menge: 30,000 m

**02.70.3 Unterkreuzung oder Überkreuzung (sichtbar)von Fremdleitungen mit Versorgungsleitung**
Unterkreuzung von Fremdleitungen (Kabel und/oder
Rohrleitungen) mit Versorgungsleitung (bei Kreuzungen
von
mehreren Kabeln und/oder Rohrleitungen zählt es  als
eine
Kreuzung, wenn diese nicht eine Gesamtkabelpaketbreite
von
0,50 m übersteigen). Weitere Abrechnung in jeweils 0,5
m
Schritten Kabel- oder Leitungspaketbreite);

In die Position ist eine mögliche schleifende Kabel-
oder
Leitungsquerung von max. 3,0 m einzurechnen.

Ggf. notwendige Handschachtung ist mit in den
Positionen
miteinzuberechnen und wird nicht gesondert vergütet.
Menge: 53,000 Krz.

**02.70.4 Ausbau Kabel aller Art**
Kabel aller Art
Menge: 15,000 m

**02.70.5 Ausbau Rohre aus PVC oder PE bis einschl. DN 150**
Rohre aus PVC oder PE bis einschl. DN 150
Menge: 8,000 m

**02.70.6 Ausbau Rohre aus PVC oder PE über DN 150 bis einschl. DN 300**
Rohre aus PVC oder PE über DN 150 bis einschl. DN 300
Menge: 5,000 m

**02.70.7 Ausbau Rohre aus Stahl oder Guß bis einschl. DN 150**
Rohre aus Stahl oder Guß bis einschl. DN 150
Menge: 7,000 m

**02.70.8 Ausbau Rohre aus Stahl oder Guß über DN 150 bis einschl. DN 300**
Rohre aus Stahl oder Guß über DN 150 bis einschl. DN
300
Menge: 5,000 m

**Ausführungsbeschreibung 0007 Vorbemerkungen TRGS 519 BT 3**
*Vorbemerkungen TRGS 519 BT 3*
DGUV Information 201-012: Emissionsarme Verfahren nach
TRGS 519 für Tätigkeiten an asbesthaltigen Materialien
,
Ergänzung (Stand: 08.2021)
Verfahren BT 3 nach DGUV Information 201-012 (Stand
08.2021) Emissionsarme Verfahren für Tätigkeiten mit
geringer
Exposition gemäß Nr. 2.9 TRGS 519

BT 3 Asbestzement-Wasserrohrleitungen trennen -
Rohrknacken

1 Anwendungsbereich
Ausbau von Asbestzementrohren (AZ-Rohren) bis DN 500 in
erdverlegten Wasserrohrleitungen (z. B. bei
Rohrbrüchen,
Einbindungs- und Umlegungsarbeiten). Trennen der Rohre
mittels Rohrknacken (Kettenrohrschneider)
einschließlich
Aufsägen der Rohrkupplungen.

2 Organisatorische Maßnahmen
Benennung einer sachkundigen verantwortlichen Person
nach TRGS 519 Nr. 5.1.
Beaufsichtigung der Arbeiten durch eine sachkundige und
weisungsbefugte Person nach TRGS 519 Nr. 5.2.
Unternehmensbezogene Anzeige spätestens sieben Tage
vor Beginn der Arbeiten gemäß Anhang I Nr. 2.4.2
GefStoffV/TRGS 519 Nr. 3.2 an die zuständige Behörde
und den Träger der gesetzlichen Unfallversicherung. Die
unternehmensbezogene Anzeige ist am Sitz des
Unternehmens einzureichen und bei einem Wechsel der
sachkundigen Person, spätestens nach sechs Jahren,
erneut vorzunehmen.
Erstellen einer Gefährdungsbeurteilung und eines
Arbeitsplans nach TRGS 519 Nr. 4.
Erstellen einer schriftlichen Betriebsanweisung sowie
Unterweisung der Beschäftigten nach TRGS 519 Nr. 11.
Arbeitsausführung durch in das Arbeitsverfahren
eingewiesenes Fachpersonal (mind.
zwei Personen) nach TRGS 519 Nr. 5.3.

3 Arbeitsvorbereitung
Arbeitsbereich abgrenzen und kennzeichnen.
Bereitzustellen sind:
Geräte:
· Hydraulik-Rohrschneider für DN 100 bis DN 500 bzw.
Handrohrschneider für DN 50 bis DN 400 ·
Langsamlaufende,
hartmetallbestückte Trenngeräte (Sägen, Fräsen;
maximal vier
Zähne/Zoll, maximale Geschwindigkeit vmax = 1,5 m/s).
Bei
elektrisch betriebenen Trenngeräten müssen diese mit
einer
geeigneten Kapselung (Schutzart mindestens IP 54)
ausgestattet sein und über einen vorgeschalteten
Fehlerstrom(FI)-Schutzschalter (Stromstärke I = 30 mA)
betrieben werden. Bei überflutetem Graben dürfen nur
nichtelektrisch betriebene Geräte (Handsäge,
Druckluftsäge
oder -fräse), die die obengenannten Kriterien erfüllen,
verwendet werden.

Materialien:
Arbeitsplatzabsperrung/Schilder mit
Zutrittsverbotskennzeichnung · Geeignetes
Faserbindemittel mit Auftragevorrichtung (Pinsel,
Sprühflasche oder Drucksprühgerät) oder reißfeste
PE-Folie/Klebeband · Geeigneter, sicher verschließbarer
und gemäß Anlage 2b TRGS 519 gekennzeichneter
Abfallbehälter (bei körnigen, gewebten oder stückigen
Abfällen z. B. ausreichend fester Kunststoffsack) ·
Schaufel/Spaten zum Freilegen des Rohres,
Handbrause/Waschbürste und Wasserentnahmestelle ·
Rohrhebeklammer oder Textilhebebänder für größere
Rohrnennweiten · Neues Rohrstück (z. B. aus Stahl,
Gusseisen, Kunststoff) · Neue Rohrkupplung (z. B. aus
Stahl, Gusseisen, Kunststoff) · Wanne zum Auffangen des
Spülwassers · Verschließbarer, gekennzeichneter
Entsorgungsbehälter für das Spülwasser ·
Einweg-Reinigungstücher
Persönliche Schutzausrüstung (PSA): Atemschutz
(mindestens: Halbmaske mit Partikel-filter P2),
Einwegschutzanzüge Kategorie III Typ 5/6, Gehörschutz
(empfohlen: Kapsel-gehörschutz), Gummistiefel oder
Überzieher für Arbeitsschuhe, mechanische Schutzhandschuhe Kategorie II (teil- oder vollbeschichtet)

4 Arbeitsausführung
Arbeitsbereich abgrenzen.
Rohr maschinell grob freilegen; Restarbeiten in
Handschachtung. Rohr und Boden feucht halten.
Auffangwanne unterhalb der zu bearbeitenden Stelle
platzieren.
Vorgesehene Trennstellen feucht vom Restboden befreien,
gegebenenfalls mittels Wasserstrahl und
Handbrause/Waschbürste.
PSA anlegen, Atemschutz für Havarien vorhalten.
Rohrschneider (Stahlkette mit Schneidrollen) nach
Bedienungsanleitung an der ersten Trennstelle
montieren.
Zum leichteren Herausheben des Rohrstückes
Schnittwinkel < 90° zur Rohrachse einstellen.
Rohr durch Spannen der Stahlkette unter Besprühen mit
Wasser knacken.
Wiederholen des Vorganges an der zweiten Trennstelle.
Herausgetrenntes AZ-Rohrstück mit Rohrhebeklammer
oder Textilhebebändern aus der Baugrube heben.
Rohrenden beiderseits der Trennstellen aus der
Rohrkupplung ziehen; gegebenenfalls Kupplungen mit
Trenngerät auftrennen. Dabei das Rohrstück mithilfe der
Handbrause mit Wasser besprühen. Das Spülwasser ist mit
der untergelegten Auffangwanne zu sammeln.
AZ-Rohrstücke mit den Rohrkupplungen mit
Rohrhebeklammer oder Textilhebebändern aus der
Baugrube heben.
AZ-Rohrstücke für Lagerung an der Baustelle oder für
Transport auf Lkw vollständig mit Restfaserbindemittel
versiegeln oder vollständig in Folie einschlagen oder
im
noch feuchten Zustand sofort in geeigneten
Abfallbehälter
geben und diesen verschließen.
Einbau eines neuen Rohr- oder Formstückes mittels
Rohrkupplungen (jeweils z. B. aus Stahl, Gusseisen,
Kunststoff); AZ-Rohranschlussstelle hierbei nicht
kalibrieren. Die Fein-anpassung der Rohranschlüsse
erfolgt
ausschließlich an dem neuen Passstück.
Nach Ende der Arbeiten ggf. angefalllenes Spülwasser in
gekennzeichneten Entsorgungsbehälter füllen.
Werkzeuge mit feuchten Einweg-Reinigungstüchern
reinigen. Reinigungstücher danach in Abfallbehälter
verpacken.
Verfüllen der Baugrube.
Arbeitsbereich freigeben.

5 Abfallbeseitigung
Asbesthaltige und asbestkontaminierte Abfälle sind als
gefährlich eingestuft und unter Beachtung der TRGS 519
Nr. 18
gemäß den länderspezifischen Regelungen zu entsorgen.
Soll bei den Arbeiten anfallendes Spül- und Kühlwasser
in den
Boden abgelassen werden, sind umwelt- und
abfallrechtliche
Aspekte zu berücksichtigen, die zuständige
Überwachungsbehörde ist einzubinden.

6 Verhalten bei Störungen
Muss während der Arbeit aufgrund einer Störung von
diesem
Verfahren abgewichen werden, ist die Arbeit zu
unterbrechen.
Die anwesende sachkundige verantwortliche Person
bestimmt
die weitere Vorgehensweise unter Berücksichtigung der
TRGS
519.

**Ausführungsbeschreibung 0008 Vorbemerkungen TRGS 519 BT4**
*Vorbemerkungen TRGS 519 BT4*
DGUV Information 201-012: Emissionsarme Verfahren nach
TRGS 519 für Tätigkeiten an asbesthaltigen Materialien
,
Ergänzung (Stand: 08.2021)
Verfahren BT 4 nach DGUV Information 201-012 (Stand
08.2021) Emissionsarme Verfahren für Tätigkeiten mit
geringer
Exposition gemäß Nr. 2.9 TRGS 519

BT 4 Asbestzement-Wasserrohrleitungen trennen -
Sägeverfahren

1 Anwendungsbereich
Ausbau von Asbestzementrohren (AZ-Rohren) bis DN 250 in
erdverlegten Wasserrohrleitungen (z. B. bei
Rohrbrüchen,
Einbindungs- und Umlegungsarbeiten). Trennen der Rohre
mittels Sägeverfahren einschließlich Aufsägen der
Rohrkupplungen.

2 Organisatorische Maßnahmen
Benennung einer sachkundigen verantwortlichen Person
nach TRGS 519 Nr. 5.1.
Beaufsichtigung der Arbeiten durch eine sachkundige und
weisungsbefugte Person nach TRGS 519 Nr. 5.2.
Unternehmensbezogene Anzeige spätestens sieben Tage
vor Beginn der Arbeiten gemäß Anhang I Nr. 2.4.2
GefStoffV/TRGS 519 Nr. 3.2 an die zuständige Behörde
und den
Träger der gesetzlichen Unfallversicherung. Die
Unternehmensbezogene Anzeige ist am Sitz des
Unternehmens
einzureichen und bei einem Wechsel der sachkundigen
Person,
spätestens nach sechs Jahren, erneut vorzunehmen.
Erstellen einer Gefährdungsbeurteilung und eines
Arbeitsplans nach TRGS 519 Nr. 4.
Erstellen einer schriftlichen Betriebsanweisung sowie
Unterweisung der Beschäftigten nach TRGS 519 Nr. 11.
Arbeitsausführung durch in das Arbeitsverfahren
eingewiesenes Fachpersonal
(mindestens zwei Personen) nach TRGS 519 Nr. 5.3.

3 Arbeitsvorbereitung
Arbeitsbereich abgrenzen und kennzeichnen.
Bereitzustellen sind: Geräte: ´- Langsamlaufende,
hartmetallbestückte Trenngeräte (Sägen, Fräsen;
maximal vier
Zähne/Zoll, Maximalgeschwindigkeit vmax = 1,5 m/s). Bei
elektrisch betriebenen Trenngeräten müssen diese mit
einer
geeigneten Kapselung (Schutzart mindestens IP 54)
ausgestattet sein und über einen vorgeschalteten
Fehlerstrom-(FI)-Schutzschalter (Stromstärke I = 30 mA)
betrieben werden. Bei überflutetem Graben dürfen nur
nichtelektrisch betriebene Geräte (Handsäge,
Druckluftsäge
oder -fräse), die die obengenannten Kriterien erfüllen,
verwendet werden.
Materialien:
Arbeitsplatzabsperrung/Schilder mit
Zutrittsverbotskennzeichnung
Aufkleber "Achtung, enthält Asbest"
Rohrhebeklammer oder Textilhebebänder für größere
Rohrnennweiten
Neues Rohrstück (z. B. aus Stahl, Gusseisen,
Kunststoff)
Neue Rohrkupplung (z. B. aus Stahl, /Gusseisen,
Kunststoff)
Geeignetes Faserbindemittel mit Auftragevorrichtung
(Pinsel, Sprühflasche oder Drucksprühgerät) oder
reißfeste
PE-Folie/ Klebeband
Schaufel/Spaten zum Freilegen des Rohrs,
Handbrause/Waschbürste und Wasserentnahmestelle
- Geeigneter, sicher verschließbarer und gemäß Anlage
2b
TRGS 519 gekennzeichneter
Behälter (bei körnigen, gewebten oder stückigen
Abfällen z. B.
ausreichend fester Kunststoffsack)
Wanne zum Auffangen des Spülwassers
Verschließbarer, gekennzeichneter Entsorgungsbehälter
für
das Spülwasser
Einweg-Reinigungstücher
Persönliche Schutzausrüstung (PSA): Atemschutz
(mindestens Halbmaske mit Partikelfilter P2), Einwegschutzanzüge Kategorie III Typ 5/6,
Gehörschutz (empfohlen: Kapselgehörschutz),
Gummistiefel
oder Überzieher für Arbeitsschuhe, mechanische
Schutzhandschuhe Kategorie II (teil- oder
vollbeschichtet)

4 Arbeitsausführung
Arbeitsbereich abgrenzen und kennzeichnen.
Rohr maschinell grob freilegen; Restarbeiten in
Handschachtung. Rohr und Boden feucht
halten.
Auffangwanne unterhalb der zu bearbeitenden Stelle
platzieren.
PSA anlegen, Atemschutz für Havarien vorhalten.
Vorgesehene Trennstellen feucht vom Restboden reinigen,
gegebenenfalls mittels
Wasserstrahl und Handbrause/Waschbürste.
Trenngerät nach Bedienungsanleitung an der ersten
Trennstelle montieren.
Rohr an der ersten Trennstelle unter Besprühen mit
Wasser
trennen.
Vorgang an der zweiten Trennstelle wiederholen.
Herausgetrenntes mittleres AZ-Rohrstück mit
Rohrhebeklammer oder Textilhebebändern
aus der Baugrube heben.
- Das AZ-Rohr sollte auf ganzer Länge ausgebaut werden.
Hierzu die AZ-Rohrstücke
beiderseits der Trennstellen aus der Rohrkupplung
ziehen;
gegebenenfalls Kupplungen mit Trenngerät auftrennen
(hierbei
mit Wasser besprühen). AZ-Rohrstücke mit
Rohrhebeklammer
oder Textilhebebändern aus der Baugrube heben.
- Alle ausgebauten AZ-Rohrstücke für Lagerung an der
Baustelle oder für den Abtransport
vollständig mit Restfaserbindemittel versiegeln oder
vollständig
in Folie einschlagen oder im noch feuchten Zustand
sofort in
geeigneten Abfallbehälter geben und diesen
verschließen.
- Einbau eines neuen Rohr- oder Formstückes mittels
Rohrkupplungen (jeweils z. B. aus Stahl, Gusseisen,
Kunststoff). AZ-Rohranschlussstelle hierbei nicht
kalibrieren:
Die Feinanpassung der Rohranschlüsse erfolgt ausschließlich an
dem
neuen Passstück!
- Alle Arbeitsmittel mit feuchten
Einweg-Reinigungstüchern
reinigen. Reinigungstücher
danach in Abfallbehälter verpacken.
Baugrube nach bautechnischen Erfordernissen verfüllen.
Arbeitsbereich freigeben.

5 Abfallbeseitigung
Asbesthaltige und asbestkontaminierte Abfälle sind als
gefährlich eingestuft und unter Beachtung der TRGS 519
Nr. 18
gemäß den länderspezifischen Regelungen zu entsorgen.
Soll bei den Arbeiten anfallendes Spül- und Kühlwasser
in den
Boden abgelassen werden, sind umwelt- und
abfallrechtliche
Aspekte zu berücksichtigen, die zuständige
Überwachungsbehörde ist einzubinden.

6 Verhalten bei Störungen
Muss während der Arbeit aufgrund einer Störung von
diesem
Verfahren abgewichen werden, ist die Arbeit zu
unterbrechen.
Die anwesende sachkundige verantwortliche Person
bestimmt
die weitere Vorgehensweise unter Berücksichtigung der
TRGS
519.
.

**02.70.9 Ausbau von AZ-Rohren bis DN 250**
Freilegen in Handschachtung und ordnungsgemäßer Ausbau
von Rohren aus Asbestzement bis DN 250 unter Einhaltung
sämtliche Sicherheits- und
Gesundheitsschutzvorschriften.
Anwendung der Emissionsarmen Verfahren nach TRGS 519,
DGUV Information 201-012,

BT3 Asbestzement-Rohrleitungen trennen - Rohrknacken,
einschl. Aufsägen von Rohrkupplungen sowie BT 4
Asbestzement-Rohrleitungen trennen - Sägeverfahren

Sämtliche Aufwendungen für das BT3 oder BT4 Verfahren
sind
einzukalkulieren, inkl. Zulassung für die Tätigkeiten
als
Fachbetrieb,

Rohrlängen bis max. 4 m sind zu berücksichtigen, inkl.
ordnungsgemäße Verpackung der Asbestabfälle in
geeignete,
zu liefernde BigBags sowie Vorbereitung und Lagerung
für die
Entsorgung, Entsorgung Asbestabfälle wird über
gesonderte
Entsorgungsposition vergütet.
schadstoffbelastet Asbest, Abfall ist gefährlich, Die
Vorgaben
der TRGS 519 sind zu beachten, Ausführung staubarm gem.
TRGS 559.
Menge: 5,000 m

**02.70.10 Ausbau von AZ-Rohren DN 300 bis DN 500**
Freilegen in Handschachtung und ordnungsgemäßer Ausbau
von Rohren aus Asbestzement DN 300 bis DN 500 unter
Einhaltung sämtliche Sicherheits- und
Gesundheitsschutzvorschriften.
Anwendung der Emissionsarmen Verfahren nach TRGS 519,
DGUV Information 201-012,

BT3 Asbestzement-Rohrleitungen trennen - Rohrknacken,
einschl. Aufsägen von Rohrkupplungen

Sämtliche Aufwendungen für das BT3 Verfahren sind
einzukalkulieren, inkl. Zulassung für die Tätigkeiten
als
Fachbetrieb,

Rohrlängen bis max. 4 m sind zu berücksichtigen, inkl.
ordnungsgemäße Verpackung der Asbestabfälle in
geeignete,
zu liefernde BigBags sowie Vorbereitung und Lagerung
für die
Entsorgung, Entsorgung Asbestabfälle wird über
gesonderte
Entsorgungsposition vergütet.
schadstoffbelastet Asbest, Abfall ist gefährlich, Die
Vorgaben
der TRGS 519 sind zu beachten, Ausführung staubarm gem.
TRGS 559.
Menge: 7,000 m

**02.70.11 Asbestprodukte entsorgen AVV-Code: 170601* 170605***
Asbestprodukte (Abfallschlüssel 170601*  170605*)
Asbestzement aus Rohrleitungen mit Hohlräumen in
Überlängen bis 4 m, Muffen, sonstige Produkte nach
TRGS 519
ordnungsgemäß entsorgen.
Inkl. Gestellung Transportbehälter (z. B. Container),
inkl.
Verladung Big Bags in Container, inkl. Transportaufwand
(genehmigter Transporteur), Kippgebühren sowie sonstige
Aufwendungen zur Entsorgungsvorbereitung und
Entsorgung/Verwertung.
inkl. Bearbeitungsgebühren, inkl.
Begleitscheingebühren, inkl.
Abstimmung und Kommuniktation mit Deponie und
zuständigen
Behörden, inkl. elektronisches
Abfallnachweisverfahrens, eANV
(bevollmächtigt durch Bauherrn), inkl. elektronische
Signatur
Begleitscheine, Registrierung und Erstellung
Entsorgungsnachweis Massenermittlung anhand der
Wiegescheine.
Menge: 0,500 t

**Ausführungsbeschreibung 0009 Vorbemerkungen TRGS 519 BT 1 AZ-Wasserrohrleitungen - A**
*Vorbemerkungen TRGS 519 BT 1 AZ-Wasserrohrleitungen - Anbohrverfahren*
DGUV Information 201-012: Emissionsarme Verfahren nach
TRGS 519 für Tätigkeiten an asbesthaltigen Materialien
,
Emissionsarme Verfahren für Tätigkeiten mit geringer
Exposition gemäß Nr. 2.9 TRGS 519.

BT 1 Asbestzement(AZ)-Wasserrohrleitungen -
Anbohrverfahren

1 Anwendungsbereich
Anbohren von Asbestzement (AZ)-Rohren in erdverlegten
Wasserrohrleitungen mittels Anbohrarmatur zum Anbinden
von
Hausanschlussleitungen.

2 Organisatorische Maßnahmen
Benennung einer sachkundigen verantwortlichen Person
nach TRGS 519 Nr. 5.1.
Beaufsichtigung der Arbeiten durch eine sachkundige und
weisungsbefugte Person nach TRGS
519 Nr. 5.2.
Unternehmensbezogene Anzeige spätestens sieben Tage
vor Beginn der Arbeiten gemäß Anhang I Nr. 2.4.2
GefStoffV/TRGS 519 Nr. 3.2 an die zuständige Behörde
und den Träger der gesetzlichen Unfallversicherung. Die
unternehmensbezogene Anzeige ist am Sitz des
Unternehmens einzureichen und bei einem Wechsel der
sachkundigen Person, spätestens nach sechs Jahren,
erneut vorzunehmen.
Erstellen einer Gefährdungsbeurteilung und eines
Arbeitsplans nach TRGS 519 Nr. 4.
Erstellen einer schriftlichen Betriebsanweisung sowie
Unterweisung der Beschäftigten nach TRGS 519 Nr. 11.
Arbeitsausführung durch in das Arbeitsverfahren
eingewiesenes Fachpersonal nach TRGS 519 Nr. 5.3.

3 Arbeitsvorbereitung
Arbeitsbereich abgrenzen und kennzeichnen.
Bereitzustellen sind:
Geräte:
· Anbohrgerät mit hartmetallbestücktem Bohrer oder
hartmetallbestücktem Lochfräser. Bei elektrisch
betriebenen
Geräten müssen diese mit einer geeigneten Kapselung
(Schutzart mindestens IP 54) ausgestattet sein und
über einen
vorgeschalteten Fehlerstrom (FI)-

DGUV Information 201-012 "Emissionsarme Verfahren nach
TRGS 519 für Tätigkeiten an asbesthaltigen Materialien"
Emissionsarmes Verfahren BT 1 (ergänzte Fassung, Stand
02.2023) 2 / 3 Schutzschalter (Stromstärke I = 30 mA)
betrieben
werden. Bei überflutetem Graben dürfen nur
nichtelektrisch
betriebene Geräte, die die oben genannten Kriterien
erfüllen,
verwendet werden.
· Alternativ zum Verfestigen der Bohremulsion (s. u.):
selbstsaugende Wasserfiltrationsanlage mit
Filtern à 5 µm, 50 µm und 150 µm, inkl. Saugdüse,
Schlauch-
und Energieleitungen sowie Verschlusskappen zur
Abreinigung
von asbestbelastetem Spülwasser und der Bohremulsion.
Materialien:
Arbeitsplatzabsperrung / Schilder mit
Zutrittsverbotskennzeichnung · Anbohrarmatur nach DIN
3543-2 für AZ-Rohre · Spülschlauch und - je nach
Bauart -
Hilfsventil · Wanne zum Auffangen der Bohremulsion
Alternativ zur Wasserfiltrationsanlage (s. o.):
verschließbarer, gekennzeichneter
Entsorgungsbehälter mit Zement-Trockenmischung zum
Verfestigen von asbestbelastetem Spülwasser und
Bohremulsion.
Einweg-Reinigungstücher, Handbrause/Waschbürste und
Wasserentnahmestelle · Geeigneter, sicher
verschließbarer
und gemäß Anlage 2b TRGS 519 gekennzeichneter
Abfallbehälter (bei körnigen, gewebten oder stückigen
Abfällen z. B. ausreichend fester Kunststoffsack) ·
Schaufel/Spaten zum Freilegen des Rohres
Persönliche Schutzausrüstung (PSA) - mindestens:
Halbmaske mit Partikelfilter P2 und
Einwegschutzanzüge Kategorie III Typ 5/6, Gehörschutz
(empfohlen: Kapselgehörschutz),
Gummistiefel oder Überzieher für Arbeitsschuhe,
mechanische
Schutzhandschuhe Kategorie II (teil- oder
vollbeschichtet)

4 Arbeitsausführung
Vorbereitende Tätigkeiten · Arbeitsbereich abgrenzen.
PSA anlegen, Atemschutz für Havarien vorhalten.
Nach maschineller Ausschachtung Restarbeiten in
Handschachtung durchführen. Rohr und Boden feucht
halten.
Durchführung · Vorgesehene Anbohrstelle vom Restboden
befreien und feucht reinigen, gegebenenfalls mittels
Wasserstrahl und Handbrause/Waschbürste . ·
Anbohrarmatur
montieren; je nach Armaturenbauart Hilfsventil
einschrauben
und Spülschlauch befestigen.
Auffangwanne unterhalb der zu bearbeitenden Stelle
platzieren.
Anbohrgerät aufsetzen, je nach Armaturenbauart vorher
Ventileinsatz entfernen.
DGUV Information 201-012 "Emissionsarme Verfahren nach
TRGS 519 für Tätigkeiten an asbesthaltigen Materialien"
Emissionsarmes Verfahren BT 1 (ergänzte Fassung, Stand
02.2023) 3 / 3

· AZ-Rohr anbohren. Dabei anfallende Bohremulsion in
der
Auffangwanne auffangen, ggf.
zwischendurch in gekennzeichnetem Abfallbehälter
sammeln.
Armatur oder Hilfsventil schließen und Anbohrgerät
demontieren.
Je nach Armaturenbauart den Ventileinsatz in die
Anbohrarmatur montieren.

Abschließende Tätigkeiten · Spülschlauch und
Hilfsventil
abbauen.
Arbeitsmittel mit Wasser reinigen und das
Reinigungswasser in das Erdreich der Baugrube ablassen.
Anschließend Arbeitsmittel aus Baugrube nehmen und
verpacken.
Werkzeuge mit feuchten Einweg-Reinigungstüchern
reinigen. Reinigungstücher danach in Abfallbehälter
verpacken.
Boden der Baugrube und freigelegtes AZ-Rohr mit einer
Füllsandschicht abdecken.
Neu verlegte Hausanschlussleitung an den
Anschlussstutzen der Anbohrarmatur anbinden.
Vorbehandlung zur Entsorgung von asbestbelastetem
Spülwasser und Bohremulsion (Filtern oder Verfestigen)
erfolgt auf der Baustelle.
Arbeitsbereich freigeben.

5 Abfallbeseitigung
Asbesthaltige und asbestkontaminierte Abfälle sind als
gefährlich eingestuft und unter Beachtung der TRGS 519
Nr. 18
gemäß den länderspezifischen Regelungen zu entsorgen.

6 Verhalten bei Störungen
Muss während der Arbeit aufgrund einer Störung von
diesem
Verfahren abgewichen werden, ist die Arbeit zu
unterbrechen.
Die anwesende sachkundige verantwortliche Person
bestimmt
die weitere Vorgehensweise unter Berücksichtigung der
TRGS
519.

**02.70.12 Zulage zur Erstellung von WL-Hausanschlüssen an AZ-Wasserrohrleitungen**
Zulage zur Erstellung von WL-Hausanschlüssen an
AZ-Wasserrohrleitungen unter Anwendung der
DGUV Information 201-012: Emissionsarme Verfahren nach
TRGS 519 für Tätigkeiten an asbesthaltigen Materialien
,
Verfahren BT 1 Asbestzement(AZ)-Wasserrohrleitungen -
Anbohrverfahren Emissionsarme Verfahren für
Tätigkeiten mit
geringer Exposition gemäß Nr. 2.9 TRGS 519.
Menge: 1,000 St

**02.70.13 Ausbau Rohre aus Beton oder Ton bis einschl. DN 150**
Rohre aus Beton oder Ton bis einschl. DN 150
Menge: 7,000 m

**02.70.14 Ausbau Rohre aus Beton oder Ton über DN 150 bis einschl. DN 300**
Rohre aus Beton oder Ton über DN 150 bis einschl. DN
300
Menge: 5,000 m

### Titel 03 Straßen- und Oberflächenarbeiten

#### Bereich 03.10 Straßenaufbruch und -wiederherstellung, Pflasterarbeiten, Rabatten, Betondielen, Randsteine, Pflasterzeilen

**03.10.1 Aufbruch, Abfuhr und Entsorgung von Straßen- und Gehwegbefestigungen, einschl. Schneiden/Fräsen Verweis-Nr.200.000**
Aufbruch, Abfuhr und Entsorgung von Straßen- und
Gehwegbefestigungen, einschl. Schneiden/Fräsen, zur
Berechnung der m³ wird die mittlere Stärke der
Straßen/Gehwegbefestigung und die Rohrgraben- bzw.
Baugrubenabmessungen aus den Pos. mit der
Verweis-Nr.100.000 und Pos. mit der Verweis-Nr.110.000
herangezogen. (gerundet auf drei Nachkommastellen).
Beim
Fräsen ist das Fräsgut sofort zu entsorgen (Fräsgut
über
Förderband auf LKW laden) und darf nicht wieder
eingebaut
werden.

Zurückschneiden der gebundenen Straßen- bzw.
Gehwegbefestigung (Tragschicht und Deckschicht) im
Bereich
der aufgelockerten Rohrgraben-Randzone (Aufbruch, Laden
und Abfuhr der nachgeschnittenen Flächen).

Alle Arbeiten einschließlich der vorgeschriebenen
Schutz- und
Sicherheitsmaßnahmen
Menge: 145,000 m³

**03.10.2 Zuschlag für Teerhaltige Asphaltbefestigungen**
Zuschlag für teerhaltige Apshaltbefestigung.
Aufbruch ist auf Nachweis zu entsorgen einschl.
Deponiegebühr.

Im Rahmen des Aufbruchs von Oberflächenbefestigungen
muss mit dem Vorhandensein von teerhaltigen Materialien
gerechnet werden. Bestätigt sich der Verdacht auf
teerhaltige
Materialien, so sind die gültigen Vorschriften und
Richtlinien
zum Umgang mit teerhaltigen Materialien anzuwenden.
Menge: 6,000 t

**03.10.3 Asphalt nachschneiden bis 15cm Stärke**
Asphalt nachschneiden vor verschließen des Rohrgrabens;
nach Rücksprache mit AG
Menge: 80,000 m

**03.10.4 Asphalt nachschneiden bis 25 cm Stärke**
Asphalt nachschneiden vor verschließen des Rohrgrabens;
nach Rücksprache mit AG
Menge: 220,000 m

**03.10.5 Asphalt nachschneiden bis 30 cm Stärke**
Asphalt nachschneiden vor verschließen des Rohrgrabens;
nach Rücksprache mit AG
Menge: 80,000 m

**03.10.6 Auskoffern von Schotter, Mineralbeton, Kies und Humus, in Absprache mit unserer Bauaufsicht**
Auskoffern von Schotter, Mineralbeton, Kies und Humus,
in
Absprache mit der Bauaufsicht der Stadtwerke ND.
Inkl. Laden und abfahren des Materials an Lagerfläche.
Menge: 50,000 m³

**03.10.7 Schotterplanie für Asphalt oder Pflastereinbau im Leitungsgraben erstellen, Einschließlich Erschwernis durch Straßenkappen und verdichten.**
Schotterplanie für Asphalt oder Pflastereinbau im
Leitungsgraben erstellen, Einschließlich Erschwernis
durch
Straßenkappen, Kanaldeckel und verdichten.
Menge: 660,000 m²

**03.10.8 Wiederherstellung der bituminösen Tragschicht für Straßen- und Gehwegbefestigungen Verweis-Nr.210.000**
Wiederherstellung der bituminösen Tragschicht für
Straßen-
und Gehwegbefestigungen gemäß ZTV Asphalt StB 07 aus
Mischgut AC 22 TN mit Bindemittel 50/70 einschl.
Materiallieferung.
Menge: 545,000 m³

**03.10.9 Wiederherstellung der Asphaltdeckschicht in Straßen Verweis-Nr.220.000**
Wiederherstellung der Asphaltdeckschicht für
Rohrgräben in
Straßen gemäß ZTV Asphalt StB 07 aus Mischgut AC 8 DN
im
Straßenbereich
(die Regelstärke beträgt 4 cm, darüber hinausgehende
Einbaustärken werden nicht extra vergütet) einschl.
Materiallieferung, inkl. eventuellem
Nachschneiden/Fräsen
Bindemittel 50/70
Anlieferung im Thermocontainer vorgeschrieben; Einbau
gemäß
geltenden Richtlininien und vorgeschriebenen
notwendigen
Mindesttemperaturen.
Menge: 490,000 m²

**03.10.10 Wiederherstellung der Asphaltdeckschicht in Gehwege Verweis-Nr.220.000**
Wiederherstellung der Asphaltdeckschicht für
Rohrgräben in
Gehwegen gemäß ZTV Asphalt StB 07 aus Mischgut AC 5 DN
im Gehwegbereich
(die Regelstärke beträgt 3 cm, darüber hinausgehende
Einbaustärken werden nicht extra vergütet) einschl.
Materiallieferung, inkl. eventuellem
Nachschneiden/Fräsen

Anlieferung im Thermocontainer vorgeschrieben; Einbau
gemäß
geltenden Richtlininien und vorgeschriebenen
notwendigen
Mindesttemperaturen.
Menge: 55,000 m²

**03.10.11 Asphalttragschicht und Anschlüsse vor Einbau der Deckschicht reinigen und mit Haftkleber ansprühen.Verweis-Nr.220.100**
Asphalttragschicht und Anschlüsse vor Einbau der
Deckschicht
reinigen und mit Haftkleber ansprühen.

Anlieferung im Thermocontainer vorgeschrieben; Einbau
gemäß
geltenden Richtlininien und vorgeschriebenen
notwendigen
Mindesttemperaturen.
Menge: 545,000 m²

**03.10.12 Einbringen einer Tragdeckschicht AC 16 TD Verweis-Nr.230.000**
Einbringen einer Tragdeckschicht AC 16 TD, einschl.
Materiallieferung und bei Bedarf Zurückschneiden der
gebundenen Straßen- bzw. Gehwegbefestigung (Tragschicht
und Deckschicht) im Bereich der aufgelockerten
Rohrgraben-Randzone (Aufbruch, Laden und Abfuhr der
nachgeschnittenen Flächen).
Menge: 25,000 m³

**03.10.13 Zuschlag für die Pos. mit der Verweis-Nr.210.000, 220.000, 220.100 und 230.000 bei Kleinstflächen unterhalb 2 m²**
Zuschlag für die Pos. mit der Verweis-Nr.210.000,
220.000,
220.100 und 230.000 bei Kleinstflächen unterhalb 2 m².
Die
Flächen die sich auf eine Baustelleneinrichtung
beziehen
werden zusammengefasst.
Der Zuschlag wird nur einmal pro Fläche vergütet und
gilt nur
für Einzelbaumaßnahmen, wie z.B. Hausanschlüsse.
Menge: 3,000 Stk.

**03.10.14 Wiederherstellung von Straßenbankett**
Menge: 53,000 m²

**03.10.15 Liefern und Einbau von bituminösen, schmelzbaren Fugenbändern 10 mm breit, 35 mm hoch (TOK-Band spezial) an bituminösen Anschlußnähten**
Liefern und Einbau von bituminösen, schmelzbaren
Fugenbändern 10 mm breit, 35 mm hoch (TOK-Band spezial)
an bituminösen Anschlussnähten, im Bedarfsfall
Herstellen von
geeigneten Flächen (einschließlich Aufbruch, Laden und
Abfuhr), Säubern der Anschlussflächen und mit
geeigneten
Vorstreichmitteln zwecks besserer Verklebung behandeln.
Fugenbänder durch Erhitzen haftfähig machen und
andrücken.
Menge: 220,000 m

**03.10.16 Anschluss von Asphaltdecken als Fuge herstellen**
Fugen gemäß ZTVFug herstellen
Fugenspalttiefe min. mm 30
Fugenspaltbreite mm 10
Längs- und Querfuge
in der Deckschicht
mit elastischer Fugenmasse,
Fugenraum füllen nach Wahl des AN.
Das vorherige Schneiden
gehört zum Leistungsumfang
Menge: 640,000 m

**03.10.17 Klein- bzw. Großsteinpflaster (Ausbau) auf Sand, Beton oder Splitt, Verweis-Nr.240.100**
Klein- bzw. Großsteinpflaster auf Sand oder Splitt,
Aufbruch,
incl. Aufbruch und die Entsorgung des eventuell
vorhandenen
Betons
Menge: 100,000 m²

**03.10.18 Klein- bzw. Großsteinpflaster (Einbau) auf Sand oder Splitt, Wiederherstellung Verweis-Nr.240.200**
Klein- bzw. Großsteinpflaster auf Sand oder Splitt, mit
frostsicherem Unterbau, Verfugen mit Sand bzw.
Sand/Splitt-Gemisch, Wiederherstellung inkl. Material
zum
Verfugen.
Menge: 100,000 m²

**03.10.19 Klein- bzw. Großsteinpflaster (Ausbau) auf Mörtelbett, Aufbruch inkl. Betonaufbruch Abfuhr und Entsorgung, inkl. Aufbruch und die Entsorgung des eventuell vorhandenen Betons Verweis-Nr.250.100**
Klein- bzw. Großsteinpflaster auf Mörtelbett, Aufbruch
inkl.
Betonaufbruch Abfuhr und Entsorgung, inkl. Aufbruch
und die
Entsorgung des eventuell vorhandenen Betons
Menge: 25,000 m²

**03.10.20 Klein- bzw. Großsteinpflaster (Einbau) auf Mörtelbett, Verfugung mit Zementmörtel oder Gußasphalt, Wiederherstellung Verweis-Nr.250.200**
Verweis-Nr.250.200 Klein- bzw. Großsteinpflaster auf
Mörtelbett, Verfugung mit Zementmörtel oder
Gussasphalt,
Wiederherstellung incl. Material zum Verfugen.
Menge: 25,000 m²

**03.10.21 Verbundpflaster, Gehwegplatten oder Rasengittersteine, jeglicher Art (Ausbau), mit Sandunterbau, Aufbruch, inkl. Aufbruch und die Entsorgung des eventuell vorhandenen Betons Verweis-Nr.255.100**
Verbundpflaster, Gehwegplatten oder Rasengittersteine,
jeglicher Art, mit Sandunterbau, Aufbruch, inkl.
Aufbruch und
die Entsorgung des eventuell vorhandenen Betons
Menge: 105,000 m²

**03.10.22 Verbundpflaster Gehwegplatten oder Rasengittersteine, jeglicher Art (EInbau) mit Sandunterbau, Wiederherstellung.**
Verbundpflaster Gehwegplatten oder Rasengittersteine,
jeglicher Art mit Sandunterbau, Wiederherstellung.
Menge: 105,000 m²

**03.10.23 Verbundpflaster oder Gehwegplatten, jeglicher Art (Ausbau), mit Betonunterbau, Aufbruch incl. Betonaufbruch und Entsorgung, incl. Aufbruch und die Entsorgung des eventuell vorhandenen Betons Verweis-Nr.260.100**
Verbundpflaster oder Gehwegplatten, jeglicher Art, mit
Betonunterbau, Aufbruch incl. Betonaufbruch und
Entsorgung,
incl. Aufbruch und die Entsorgung des eventuell
vorhandenen
Betons
Menge: 7,000 m²

**03.10.24 Verbundpflaster oder Gehwegplatten, jeglicher Art (Einbau), mit Betonunterbau, Wiederherstellung.**
Verbundpflaster oder Gehwegplatten, jeglicher Art, mit
Betonunterbau, Wiederherstellung.
Menge: 7,000 m²

**03.10.25 Rabatten, Betondielen (Ausbau) bzw. Beeteinfassungen mit Betonunterbau entfernen inkl. Ausbau und Entsorgung des Betons, incl. Aufbruch und die Entsorgung des eventuell vorhandenen Betons**
Rabatten, Betondielen bzw. Beeteinfassungen mit
Betonunterbau entfernen inkl. Ausbau und Entsorgung des
Betons, inkl. Aufbruch und die Entsorgung des eventuell
vorhandenen Betons
Menge: 15,000 m

**03.10.26 Rabatten, Betondielen (Einbau) bzw. Beeteinfassungen wieder neu in Beton setzen, einschließlich Material**
Rabatten, Betondielen bzw. Beeteinfassungen wieder neu
in
Beton setzen, einschließlich Material.
Menge: 15,000 m

**03.10.27 Kleinpflastersteine (Ausbau) auf Beton, EINZEILER, Aufbruch, inkl. Betonunterbau und Entsorgung, inkl. Aufbruch und die Entsorgung des eventuell vorhandenen Betons**
Einzeiler Kleinpflastersteine auf Beton, Aufbruch,
inkl.
Betonunterbau und Entsorgung, inkl. Aufbruch und die
Entsorgung des eventuell vorhandenen Betons
Menge: 18,000 lfm

**03.10.28 Kleinpflastersteine (Einbau) auf Beton, EINZEILER, mit Verfugen**
Einzeiler Kleinpflastersteine auf Beton mit Verfugen
unter
Gestellung des Materials, Wiederherstellung
Menge: 18,000 lfm

**03.10.29 Kleinpflastersteine (Ausbau) auf Beton, ZWEIZEILER, Aufbruch, inkl. Betonunterbau und Entsorgung, inkl. Aufbruch und die Entsorgung des eventuell vorhandenen Betons**
Zweizeiler Kleinpflastersteine auf Beton, Aufbruch,
inkl.
Betonunterbau und Entsorgung, inkl. Aufbruch und die
Entsorgung des eventuell vorhandenen Betons
Menge: 10,000 lfm

**03.10.30 Kleinpflastersteine (Einbau) auf Beton, ZWEIZEILER, mit Verfugen**
Zweizeiler Kleinpflastersteine auf Beton mit Verfugen
unter
Gestellung des Materials, Wiederherstellung
Menge: 10,000 lfm

**03.10.31 Kleinpflastersteine (Ausbau) auf Beton, DREIZEILER, Aufbruch, inkl. Betonunterbau und Entsorgung, inkl. Aufbruch und die Entsorgung des eventuell vorhandenen Betons**
Dreizeiler Kleinpflastersteine auf Beton, Aufbruch,
inkl.
Betonunterbau und Entsorgung, inkl. Aufbruch und die
Entsorgung des eventuell vorhandenen Betons
Menge: 20,000 lfm

**03.10.32 Kleinpflastersteine (Einbau) auf Beton, DREIZEILER, mit Verfugen**
Dreizeiler Kleinpflastersteine auf Beton mit Verfugen
unter
Gestellung des Materials, Wiederherstellung
Menge: 20,000 lfm

**03.10.33 Großpflasterzeile (Ausbau) auf Beton, EINZEILER, Aufbruch, inkl. Betonunterbau und Entsorgung, inkl. Aufbruch und die Entsorgung des eventuell vorhandenen Betons**
Einzeiler Großpflasterzeile auf Beton, Aufbruch, inkl.
Betonunterbau und Entsorgung, inkl. Aufbruch und die
Entsorgung des eventuell vorhandenen Betons
Menge: 30,000 lfm

**03.10.34 Großpflasterzeile (Einbau) auf Beton, EINZEILER, mit Verfugen**
Einzeiler Großpflasterzeile auf Beton, bis zwei Reihen
(max.
Zweizeiler), mit Verfugen unter Gestellung des
Materials,
Wiederherstellung.
Menge: 30,000 lfm

**03.10.35 Großpflasterzeile (Ausbau) auf Beton, ZWEIZEILER, Aufbruch, inkl. Betonunterbau und Entsorgung, inkl. Aufbruch und die Entsorgung des eventuell vorhandenen Betons**
Zweizeiler Großpflasterzeile auf Beton, Aufbruch, inkl.
Betonunterbau und Entsorgung, inkl. Aufbruch und die
Entsorgung des eventuell vorhandenen Betons
Menge: 8,000 lfm

**03.10.36 Großpflasterzeile (Einbau) auf Beton, ZWEIZEILER, mit Verfugen**
Zweizeiler Großpflasterzeile auf Beton, bis zwei
Reihen (max.
Zweizeiler), mit Verfugen unter Gestellung des
Materials,
Wiederherstellung.
Menge: 8,000 lfm

**03.10.37 Bordsteine entfernen, inkl. Betonunterbau und Entsorgung, inkl. Aufbruch und die Entsorgung des eventuell vorhandenen Betons Verweis-Nr.355.100**
Bordsteine entfernen, inkl. Betonunterbau und
Entsorgung, inkl.
Aufbruch und die Entsorgung des eventuell vorhandenen
Betons
Menge: 26,000 m

**03.10.38 Bordsteine wieder neu setzen, unter Gestellung des Materials, Wiederherstellung**
Menge: 26,000 m

**03.10.39 Rasenflächen abstechen, getrennt lagern und wieder andecken, ggf. wässern**
Rasensonden abstechen, getrennt lagern und wieder
andecken,
ggf. wässern
Menge: 5,000 m²

**Ausführungsbeschreibung 0012 Ausführungsbeschreibung Rasen-Oberflächenwiederherstell**
*Ausführungsbeschreibung Rasen-Oberflächenwiederherstellung, einschl. evtl. nötiger 2-facher Rasenwiedereinsaat*
Rasen-Oberflächenwiederherstellung, einschl. evtl.
nötiger
2-facher Rasenwiedereinsaat, Die Flächen die sich auf
eine
Baustelleneinrichtung beziehen werden zusammengefasst.
inkl. Lieferung von geeigneten Oberboden

**03.10.40 bei Flächen bis einschließlich 20 m²**
Menge: 50,000 m²

**03.10.41 bei Flächen von 20 m² bis einschließlich 100 m²**
Menge: 100,000 m²

**03.10.42 bei Flächen ab 100 m²**
Menge: 350,000 m²

**Ausführungsbeschreibung 0013 Ausführungsbeschreibung Geradliniges Abfräsen von Aspha**
*Ausführungsbeschreibung Geradliniges Abfräsen von Asphaltbelägen, einschl. Laden,*
Geradliniges Abfräsen von Asphaltbelägen, einschl.
Laden,
Abfuhr und Entsorgung des ausgefrästen Materials sowie
Reinigung des Untergrundes und der Anschlusskanten,
Kantenausführung für TOK-Band geeignet.
Bis einschl. 4 cm Stärke.

**03.10.43 bis 50 m²**
Menge: 20,000 m²

**03.10.44 bis 100 m²**
Menge: 70,000 m²

**03.10.45 Zuschlag für Hindernisse wie Straßenkappen, SSK, Kanaldeckel**
Menge: 10,000 St.

**03.10.46 Straßenkappen während des Asphalteinbaus auf Höhe setzen, Kappen freilegen, Ausrichten in Asphalttragschicht einbauen und während des Deckschichteinbaues ziehen und einwalzen.**
Straßenkappen während des Asphalteinbaus auf Höhe
setzen,
Kappen freilegen, Ausrichten in Asphalttragschicht
einbauen
und während des Deckschichteinbaues ziehen und
einwalzen.

Gilt für Hausanschluss, Rohrnetz und Hydrantenkappen
(alle
Sparten und Größen)
Menge: 14,000 St.

**03.10.47 Setzen von Schilderpfählen (Werkstoffunabhängig) inkl. Beton.**
Menge: 1,000 St.

**03.10.48 Aus- und Wiedereinbau von Verkehrszeichen oder ähnlichem inkl. aller erforderlichen Nebenarbeiten**
Aus- und Wiedereinbau von Verkehrszeichen oder
ähnlichem
(z.B. Rekalmetafeln) inkl. aller erforderlichen
Nebenarbeiten
(Aufstellen eines Ersatzschildes, Betoneinbau, etc. ).

Verkehrsschild mit Befestigungsmaterial und Pfosten,
inkl.
Fundament ausbauen, seitlich lagern und Einbau.

Verfüllmaterial ist vom AN zu stellen.
Menge: 5,000 St.

**03.10.49 Grabenüberbrückung für Fußgänger, ca. 1,25 m breit, mit vorschrifts- mäßiger Absicherung**
Grabenüberbrückung für Fußgänger, ca. 1,25 m breit, mit
vorschriftsmäßiger Absicherung, jede Brücke wird nur
einmal in
Rechnung gestellt, das zwischenzeitliche Entfernen und
Wiederherstellen wird nicht gesondert vergütet
Menge: 10,000 St.

**03.10.50 Überbrückung des Rohrgrabens mit Stahlplatten, für eine Belastung nach Brückenklasse LKW 12**
Überbrückung des Rohrgrabens mit Stahlplatten, für eine
Belastung nach Brückenklasse LKW 12, jede Zufahrt und
Grabenüberbrückung wird nur einfach in Rechnung
gestellt, das
teilweise Entfernen der Platten zu Montagezwecken wird
nicht
gesondert vergütet.

DIN 1072 ist zu beachten.

Vergütung nur nach Absprache mit dem AG.
Menge: 100,000 m

**03.10.51 Kontrollprüfung des Rohrgrabens mittels stat. Lastplatten (Verdichtungsnachweis)**
Kontrollprüfung des Auftraggebers durchführen,
statischer
Plattendruckversuch nach DIN 18134 durch ein
anerkanntes
von Bauherren genehmigtes Institut zum Nachweis der
geforderten Tragfähigkeitswerte durchführen (auf
Planum),
einschl. aller erforderlichen Geräte, Hilfsmittel und
Protokollführung.

Sofern die geforderten Werte gem. ZTVE StB oder ZTVT-
StB
bzw. nach Regelquerschnitt nicht erbracht werden,
gehen die
Aufwendungen für die Durchführung der
Verdichtungsproben zu
Lasten des Auftragnehmers.
Menge: 3,000 St.

**03.10.52 Kontrollprüfung des Rohrgrabens mittels Rammsondierung (Verdichtungsnachweis)**
wie Position zuvor nur Verdichtungsnachweis mittels
Rammsondierung.

(Randzone bei Leitungsgräben) Rammsondierungen sind in
der
DIN EN ISO 22476-2 geregelt und dementsprechend
auszuführen.

Leichte Rrammsonde DPL mit Spitzenquerschnitt 10 cm2

Sofern die geforderten Werte gem. ZTVE StB oder ZTVT-
StB
bzw. nach Regelquerschnitt nicht erbracht werden,
gehen die
Aufwendungen für die Durchführung der
Verdichtungsproben zu
Lasten des Auftragnehmers.
Menge: 1,000 St

**03.10.53 Asphalttragschicht 0/22 (bei Regiearbeiten, z.B. Rohrbruch)**
Menge: 3,000 m³

**03.10.54 Asphaltdeckschicht 0/8 (bei Regiearbeiten, z.B. Rohrbruch)**
Menge: 3,000 m³

**03.10.55 TOK-Band (bei Regiearbeiten, z. B. Rohrbruch)**
Menge: 8,000 m

### Titel 04 Rohrverlegungsarbeiten Fernwärme

#### Bereich 04.10 Rohrbau und Verlegung

*Hinweis*
1. Allgemein
Alle Einzelheiten, die nach der Meinung des
Auftragnehmers
nicht genügend klar und eindeutig aus den
Ausschreibungsunterlagen hervorgehen, aber für die
Kalkulation der Preise wichtig sind, müssen vor der
Abgabe des
Angebotes durch Rückfragen beim Auftraggeber geklärt
werden.

2. Verschmutzungen, Beschädigungen
Werden Straßen oder Gehsteige außerhalb des Bereiches
der
Baustelleneinrichtung durch den AN verschmutzt bzw.
Straßen
oder Gehsteige beschädigt, so hat der AN auf seine
Kosten für
sofortige Abhilfe zu sorgen und den Urzustand wieder
herzustellen. Instandsetzungen, die durch das
Verschulden des
AN oder der Personen, deren sich der AN zur Erfüllung
seiner
Verpflichtungen bedient, entstehen, werden auf Kosten
des AN
vom AG vorgenommen. Nach Beendigung der Arbeiten ist
die
Arbeitsstelle schnellstens zu räumen und wieder in
Ordnung zu
bringen.

3. Lagerplätze
Der AN hat für einen geeigneten Lagerplatz zu sorgen,
wobei
die Bestimmungen und Anweisungen des Ordnungsamtes und
der Polizeibehörde zu beachten sind. Hierdurch
entstehende
Kosten gehen zu Lasten des AN. Ggf. erforderliche
Arbeiten wie
Umbauten, Umsetzen, Umziehen usw. die das Lager
betreffen
sind in die Einheitspreise einzurechnen

4. Rohrreinigung
Die Rohre sind in kleinen Abschnitten zu reinigen,
wobei sie frei
von Fremdkörpern wie z.B. Steine, Sand, Hölzer,
Werkzeuge,
Schweißelektroden, Rost usw. sein müssen. Dazu ist eine
Rohrbürste während der fortlaufenden Rohrverlegung
mitzuziehen. Sofern der AN eine andere Art der
Reinigung
vorsieht, muss diese spätestens vor Beginn der
Druckprobe
erfolgen. Die Art des Reinigungsverfahrens ist mit dem
AG
abzustimmen.

5. Ausführung der Arbeiten
Die Arbeiten sind nach Angabe des AG oder dessen
Beauftragten durchzuführen, der auch Umfang und
Reihenfolge
der Arbeiten bestimmt.
Dem AG steht das Recht zu, jede Arbeit und Lieferung,
die nicht
den Vorschriften entspricht und nicht sachgemäß
ausgeführt ist,
zurückzuweisen und eine technisch einwandfreie, sowie
den
Vertragsbestimmungen entsprechende Herstellung der
Arbeit
anzuordnen, ohne dass dem AN für hierdurch entstehenden
Mehraufwand eine
Entschädigung zusteht. Für die durch Nichterfüllung
oder nicht
sachgemäße Erfüllung des Auftrages dem AG entstehenden
Schäden haftet der AN.

6. Schweißarbeiten
Die Schweißarbeiten an Stählen dürfen nur Schweißer
ausführen, für die eine Prüfung nach EN 287T1
nachgewiesen
wird und die auch unter Baustellen- bedingungen
durchstrahlungssicher schweißen können. Für die
Schweißarbeiten gilt DIN EN 12732 -Schweißen im
Rohrleitungsbau. Zu beachten ist die AGFW
Mitgliederinformation "Schweißvorschriften für
Fernwärmeleitungen". Stumpfnähte an Rohren mit
Wanddicke s
< 4 mm aus Werkstoffen nach diesem LV
sind mit den Gasschmelzverfahren oder bei geeigneten
Arbeitsbedingungen mit dem Schutzgasschweißverfahren
(WIG) auszuführen. Rohre der Wanddicke s > 4 mm aus
Werkstoffen nach diesem LV sind mehrlagig zu schweißen.
- Schweißverfahrenskombination
Schutzgasschweißverfahren (WIG) für die Wurzel und
Lichtbogenhandschweißverfahren für Füll- und
Deckenlagen.
Beim Schweißen der Verbindungsrundnaht zwischen den
Rohrsträngen ist darauf zu achten, dass die Längsnähte
um
mind. 15 cm versetzt liegen. Es dürfen keine
Kreuznähte an den
Stößen entstehen.
Beim Lagern von Rohrleitungen in Schalen oder
Schalenringen
ist zu vermeiden, dass Rund-, Längs- oder Spiralnähte
innerhalb der Schalen liegen. Sofern dies nicht zu
vermeiden ist,
sind die Nähte anzuschleifen. Die Kosten hierfür sind
in die
Einheitspreise einzurechnen. Schweißarbeiten an
Kunststoffen
dürfen nur Schweißer ausführen, die eine Prüfung nach
DVS-Richtlinien, DVS 2212, Teil 1 bzw. 2 nachweisen
können.

Verlegung inkl. Trassenwarnband:
Trassenwarnband wird zur Markierung der Rohrleitungen
über
dem fertig hergestellten Sandbett und der ersten
Fülllage von
200 mm in 12.00-Uhr-Position von Vor- und Rücklauf
verwendet.
Das Warnband wird mit der schwarzen neutralen
Aufschrift
"Achtung Fernheizleitung" auf gelben Grund geliefert.

*Hinweis*
Ergänzende Angaben zur Abrechnung des KMR

Das Kunststoffmantelrohr (unabhängig der Dimension)
wird zur
Abrechnung nicht übermessen. Die Rohrmeter werden als
tatsächlich verbaute Länge vergütet und Formteile
werden als
Stück (nicht als Zulage) ermittelt.

Die Dokumentation der abzurechnenden Abschnitte ist in
komplettem Umfang der Rechnung beizufügen.

Die Dokumentationen/ Revisionsunterlagen/ Doku
Netzüberwachung/ggf. Pläne sind mit der Rechnung
abzugeben und gelten in komplettem Umfang als
Abrechnungsgrundlage.

*Hinweis*
Verlegen von Rohren, Formteilen und Armaturen

In den Preisen enthalten sind:

Baustellentransporte (Laden/Abladen von Rohren,
Formteilen, Armaturen, Rohrlager etc.)
Ablassen und Auslegen
Verlegen und ggf. Verziehen im verkleideten oder
unverkleideten Rohrgraben, auf Rohrbrücken, in
Schachtbauwerken, Gebäuden, in FW-Kanälen und durch
Stahlschutzrohre (Einfädeln)
Liefern und Herstellen von Rohrauflagern (Sandsäcke).
Die
Sandsäcke müssen vor dem Verfüllen aufgeschlitzt werden
Ausrichten der Rohrlängen, Formteile und Armaturen
Herstellen von Passstücken entsprechend den örtlichen
Gegebenheiten inklusive aller Nebenarbeiten, wie das
fachgerechte Entfernen und Entsorgen des PE-Mantels,
PUR-Schaumes, Reinigen des Stahlrohres etc.
Rohr- und Gehrungsschnitte sowie Schweißverbindungen
werden gemäß LV vergütet
Sichern der Leitungen gegen Auftrieb
Einbau Straßenkappen inkl. aller Nebenarbeiten
Aufschieben der Muffen, Endkappen, Labyrinthdichtringe,
Positionierung der Rohrhalterungen und Lager
Prüfen auf Umhüllungsschäden einschließlich
Protokollierung
Erschwernisse für den Transport der Rohre, Formteile
und
Armaturen und das Unterstützungsmaterial in Gebäuden,
Schachtbauwerken und auf Rohrbrücken sowie das
Einbringen der Rohre über Rohrschleusen zum
vorgesehenen Einbauort. Dabei darf die vorbereitete
Grabensohle nicht verändert werden, d.h. der
Rohrtransport
muss über geeignete Konstruktionen oder Hilfsmittel
(z.B.
Schienen) erfolgen. Das Liefern, Herstellen und
Abtransportieren dieser Hilfsmittel ist in die
Einheitspreise
für die Rohrverlegung einzurechnen.
Festlegen, Einmessen und Anzeichnen der Trasse sowie
von Durchbrüchen bzw. Bohrungen
Verbrauchsmaterial bzw. Hilfsstoffe wie Lecksuchspray,
PE-Reiniger, Markierungsstifte, Schweißgase,
Schweißzusatzmaterialien etc.
Trassenwarnband
(wird zur Markierung der Rohrleitungen über dem fertig
hergestellten Sandbett und der ersten Fülllage von 200
mm
in 12.00-Uhr-Position von Vor- und Rücklauf verwendet.
Das Warnband wird mit der schwarzen neutralen
Aufschrift
"Achtung Fernheizleitung" auf gelben Grund geliefert.)

Es dürfen nur technisch erforderliche, d.h. aufgrund
der
vergebenen Verlegebedinungen unausweichliche
Rohrschnitte
ausgeführt werden, so dass ein Minimum an
Schweißnähten/Muffenverbindungen erreicht wird.

*Hinweis*
Schweißen
Das Schweißen, Prüfen, Bewerten und die Dokumentation
von
Schweißnähten hat gemäß AGFW-Arbeitsblatt FW 446
(Ausgabe Dezember 2009) zu erfolgen. Die FW 446 wird
Vertragsbestandteil.

Qualifikation für Schweißarbeiten
Die Schweißarbeiten dürfen nur von geübten Schweißern
ausgeführt werden, die Ihre Eignung durch eine Prüfung
nach
DIN EN 287 Teil 1 nachgewiesen und eine gültige
Prüfbescheinigung dem AG vorgelegt haben (siehe auch FW
446 Teil 1 und 2).

Für dieses Projekt wird folgender Prüfumfang
festgelegt:

Durchstrahlungsprüfung bei 10% der Rundnähte nach Wahl
des AG. Bei thermisch vorgespannten KMR werden
mindestens 20% der Schweißnähte einer
Durchstrahlungsprüfung unterzogen. Werden bei dem
aufgeführten Prüfumfang unzulässige Unregelmäßigkeiten
festgestellt, wird der Prüfumfang in weiteren Stufen
erhöht.
Die Kosten für Ausbesserungen und die Neuerstellung von
Schweißnähten aufgrund nicht zulässiger
Schweißnahtfehler sowie die durchzuführenden
Wiederholungsprüfungen an hat der AN zu tragen.
Durchstrahlungsprüfungen an Schweißnähten, die mit
umhüllten Elektroden (Fallnahtschweißen) hergestellt
werden, dürfen frühestens 24 Stunden nach der
Herstellung
geprüft werden. Durchstrahlungsprüfungen werden von der
Bauleitung festgelegt.

Kehl- und Stutzennähte an Verstärkungsscheiben und
Knaggen werden einer Oberflächenrissprüfung (Fluxen)
unterzogen.

Sämtliche Rundschweißnähte für Rohrnennweiten ab DN
100 werden einer Dichtheitprüfung nach FW 602 mit einer
Vakuumbrille unterzogen. Der äussere Luftdruck beträgt
dabei < 0,6 bar.

Sämtliche Rundschweißnähte < DN100 werden einer
Druckluftprobe mit einem inneren Luftüberdruck von 0,20
bar gemäß FW 602 geprüft

Jede Schweißnaht ist durch den Schweißer und der
Schweißaufsicht des AN einer Oberflächensichtprüfung
gemäß EN 970 zu unterziehen. Das Prüfpersonal muss für
das Verfahren VT nach EN 473 in der Stufe 2
qualifiziert
sein.

Schweißnahtprüfungen sind zu protokollieren und
zusätzlich
im Rohrbuch selbsterklärend zu vermerken.

Bei niedrigen Umgebungstemperaturen < 5°C sind die
Rohrenden auf ca. 50°C - 100°C vorzuwärmen. Die
Vorwärmtemperatur darf beim Heften und Schweißen nicht
unter 30°C fallen. Die Kosten für das Vorwärmen für
eine
Rundschweißung werden gemäß LV vergütet, wobei die
Temperaturen im Rohrbuch zu vermerken sind.

*Hinweis*
Lieferung und Montage der Muffen
Die Lieferung, Lagerung, Herstellung u.a. der Muffen
und der
Muffenmontage hat gemäß AGFW-Arbeitsblatt FW401 - Teil
14
"Muffenmontage" zu erfolgen.

Die Verbindungsmuffen (Schrumpfmuffen) für das Dämmen
und Abdichten an Schweißstößen müssen eine dauerhafte
und
wasserdichte Verbindung bei den auftretenden
thermischen
sowie mechanischen inneren und äusseren Beanspruchungen
gewährleisten.

Eine Verschiebung der Muffen muss bei allen
Betriebszuständen der Leitung ausgeschlossen sein.

Die Muffenmonteure müssen über eine gültige
Qualifikation
nach FW 603 und die Muffenmontageunternehmen über
gültige
Zertifizierung nach FW 605 verfügen

Mit Herstellung der Muffenverbindung ist die
Verdrahtung der
Drähte des Überwachungssystem gemäß den
Herstellerrichtlinien vorzunehmen. Es dürfen nur
Schweißstopfen eingesetzt werden.

Der Schaum an den Stirnseiten der ungeschützten
Rohrenden
muss mindestens zwei Zentimeter tief ausgestochen
werden.
Für das Ermitteln der vorhandenen Restfeuchte in den
Schaumendbereichen ist ein PUR-Schaumtester, z.B. nach
FW
401, Teil 14, Seite 8 einzusetzen. Für jede Muffe ist
der
beidseitig an den Stirnseiten gemessene Wert zu
protokollieren.

Muffenverbindungen dürfen erst nach erfolgter
Druckprobe und
Abnahme der Mediumrohrverbindung (Schweißnaht) durch
den
AG hergestellt werden. Die Muffen sind vorrangig mit
Maschinenschaum auszuschäumen.

Die Erfüllung der Anforderungen nach DIN EN 489 und FW
401,
Teil 6 bei den zum Schäumzeitpunkt vorhandenen
Oberflächentemperaturen ist nachzuweisen.

*Hinweis*
Dehnpolster
In den Ausführungsplänen sind die berechneten
Dehnpolster
sowie die Anordnung für jede Dehnzone gemäß Rohrstatik
angegeben.

Dehnpolsterdicken von 120mm sind nur in Ausnahmefällen
zugelassen. Die sich dabei ergebende Manteltemperatur
im
Bereich der Dehnpolster ist nachzuweisen. Gemäß FW 401,
Teil 6, Abs. 4.5 sind Temperaturen über 60°C im
Bereich der
Dehnpolster nicht zulässig.

Ausführung der Dehnpolster grundsätzlich als
Seitenpolster.

In den Einheitspreis der entsprechenden Positionen des
Leistungsverzeichnisses ist die Lieferung und
Herstellung des
betriebsbereiten Dehnpolsters einzurechnen.

*Hinweis*
Verbundsystem Einzelrohr schwarz

Werkseitig gedämmtes, diskontinuierlich gefertigtes
Mantelrohrverbundsystem für die direkte, kanalfreie
Erdverlegung. Medium- und PEHD- Mantelrohr sind über
den
PUR-Hartschaum kraftschlüssig miteinander verbunden und
bilden eine Einheit (Verbundsystem).
Die KMR-Systeme mit schwarzem Stahlmediumrohr sind bis
maximal 140° C Dauerbetriebstemperatur einsetzbar.
Ausführung nach BFW-Güteschutz "Fernwärmetechnik",
AGFW-Arbeitsblatt FW 401 "Verlegung und Statik von KMR
für
Fernwärmenetze", Europa-Norm EN 253, 448, 488 und 489
sowie unter Einhaltung des zertifizierten
Qualitätssicherungssystem DIN EN ISO 9000.

Kontinuierlich gefertigte Rohre mit Alufolie sind nicht
zugelassen!

Wärmedämmung

Polyurethan-Hartschaum bestehend aus den Komponenten
Polyol (Komponente A, hell) und Isocyanat (Komponente
B,
dunkel). Als Treibmittel ist umweltfreundliches
Cyclopentan zu
verwenden, Ozonabbaupotential (ODP) = 0,
Treibhauspotential
(GWP) = < 0,001. Untersuchungen von  amtlich
anerkannten Materialprüfanstalten (AMPA) müssen bei
140° C
bleibender Belastung eine Lebensdauer von mindestens 30
Jahren nachweisen.

Es ist eine Wärmeleitfähigkeit [A] von maximal 0,0275
W/(mK)
zu bescheinigen, Schaumdichte [p] gemäß EN 253 mind. 60
kg/m3.
Baustellenschaum muss gemäß EN 489 bei +15° bis +25° C
gelagert, und kann bei Oberflächentemperaturen zwischen
mind. 15° und max. 45° C verarbeitet werden. Die
maximale
Lagerzeit beträgt 3 Monate. Auf der Baustelle ist
durch die
Werksmonteure ausschließlich handangesetzten
Becherschaum, der mit Turborührern vermischt wird, oder
Maschinenschaum, der aus fahrbarer Schaumanlagen nach
Bedarf proportioniert entnommen wird, zu verwenden.

PEHD-Mantelrohr

Polyethylene High Density (PEHD) ist ein nahtlos
extrudiertes,
schlag- und bruchfestes zähelastisches
Hartpolyethylen bis - 50° C mit glatter Oberfläche.
Allgemeine
Güteanforderungen nach DIN 8075. Gemäß EN
253, zur optimalen Haftung am PUR-Hartschaum, Corona
behandelt. Maße bzw. Wanddicke mindestens nach EN 253.
Prüfung des Schmelzindexes (MFI-Gruppe) nach DIN 53 735
bzw. ISO 1133, Wärmeleitfähigkeit [A] maximal 0,40
W/(m.K).

Mediumrohr, geschweißt
Hochfrequenzgeschweißter (W), kreisförmiger,
unlegierter und
beruhigter (R) Stahl, Werkstoff-Nr. 1.0254, mit
Schweißfaktor V
= 1,0 bzw. 100% (B) Berechnungsspannung. Bezeichnung,
P235GH und technische Lieferbedingungen nach DIN 1626
sowie P235TR1nach Europa Norm EN 10 217 T 1.
Alle Rohre nach EN 10204 - 3.1 mit Abnahmeprüfzeugnis
(APZ)
geprüft. Ab Wandstärke > 3,2 mm mit
Schweißnahtvorbereitung
durch 30° abgeschrägte Enden nach DIN 2559 T 1,
Kennzahl
22 bzw. ISO 6761.

Inkl. zwei blanke eingeschäumte Cu-Drähte mit einem
Querschnitt von je 1,5 mm². Ein Draht ist zur
Unterscheidung
galvanisch verzinnt. Beide Drähte sind verschleißfrei,
korrosions- und temperaturfest.
Alarm Typ: EMS (nordisch)

KMR Einzelrohr
Bieterangabe:
Gewählter Rohrhersteller:

--------------------------------------
(vom Bieter einzutragen)

**04.10.1 KMR DN 125/250**
KMR DN 125/250

wie vor beschrieben, jedoch

Mediumrohr: 139,7x 3,6 mm
Mantelrohr: 250 x 3,6 mm

Lieferlänge: 12m

Gemäß Beschreibung gerades KM-Rohr liefern, einbringen,
zum Einbauort transportieren und lagerecht verlegen
Menge: 84,000 m

**04.10.2 KMR DN 80/180**
KMR DN 80/180

wie vor beschrieben, jedoch

Mediumrohr: 88,9 x 3,2 mm
Mantelrohr: 180 x 3,0 mm

Lieferlänge: 12m

Gemäß Beschreibung gerades KM-Rohr liefern, einbringen,
zum Einbauort transportieren und lagerecht verlegen
Menge: 384,000 m

**04.10.3 KMR DN 65/160**
KMR DN 65/160

wie vor beschrieben, jedoch

Mediumrohr: 76,1 x 3,2 mm
Mantelrohr: 160 x 3,0 mm

Lieferlänge: 12m

Gemäß Beschreibung gerades KM-Rohr liefern, einbringen,
zum Einbauort transportieren und lagerecht verlegen
Menge: 234,000 m

**04.10.4 KMR DN 50/140**
KMR DN 50/140

wie vor beschrieben, jedoch

Mediumrohr: 60,3 x 3,2 mm
Mantelrohr: 140 x 3,0 mm

Lieferlänge: 12m

Gemäß Beschreibung gerades KM-Rohr liefern, einbringen,
zum Einbauort transportieren und lagerecht verlegen
Menge: 576,000 m

**04.10.5 KMR DN 40/125**
KMR DN 40/125

wie vor beschrieben, jedoch

Mediumrohr: 48,3 x 3,2 mm
Mantelrohr: 125 x 3,0 mm

Lieferlänge: 12m

Gemäß Beschreibung gerades KM-Rohr liefern, einbringen,
zum Einbauort transportieren und lagerecht verlegen
Menge: 228,000 m

**04.10.6 KMR DN 32/125**
KMR DN 32/125

wie vor beschrieben, jedoch

Mediumrohr: 42,4 x 3,2 mm
Mantelrohr: 125 x 3,0 mm

Lieferlänge: 12m

Gemäß Beschreibung gerades KM-Rohr liefern, einbringen,
zum Einbauort transportieren und lagerecht verlegen
Menge: 108,000 m

*Hinweis*
Formstück als Bogen
für Fernheizleitung industriell vorgefertigt,
kanalfrei erdverlegt,
mit Kunststoff-Mantelrohr,
Fertigungsprozess zertifiziert nach ISO 9001/ 14001,
hergestellt nach EN 448,

Mediumrohr aus geschweißtem Stahlrohr
WkSt. P235TR nach EN 10217-1,
Mindestwanddicke nach EN 253,
für 90° Bögen und sonstige Bögen:
Alle Mediumrohrbogen dimensionsabhängig mindestens nach
Maßnorm DIN EN 10220 in einem Stück gebogen oder
Stahlrohrbogen nach DIN EN 10253-2 und angeschweißten
Rohrzylindern,

mit dauerhafter Bauteilkennzeichnung nach AGFW FW401/4

mit Leckageüberwachungssystem
Inkl. zwei blanke eingeschäumte Cu-Drähte mit einem
Querschnitt von je 1,5 mm². Ein Draht ist zur
Unterscheidung
galvanisch verzinnt. Beide Drähte sind verschleißfrei,
korrosions- und temperaturfest.
Alarm Typ: nordisch

**04.10.7 Bogen DN 125/250**
Bogen DN 125/250

wie vor beschrieben, jedoch

Bogenwinkel: 90°
Mediumrohr: 139,7 x 3,6 mm
Mantelrohr: 250 x 3,6 mm

Schenkellänge: 1,0 x 1,0 m

Gemäß Beschreibung Formstück als Bogen liefern,
einbringen,
zum Einbauort transportieren und lagerecht verlegen
Menge: 8,000 Stk

**04.10.8 Bogen DN 80/180**
Bogen DN 80/180

wie vor beschrieben, jedoch

Bogenwinkel: 90°
Mediumrohr: 88,9 x 3,2 mm
Mantelrohr: 180 x 3,0 mm

Schenkellänge: 1,0 x 1,0 m

Gemäß Beschreibung Formstück als Bogen liefern,
einbringen,
zum Einbauort transportieren und lagerecht verlegen
Menge: 10,000 Stk

**04.10.9 Bogen DN 65/160**
Bogen DN 65/160

wie vor beschrieben, jedoch

Bogenwinkel: 90°
Mediumrohr: 76,1 x 3,2 mm
Mantelrohr: 160 x 3,0 mm

Schenkellänge: 1,0 x 1,0 m

Gemäß Beschreibung Formstück als Bogen liefern,
einbringen,
zum Einbauort transportieren und lagerecht verlegen
Menge: 12,000 Stk

**04.10.10 Bogen DN 50/140**
Bogen DN 50/140

wie vor beschrieben, jedoch

Bogenwinkel: 90°
Mediumrohr: 60,3 x 3,2 mm
Mantelrohr: 140 x 3,0 mm

Schenkellänge: 1,0 x 1,0 m

Gemäß Beschreibung Formstück als Bogen liefern,
einbringen,
zum Einbauort transportieren und lagerecht verlegen
Menge: 24,000 Stk

**04.10.11 Bogen DN 40/125**
Bogen DN 40/125

wie vor beschrieben, jedoch

Bogenwinkel: 90°
Mediumrohr: 48,3 x 3,2 mm
Mantelrohr: 125 x 3,0 mm

Schenkellänge: 1,0 x 1,0 m

Gemäß Beschreibung Formstück als Bogen liefern,
einbringen,
zum Einbauort transportieren und lagerecht verlegen
Menge: 38,000 Stk

**04.10.12 Bogen DN 32/125**
Bogen DN 32/125

wie vor beschrieben, jedoch

Bogenwinkel: 90°
Mediumrohr: 42,4 x 3,2 mm
Mantelrohr: 125 x 3,0 mm

Schenkellänge: 1,0 x 1,0 m

Gemäß Beschreibung Formstück als Bogen liefern,
einbringen,
zum Einbauort transportieren und lagerecht verlegen
Menge: 26,000 Stk

*Hinweis*
Montagebogen 0° bis 90° zur Isolierung von vor Ort
hergestellten Bögen in Rohrleitungen
Montagebogen aus unvernetztem PEHD,
längs aufgeschnitten und vor Ort wieder
verschweißt, als äusserer Schutz der Rohrleitung
2 Stück Dichtungsmanschetten,
Die Nachisolierung der Verbindungsstellen hat
durch geschultes, nach AGFW-Arbeitsblatt FW 603
geprüftes Montagepersonal zu erfolgen,
Herstellung der Längsschweißnaht mit
Heizluftschweißgerät
und Handextruder,
einschl. Verschäumen des Ringspaltes
einschl. Verschließen der Schaumeinfüllöffnungen
Winkel: 0° bis 90°

**04.10.13 Montagebogen Da 180**
Montagebogen Da 180

wie vor beschrieben, jedoch
Nenn-Außendurchmesser: 180 mm

Schenkellänge: 0,6 x 0,6 m

Gemäß Beschreibung als Montagebogen liefern, zum
Einbauort
transportieren, einbringen und lagerecht verlegen
Menge: 2,000 Stk

**04.10.14 Montagebogen Da 160**
Montagebogen Da 160

wie vor beschrieben, jedoch
Nenn-Außendurchmesser: 160 mm

Schenkellänge: 0,6 x 0,6 m

Gemäß Beschreibung als Montagebogen liefern, zum
Einbauort
transportieren, einbringen und lagerecht verlegen
Menge: 2,000 Stk

**04.10.15 Montagebogen Da 140**
Montagebogen Da 140

wie vor beschrieben, jedoch
Nenn-Außendurchmesser: 140 mm

Schenkellänge: 0,6 x 0,6 m

Gemäß Beschreibung als Montagebogen liefern, zum
Einbauort
transportieren, einbringen und lagerecht verlegen
Menge: 6,000 Stk

**04.10.16 Montagebogen Da 125**
Montagebogen Da 125

wie vor beschrieben, jedoch
Nenn-Außendurchmesser: 125 mm

Schenkellänge: 0,6 x 0,6 m

Gemäß Beschreibung als Montagebogen liefern, zum
Einbauort
transportieren, einbringen und lagerecht verlegen
Menge: 8,000 Stk

*Hinweis*
Parallel- und 45° etagierte Abzweige

sind dimensionsabhängig mit gleichen
Einheitspreisen anzugeben.

*Hinweis*
Formstück als Parallelabzweig
für Fernheizleitung
industriell vorgefertigt, kanalfrei erdverlegt,
mit Kunststoff-Mantelrohr,
Fertigungsprozess zertifiziert nach ISO 9001/ 14001,
hergestellt nach EN 448,

Medienrohr aus geschweißtem Stahlrohr
WkSt. P235TR nach EN 10217-1,
Mindestwanddicke nach EN 253,
Abgang mit Schweißformstück nach EN 10253

mit dauerhafter Bauteilkennzeichnung nach AGFW FW401/4

Inkl. zwei blanke eingeschäumte Cu-Drähte mit einem
Querschnitt von je 1,5 mm². Ein Draht ist zur
Unterscheidung
galvanisch verzinnt. Beide Drähte sind verschleißfrei,
korrosions- und temperaturfest.
Alarm Typ: nordisch

**04.10.17 Parallel-Abzweig DN125 - DN40**
Parallel-Abzweig DN125 - DN40

wie vor beschrieben, jedoch
KMR-Parallelabzweig

Hauptltg:  DN125/250mm
Abgang :  DN40/125mm

Stahl-T-Stück nach DIN EN 10253-2, Wanddicke 3

Gemäß Beschreibung Parallel-Abzweig liefern,
einbringen, zum
Einbauort transportieren und lagerecht einbauen
Menge: 2,000 Stk

**04.10.18 Parallel-Abzweig DN80 - DN65**
Parallel-Abzweig DN80 - DN65

wie vor beschrieben, jedoch
KMR-Parallelabzweig

Hauptltg:  DN80/180mm
Abgang :  DN65/160mm

Stahl-T-Stück nach DIN EN 10253-2, Wanddicke 3

Gemäß Beschreibung Parallel-Abzweig liefern,
einbringen, zum
Einbauort transportieren und lagerecht einbauen
Menge: 4,000 Stk

**04.10.19 Parallel-Abzweig DN80 - DN40**
Parallel-Abzweig DN80 - DN40

wie vor beschrieben, jedoch
KMR-Parallelabzweig

Hauptltg: DN80/180mm
Abgang : DN40/125mm

Stahl-T-Stück nach DIN EN 10253-2, Wanddicke 3

Gemäß Beschreibung Parallel-Abzweig liefern,
einbringen, zum
Einbauort transportieren und lagerecht einbauen
Menge: 8,000 Stk

**04.10.20 Parallel-Abzweig DN80 - DN32**
Parallel-Abzweig DN80 - DN32

wie vor beschrieben, jedoch
KMR-Parallelabzweig

Hauptltg:  DN80/180mm
Abgang :  DN32/125mm

Stahl-T-Stück nach DIN EN 10253-2, Wanddicke 3

Gemäß Beschreibung Parallel-Abzweig liefern,
einbringen, zum
Einbauort transportieren und lagerecht einbauen
Menge: 6,000 Stk

**04.10.21 Parallel-Abzweig DN65 - DN50**
Parallel-Abzweig DN65 - DN50

wie vor beschrieben, jedoch
KMR-Parallelabzweig

Hauptltg: 65/160mm
Abgang : 50/140mm

Stahl-T-Stück nach DIN EN 10253-2, Wanddicke 3

Gemäß Beschreibung Parallel-Abzweig liefern,
einbringen, zum
Einbauort transportieren und lagerecht einbauen
Menge: 2,000 Stk

**04.10.22 Parallel-Abzweig DN65 - DN40**
Parallel-Abzweig DN65 - DN40

wie vor beschrieben, jedoch
KMR-Parallelabzweig

Hauptltg:  DN65/160mm
Abgang :  DN40/125mm

Stahl-T-Stück nach DIN EN 10253-2, Wanddicke 3

Gemäß Beschreibung Parallel-Abzweig liefern,
einbringen, zum
Einbauort transportieren und lagerecht einbauen
Menge: 4,000 Stk

**04.10.23 Parallel-Abzweig DN50 - DN32**
Parallel-Abzweig DN50 - DN32

wie vor beschrieben, jedoch
KMR-Parallelabzweig

Hauptltg:  50/140mm
Abgang :  32/125mm

Stahl-T-Stück nach DIN EN 10253-2, Wanddicke 3

Gemäß Beschreibung Parallel-Abzweig liefern,
einbringen, zum
Einbauort transportieren und lagerecht einbauen
Menge: 2,000 Stk

*Hinweis*
Montageabzweig zur Isolierung von vor Ort hergestellten
Abzweigen in Rohrleitungen mittels Anbohrung.

Bestehend aus Montagemuffe am Grundrohr und
Montagebogen im Abzweig, aus unvernetztem PEHD,
einseitig aufgeweitet zur Isolation des Anbohrkugelhahns
jeweils längs aufgeschnitten und vor Ort wieder
verschweißt, als äusserer Schutz der Rohrleitung.

Als dichtende Muffe, mit 3 Stück Dichtungsmanschetten,
als
wasserdichte Isolierung.

Die Nachisolierung der Verbindungsstellen hat durch
geschultes, nach AGFW-Arbeitsblatt FW 603 geprüftes
Montagepersonal zu erfolgen,
Herstellung der Längsschweißnaht mit Heizluftschweißgerät
und Handextruder,
einschl. Verschäumen des Ringspaltes
einschl. Verschließen der Schaumeinfüllöffnungen

Wahlweise können die drei bekannten Abgangsformen
"45° etagiert - parallel - 90° senkrecht" realisiert
werden.

inkl. Verbinden der Überwachungsadern einschließlich
des
hierfür erforderlichen Materials. An jedem
Montageabzweig ist
die Fühlerschleife mit dem Montageprüfgerät
durchzumessen
und zu dokumentieren.

**04.10.24 Montageparallelabzweig DN125 - DN80**
Montageparallelabzweig DN125 - DN80

wie vor beschrieben, jedoch
Montageparallelabzweig für Anbohrung

Hauptleitung DA:  250mm
Montagebogen DA:  180mm

Gemäß Beschreibung Montageparallelabzweig liefern,
einbringen, zum Einbauort transportieren und lagerecht
einbauen
Menge: 2,000 Stk

**04.10.25 Montageparallelabzweig DN125 - DN65**
Montageparallelabzweig DN125 - DN65

wie vor beschrieben, jedoch
Montageparallelabzweig für Anbohrung

Hauptleitung DA:  250mm
Montagebogen DA:  160mm

Gemäß Beschreibung Montageparallelabzweig liefern,
einbringen, zum Einbauort transportieren und lagerecht
einbauen
Menge: 2,000 Stk

**04.10.26 Montageparallelabzweig DN125 - DN32**
Montageparallelabzweig DN125 - DN32

wie vor beschrieben, jedoch
Montageparallelabzweig für Anbohrung

Hauptleitung DA: 250mm
Montagebogen DA: 125mm

Gemäß Beschreibung Montageparallelabzweig liefern,
einbringen, zum Einbauort transportieren und lagerecht
einbauen
Menge: 2,000 Stk

**04.10.27 Montageparallelabzweig DN80 - DN40**
Montageparallelabzweig DN80 - DN40

wie vor beschrieben, jedoch
Montageparallelabzweig für Anbohrung

Hauptleitung DA:  180mm
Montagebogen reduziert DA:  140/125mm

Gemäß Beschreibung Montageparallelabzweig liefern,
einbringen, zum Einbauort transportieren und lagerecht
einbauen
Menge: 2,000 Stk

**04.10.28 Anbohrung DN80**
Anbohrung DN80

Anbohrung mittels Anbohrsperre oder Anbohrkugelhahn
für Anbohrung an vorhandener KMR-Leitung unter Druck
Anbohrsperre bzw. Anbohrkugelhahn PN 25,
mit einseitigem Schweißende, anderen Seite mit
Anschlussgewinde für Anbohrmaschine,
einschl. Aufschweißen und Anbohren

inkl. Verstärkungsscheibe
Verstärkungsscheiben bei Rohrabzweigen sind nach AD
2000 -
Merkblatt B 9 zu berechnen.

Gemäß Beschreibung Anbohrsperre bzw. -kugelhahn
liefern,
zum Einbauort transportieren, einbringen, lagerecht
aufschweißen und anbohren
Menge: 2,000 Stk

**04.10.29 Anbohrung DN65**
Anbohrung DN65

Anbohrung mittels Anbohrsperre oder Anbohrkugelhahn
für Anbohrung an vorhandener KMR-Leitung unter Druck
Anbohrsperre bzw. Anbohrkugelhahn PN 25,
mit einseitigem Schweißende, anderen Seite mit
Anschlussgewinde für Anbohrmaschine,
einschl. Aufschweißen und Anbohren

inkl. Verstärkungsscheibe
Verstärkungsscheiben bei Rohrabzweigen sind nach AD
2000 -
Merkblatt B 9 zu berechnen.

Gemäß Beschreibung Anbohrsperre bzw. -kugelhahn
liefern,
zum Einbauort transportieren, einbringen, lagerecht
aufschweißen und anbohren
Menge: 2,000 Stk

**04.10.30 Anbohrung DN40**
Anbohrung DN40

Anbohrung mittels Anbohrsperre oder Anbohrkugelhahn
für Anbohrung an vorhandener KMR-Leitung unter Druck
Anbohrsperre bzw. Anbohrkugelhahn PN 25,
mit einseitigem Schweißende, anderen Seite mit
Anschlussgewinde für Anbohrmaschine,
einschl. Aufschweißen und Anbohren

inkl. Verstärkungsscheibe
Verstärkungsscheiben bei Rohrabzweigen sind nach AD
2000 -
Merkblatt B 9 zu berechnen.

Gemäß Beschreibung Anbohrsperre bzw. -kugelhahn
liefern,
zum Einbauort transportieren, einbringen, lagerecht
aufschweißen und anbohren
Menge: 2,000 Stk

**04.10.31 Anbohrung DN32**
Anbohrung DN32

Anbohrung mittels Anbohrsperre oder Anbohrkugelhahn
für Anbohrung an vorhandener KMR-Leitung unter Druck
Anbohrsperre bzw. Anbohrkugelhahn PN 25,
mit einseitigem Schweißende, anderen Seite mit
Anschlussgewinde für Anbohrmaschine,
einschl. Aufschweißen und Anbohren

inkl. Verstärkungsscheibe
Verstärkungsscheiben bei Rohrabzweigen sind nach AD
2000 -
Merkblatt B 9 zu berechnen.

Gemäß Beschreibung Anbohrsperre bzw. -kugelhahn
liefern,
zum Einbauort transportieren, einbringen, lagerecht
aufschweißen und anbohren
Menge: 2,000 Stk

*Hinweis*
T-Formstück nach DIN EN 10 253-2, Typ A, Reihe 2,
Werkstoff P235GH, mit Abnahmeprüfzeugnis nach DIN EN 10
204-3.1B, ab 3 mm Wanddicke mit Schweißfase nach DIN EN
ISO 9692-1, liefern, im Bereich der Baustelle abladen,
lagern,
transportieren und in die Rohrleitungen einpassen und
zum
Einschweißen vorbereiten.

Sollte ein Ausschleifen der Enden, zum Anpassen an die
weiterführende Rohrleitung, erforderlich sein, ist
dies in dieser
Position ebenfalls enthalten.

**04.10.32 T-Formstück, DN65/50**
T-Formstücke gemäß Beschreibung jedoch

Nennweite Durchgang: DN65
Nennweite Abgang: DN50

Abmessungen 76,1x3,6 mm auf 60,3x3,6 mm
Menge: 2,000 Stck

*Hinweis*
als Formstück Entlüftungsstutzen "Typ Recon"
für Fernwärmeleitung industriell vorgefertigt,
kanalfrei
erdverlegt, mit Kunststoff-Mantelrohr,
Fertigungsprozess zertifiziert nach ISO 9001/ 14001,
hergestellt nach EN 448,

mit dauerhafter Bauteilkennzeichnung nach AGFW FW401/4

Inkl. zwei blanke eingeschäumte Cu-Drähte mit einem
Querschnitt von je 1,5 mm². Ein Draht ist zur
Unterscheidung
galvanisch verzinnt. Beide Drähte sind verschleißfrei,
korrosions- und temperaturfest. mit Einschleifung am
Kugelhahn
Alarm Typ: nordisch

Ausführung gemäß Schema (der Montageabzweig nicht in
dieser Position enthalten)

**04.10.33 Entlüftungsstutzen "Typ Recon" DN50**
Entlüftungsstutzen "Typ Recon" DN50

wie vor beschrieben, jedoch

Bestehend aus:
separatem Entleerungs-/Entlüftungsrohr mit
eingeschäumten Kugelhahn DN80 (Typ Klinger
Volldurchgang) mit einem
Edelstahlaußengewindeanschluss und Messingkappe,
Endkappe, Länge 1,5 m, an der Baustelle kürzbar
Abschrumpfmuffe DA180

KMR Entlüftungsstutzen DN 80

Mediumrohr: 60,3 x 2,9 mm
Mantelrohr: 140 x 3,0 mm

Gemäß Beschreibung Entlüftung liefern, einbringen,
zum Einbauort transportieren und lagerecht einbauen
Menge: 2,000 Stk

*Hinweis*
Absperrarmatur mit reduziertem Durchgang
für Fernheizleitung industriell vorgefertigt,
kanalfrei erdverlegt,
mit Kunststoff-Mantelrohr,

Fertigungsprozess zertifiziert nach ISO 9001/ 14001,
hergestellt nach EN 488,

Kugelhahn in Durchgangsform mit reduziertem Durchgang,
vollverschweißtes Gehäuse, PN16
als Streckgrenzarmatur, max. Axialspannung bis 300MPa,
Gehäuse aus St37, Kugel und Schaltwelle aus rostfreien
Stahl, PN16
Anschweißenden aus geschweißtem Stahlrohr,
WkSt. P235TR nach EN 10217-1,
Mindestwanddicke nach EN 253,

mit dauerhafter Bauteilkennzeichnung nach AGFW FW401/5

Inkl. zwei blanke eingeschäumte Cu-Drähte mit einem
Querschnitt von je 1,5 mm². Ein Draht ist zur
Unterscheidung
galvanisch verzinnt. Beide Drähte sind verschleißfrei,
korrosions- und temperaturfest.
Alarm Typ: nordisch

Inklusive einem beliebig kürzbaren 1,50m langen
PEHD-Aufsteckschutzrohr sowie ein konischer
Vierkantschoner.
Auf diesen Adapter kann ein T-Schlüssel, eine
Spindelverlängerung oder ein Steckgetriebe aufgesetzt
werden.
Armaturen ab DN 150 sind mit einem Getriebe zu
bedienen.

**04.10.34 Absperrarmatur DN125**
Absperrarmatur DN125

wie vor beschrieben, jedoch

KMR-Kugelhahn
Nennweite: DN 125
Mantelrohr: Da 250

Fabrikat: Böhmer

Gemäß Beschreibung Armaturen liefern, einbringen,
zum Einbauort transportieren und lagerecht einbauen
Menge: 2,000 Stk

**04.10.35 Absperrarmatur DN80**
Absperrarmatur DN80

wie vor beschrieben, jedoch

KMR-Kugelhahn
Nennweite: DN 80
Mantelrohr: Da 180

Fabrikat: Böhmer

Gemäß Beschreibung Armaturen liefern, einbringen,
zum Einbauort transportieren und lagerecht einbauen
Menge: 4,000 Stk

**04.10.36 Absperrarmatur DN65**
Absperrarmatur DN65

wie vor beschrieben, jedoch

KMR-Kugelhahn
Nennweite: DN 65
Mantelrohr: Da 160

Fabrikat: Böhmer

Gemäß Beschreibung Armaturen liefern, einbringen,
zum Einbauort transportieren und lagerecht einbauen
Menge: 4,000 Stk

**04.10.37 Absperrarmatur DN50**
Absperrarmatur DN50

wie vor beschrieben, jedoch

KMR-Kugelhahn
Nennweite: DN 50
Mantelrohr: Da 140

Fabrikat: Böhmer

Gemäß Beschreibung Armaturen liefern, einbringen,
zum Einbauort transportieren und lagerecht einbauen
Menge: 4,000 Stk

**04.10.38 Absperrarmatur DN40**
Absperrarmatur DN40

wie vor beschrieben, jedoch

KMR-Kugelhahn
Nennweite: DN 40
Mantelrohr: Da 125

Fabrikat: Böhmer

Gemäß Beschreibung Armaturen liefern, einbringen,
zum Einbauort transportieren und lagerecht einbauen
Menge: 2,000 Stk

**04.10.39 Aufsteckflansch DN100 - DN150**
Aufsteckflansch DN100 - DN150
reduzierter Durchgang

Standardlänge: 200 mm

Fabrikat: Böhmer

Gemäß Beschreibung Aufsteckflansch liefern,
einbringen, zum
Einbauort transportieren und lagerecht einbauen
Menge: 2,000 Stk

**04.10.40 Spindelverlängerung DN80**
Spindelverlängerung DN80
als Zusatzverlängerung aus Stahl, mit Korrosionsschutzfarbanstrich, Innenvierkant SW 22 unten mit
Madenschraube
L = 0,35 m

für Kugelhahn DN80

Fabrikat: Böhmer

Gemäß Beschreibung Spindelverlängerung liefern,
einbringen,
zum Einbauort transportieren und lagerecht einbauen
Menge: 4,000 Stk

**04.10.41 Spindelverlängerung DN65**
Spindelverlängerung DN65
als Zusatzverlängerung aus Stahl, mit Korrosionsschutzfarbanstrich, Innenvierkant SW 16 unten mit
Madenschraube
L = 0,35 m

für Kugelhahn DN65

Fabrikat: Böhmer

Gemäß Beschreibung Spindelverlängerung liefern,
einbringen,
zum Einbauort transportieren und lagerecht einbauen
Menge: 2,000 Stk

**04.10.42 Spindelverlängerung DN50**
Spindelverlängerung DN50
als Zusatzverlängerung aus Stahl, mit Korrosionsschutzfarbanstrich, Innenvierkant SW 16 unten mit
Madenschraube
L = 0,35 m

für Kugelhahn DN50

Fabrikat: Böhmer

Gemäß Beschreibung Spindelverlängerung liefern,
einbringen,
zum Einbauort transportieren und lagerecht einbauen
Menge: 6,000 Stk

*Hinweis*
Einmalkugelhähne werden wie ein Stück Rohr in
geschlossener
Stellung in die Trasse eingeschweißt.
als vorübergehende Absperrung an KMR-Leitung.

Gehäuse und Anschweißenden aus ST 37.0, Werkstoff Nr.
1.0254; Kugel und Schaltwelle aus Edelstahl,
Sitzring und Abdichtung aus PTFE,
mit beidseitigem Schweißende,
Heizwasserausführung bis 150 °C
Druckstufe PN25
vollgeschweißtes Gehäuse,
Betätigung mit Werkzeug ohne Handhebel

**04.10.43 Einmalkugelhahn DN50**
Einmalkugelhahn DN50

wie vor beschrieben, jedoch

Dimension: DN50

Fabrikat Böhmer o.glw.

Gemäß Beschreibung Einmalkugelhahn liefern,
einbringen, zum
Einbauort transportieren und lagerecht einbauen
Menge: 2,000 Stk

*Hinweis*
Vollverschweißter Kugelhahn in Durchgangsform mit
beidseitig Anschweißende nach DIN EN 12627,
wartungsfreie Ausführung, Gehäuse: Stahl 1.0254;
Kugel: Edelstahl 1.4301; Sitzdichtung: kohlefaserverstärktes PTFE 20 % C, mit Edelstahlstützring und
-feder,
O-Ringe: EPDM, Viton, dreifache Spindelabdichtung mit
austauschbaren O-Ringen, mit Schaltwellenverlängerung
gem.
HeizanIV zur problemlosen Isolierung der Armatur,
Lackierung
aus umweltfreundlichem und wasserlöslichem Lack in
schwarz,
für Schlüsselbetätigung mit Schlüssel bis DN100, ab
DN125
Schlüssel auf ISO-Flansch, ab DN200
mit Getriebe.

**04.10.44 Kugelhahn mit beidseitig Anschweißende DN65**
Kugelhahn mit beidseitig Anschweißende DN65

wie vor beschrieben, jedoch

Dimension: DN65

Hersteller / Typ: Broen Ballomax oder glw.

Gemäß Beschreibung Kugelhahn liefern, einbringen,
zum Einbauort transportieren und montieren
Menge: 2,000 Stk

**04.10.45 Kugelhahn mit beidseitig Anschweißende DN50**
Kugelhahn mit beidseitig Anschweißende DN50

wie vor beschrieben, jedoch

Dimension: DN50

Hersteller / Typ: Broen Ballomax oder glw.

Gemäß Beschreibung Kugelhahn liefern, einbringen,
zum Einbauort transportieren und montieren
Menge: 10,000 Stk

**04.10.46 Kugelhahn mit beidseitig Anschweißende DN40**
Kugelhahn mit beidseitig Anschweißende DN40

wie vor beschrieben, jedoch

Dimension: DN40

Hersteller / Typ: Broen Ballomax oder glw.

Gemäß Beschreibung Kugelhahn liefern, einbringen,
zum Einbauort transportieren und montieren
Menge: 14,000 Stk

**04.10.47 Kugelhahn mit beidseitig Anschweißende DN32**
Kugelhahn mit beidseitig Anschweißende DN32

wie vor beschrieben, jedoch

Dimension: DN32

Hersteller / Typ: Broen Ballomax oder glw.

Gemäß Beschreibung Kugelhahn liefern, einbringen,
zum Einbauort transportieren und montieren
Menge: 10,000 Stk

*Hinweis*
als Schrumpfmuffe einteilig, aus unvernetztem PEHD

als doppelt dichtende Muffe, bestehend aus
schrumpfbarer
PEHD-Überschiebmuffe, mit 2 Stück Dichtungsbändern aus
Butyl- Kautschuk und 2 Stück Dichtungsmanschetten,
als wasserdichte Isolierung an der Schweißstelle, die
Nachisolierung der Verbindungsstellen hat durch
geschultes,
nach AGFW-Arbeitsblatt FW 603 geprüftes
Montagepersonal zu
erfolgen, einschl. Verschäumen des Ringspaltes,
einschl.
Verschließen der Schaumeinfüllöffnungen mit
PEHD-Einschweißstopfen.

Das Muffenmontageunternehmen muss über eine
Zertifizierung
gemäß FW 605 verfügen.

Sämtliche Materialien liefern und komplette
Muffenverbindung
betriebsfertig herstellen. Restmaterialien sind zu
entsorgen.

Inkl. Verbinden der Überwachungsadern einschließlich
des
hierfür erforderlichen Materials. An jeder
Verbindungsstelle ist
die Fühlerschleife mit dem Montageprüfgerät
durchzumessen
und zu dokumentieren.

**04.10.48 Verbindungsmuffe DA 250**
Verbindungsmuffe DA 250

als Schrumpfmuffe einteilig, aus unvernetztem PEHD
wie vor beschrieben, jedoch

für Mantelrohr: 250 mm

Muffenlänge: 700mm

Gemäß Beschreibung Schrumpfmuffe liefern, einbringen,
zum Einbauort transportieren und einbauen
Menge: 24,000 Stk

**04.10.49 Verbindungsmuffe DA 180**
Verbindungsmuffe DA 180

als Schrumpfmuffe einteilig, aus unvernetztem PEHD
wie vor beschrieben, jedoch

für Mantelrohr: 180 mm

Muffenlänge: 700mm

Gemäß Beschreibung Schrumpfmuffe liefern, einbringen,
zum Einbauort transportieren und einbauen
Menge: 72,000 Stk

**04.10.50 Verbindungsmuffe DA 160**
Verbindungsmuffe DA 160

als Schrumpfmuffe einteilig, aus unvernetztem PEHD
wie vor beschrieben, jedoch

für Mantelrohr: 160 mm

Muffenlänge: 700mm

Gemäß Beschreibung Schrumpfmuffe liefern, einbringen,
zum Einbauort transportieren und einbauen
Menge: 32,000 Stk

**04.10.51 Verbindungsmuffe DA 140**
Verbindungsmuffe DA 140

als Schrumpfmuffe einteilig, aus unvernetztem PEHD
wie vor beschrieben, jedoch

für Mantelrohr: 140 mm

Muffenlänge: 700mm

Gemäß Beschreibung Schrumpfmuffe liefern, einbringen,
zum Einbauort transportieren und einbauen
Menge: 94,000 Stk

**04.10.52 Verbindungsmuffe DA 125**
Verbindungsmuffe DA 125

als Schrumpfmuffe einteilig, aus unvernetztem PEHD
wie vor beschrieben, jedoch

für Mantelrohr: 125 mm

Muffenlänge: 700mm

Gemäß Beschreibung Schrumpfmuffe liefern, einbringen,
zum Einbauort transportieren und einbauen
Menge: 138,000 Stk

*Hinweis*
Montagemuffe

der Rohre und Formteile vom Rohrverleger aufzuschieben!

Montagemuffen werden benötigt, wenn nachträglich
Verbindungsstellen in der Trasse nachgedämmt werden
müssen. PEHD-Montagemuffen werden in Achsrichtung
aufgetrennt, über das Mediumrohr (die
Verbindungsstelle) geklappt und anschließend nach dem
PEHD-Heißluft- oder Extruderverfahren verschweißt.
Zur Montage gehört das Dämmen und Dichten mit
PUR-Schaum sowie das Schweißen der PE-Nähte.
Für das Aufschneiden und Montieren der Muffe sowie
Schweißen der PE-Naht wird ein Zuschlag berechnet.

Montagemuffen entsprechen nicht den Normen EN 489
bzw. EN 253 und sollten nur in Ausnahmefällen verwendet
werden!
Verbindungsmuffen sind generell vor dem Verschweissen

**04.10.53 Zuschlag für Montagemuffe Da 180 mm**
Zuschlag für Montagemuffe Da 180 mm

wie vor beschrieben, jedoch
Außendurchmesser 180 mm

Gemäß Beschreibung Montagemuffe herstellen
Menge: 2,000 Stk

**04.10.54 Zuschlag für Montagemuffe Da 125 mm**
Zuschlag für Montagemuffe Da 125 mm

wie vor beschrieben, jedoch
Außendurchmesser 125 mm

Gemäß Beschreibung Montagemuffe herstellen
Menge: 2,000 Stk

*Hinweis*
Reduziermuffe

als einteilige Schrumpfmuffe
aus unvernetztem PEHD

als doppelt dichtende Muffe,
einseitig reduziert,
bestehend aus schrumpfbarer PEHD-Überschiebmuffe,
mit 2 Stück Dichtungsbändern aus Butyl- Kautschuk
und 2 Stück Dichtungsmanschetten,
als wasserdichte Isolierung an der Schweißstelle,
die Nachisolierung der Verbindungsstellen hat
durch geschultes, nach AGFW-Arbeitsblatt FW 603
geprüftes Montagepersonal zu erfolgen,
einschl. Verschäumen des Ringspaltes
einschl. Verschließen der Schaumeinfüllöffnungen
mit PEHD-Einschweißstopfen

Das Muffenmontageunternehmen muss über eine
Zertifizierung
gemäß FW 605 verfügen.

Sämtliche Materialien liefern und komplette
Muffenverbindung
betriebsfertig herstellen. Restmaterialien sind zu
entsorgen.

Inkl. Verbinden der Überwachungsadern einschließlich
des
hierfür erforderlichen Materials. An jeder
Verbindungsstelle ist
die Fühlerschleife mit dem Montageprüfgerät
durchzumessen
und zu dokumentieren.

**04.10.55 Reduziermuffe DA 180-140**
Reduziermuffe DA 180-140

wie vor beschrieben, jedoch
Nenn-Außendurchmesser: 180/140 mm

Gemäß Beschreibung Reduziermuffe liefern, einbringen,
zum Einbauort transportieren und einbauen
Menge: 2,000 Stk

**04.10.56 Reduziermuffe DA 180-160**
Reduziermuffe DA 180-160

wie vor beschrieben, jedoch
Nenn-Außendurchmesser: 180/160 mm

Gemäß Beschreibung Reduziermuffe liefern, einbringen,
zum Einbauort transportieren und einbauen
Menge: 2,000 Stk

**04.10.57 Reduziermuffe DA 160-140**
Reduziermuffe DA 160-140

wie vor beschrieben, jedoch
Nenn-Außendurchmesser: 160/140 mm

Gemäß Beschreibung Reduziermuffe liefern, einbringen,
zum Einbauort transportieren und einbauen
Menge: 4,000 Stk

*Hinweis*
Abschrumpf-Endmuffe

als einteilige Schrumpfmuffe
aus unvernetztem PEHD

als doppelt dichtende Muffe
aus schrumpfbarer PEHD-Überschiebmuffe,
mit Blindabdeckung
mit 1 Stück Dichtungsband aus Butyl-Kautschuk
und 1 Stück Dichtungsmanschette,
als Abschluss von im Erdreich endenden, verschlossenen
Rohrleitungen, die Nachisolierung der
Verbindungsstellen hat
durch geschultes, nach AGFW-Arbeitsblatt FW 603
geprüftes
Montagepersonal zu erfolgen,

einschl. Verschäumen des Ringspaltes
einschl. Verschließen der Schaumeinfüllöffnungen
mit PEHD-Einschweißstopfen,

Das Muffenmontageunternehmen muss über eine
Zertifizierung
gemäß FW 605 verfügen.

Sämtliche Materialien liefern und komplette
Muffenverbindung
betriebsfertig herstellen. Restmaterialien sind zu
entsorgen.

Inkl. Verbinden der Überwachungsadern einschließlich
des
hierfür erforderlichen Materials. An jeder
Verbindungsstelle ist
die Fühlerschleife mit dem Montageprüfgerät
durchzumessen
und zu dokumentieren.

**04.10.58 Abschrumpf-Endmuffe DA 250**
Abschrumpf-Endmuffe DA 250

wie vor beschrieben, jedoch

für Mantelrohr: 250 mm

Länge: 700 mm

Gemäß Beschreibung Abschrumpf-Endmuffe liefern,
einbringen, zum Einbauort transportieren und einbauen
Menge: 2,000 Stk

**04.10.59 Abschrumpf-Endmuffe DA 140**
Abschrumpf-Endmuffe DA 140

wie vor beschrieben, jedoch

für Mantelrohr: 140 mm

Länge: 700 mm

Gemäß Beschreibung Abschrumpf-Endmuffe liefern,
einbringen, zum Einbauort transportieren und einbauen
Menge: 2,000 Stk

*Hinweis*
Muffenprüfung

In Zusammenarbeit mit anerkannten Prüfinstituten wie
z.B. dem
Fernwärme-Forschungsinstitut e.V., FFI in Hannover,
erfolgt
eine umfangreiche Kontrolle des PUR-Ortschaumes und der
Manschetten bzw. einer kompletten Muffe. Die Prüfungen
umfassen alle Punkte der Qualitätsrichtlinien der EN
253 und
EN 489. Je nach Anforderung umfasst die
Qualitätskontrolle,
die unter Punkt 1-4 genannten Prüfungen.

Alle Probeentnahmen werden mit den relevanten
Parametern
wie Datum, Zeit, Bauvorhaben und -abschnitt,
ausführende
Firma und Monteur, Witterung, Temperatur, Dimension,
Muffentyp und -nummer, Ortschaumart (Maschine oder
Hand)
und Grabenverhältnisse protokolliert, gekennzeichnet
und an
das ausgewählte Prüfinstitut weitergeleitet. Nach
Erstellung des
neutralen Gutachtens wird dieses dem Auftraggeber zur
Dokumentation übergeben.
Der Prüfumfang sowie die Festlegung der Prüflinge
müssen in
Absprache mit der örtlichen Bauleitung durch den
Auftraggeber
oder einen bevollmächtigten Dritten erfolgen. Diese
Entscheidung ist der ausführenden Fachfirma sowie dem
zuständigen Nachisolierer mitzuteilen.

Im Falle eines Fehlers, sind die Kosten der
Muffenprüfung
durch den AN zu tragen und es werden zwei neue
Prüfungen
auf dessen Kosten durchgeführt.

1. Visuelle Begutachtung der Lagerung, Beschaffenheit
und
Verarbeitung der Werkstoffe

2. Erstellung einer Ortschaumprobe in einem
Prüfbehälter und
deren Begutachtung auf Startzeit, Steig- sowie
Schäumverhalten

3. Entnahme eines 30 mm Bohrkegels aus dem PUR-Schaum
einer Muffe mit anschließender visueller Kontrolle auf
Färbung, Homogenität und Zellstruktur

4. Prüfung der Schaumprobe im Labor auf Zellstruktur,
geschlossene Zellen, Schaumdichte, Druckfestigkeit und
Wasseraufnahme im Kochtest

**04.10.60 Muffenprüfung DA 180 - 250**
Muffenprüfung DA 180 - 250

Durchführung wie vor beschrieben,
ausführen und dokumentieren.
Muffenprüfung für Mantelrohrdurchmesser
von: 180 mm bis 250 mm
Prüfungspunkte: 1 - 4
Menge: 1,000 Stk

**04.10.61 Muffenprüfung DA 65 - 160**
Muffenprüfung DA 65 - 160

Durchführung wie vor beschrieben,
ausführen und dokumentieren.
Muffenprüfung für Mantelrohrdurchmesser
von: 65 mm bis 160 mm
Prüfungspunkte: 1 - 4
Menge: 2,000 Stk

*Hinweis*
Rohrschnitt KMR

am Rohr und Formteil usw. herstellen,
mit geeignetem Schneidgerät oder als Brennschnitt,
einschließlich Lieferung von Betriebsstoffen wie
Werkzeugen,
Trennscheiben, Gas und Sauerstoff.
Bei Rohrschnitten bei KMR ist der PE-Mantel und der
PUR-Schaum fachgerecht auf einer Länge von 200mm -
220mm am entsprechenden Rohrende abzumanteln und das
Mediumrohr gründlich zu säubern sowie die Schweißphase
anzuschleifen. Einschließlich der Entsorgung der
Restmaterialien.

**04.10.62 Rohrschnitt KMR DN 125/250**
Rohrschnitt KMR DN 125/250

wie vor beschrieben für KMR mit:

Mediumrohr: 139,7 x 4,0 mm
Mantelrohr: 250 x 3,6 mm
Menge: 8,000 Stk

**04.10.63 Rohrschnitt KMR DN 80/180**
Rohrschnitt KMR DN 80/180

wie vor beschrieben für KMR mit:

Mediumrohr: 88,9 x 3,2 mm
Mantelrohr: 180 x 3,0 mm
Menge: 22,000 Stk

**04.10.64 Rohrschnitt KMR DN 65/160**
Rohrschnitt KMR DN 65/160

wie vor beschrieben für KMR mit:

Mediumrohr: 76,1 x 3,2 mm
Mantelrohr: 160 x 3,0 mm
Menge: 14,000 Stk

**04.10.65 Rohrschnitt KMR DN 50/140**
Rohrschnitt KMR DN 50/140

wie vor beschrieben für KMR mit:

Mediumrohr: 60,3 x 3,2 mm
Mantelrohr: 140 x 3,0 mm
Menge: 26,000 Stk

**04.10.66 Rohrschnitt KMR DN 40/125**
Rohrschnitt KMR DN 40/125

wie vor beschrieben für KMR mit:

Mediumrohr: 48,3 x 3,2 mm
Mantelrohr: 125 x 3,0 mm
Menge: 34,000 Stk

**04.10.67 Rohrschnitt KMR DN 32/125**
Rohrschnitt KMR DN 32/125

wie vor beschrieben für KMR mit:

Mediumrohr: 42,4 x 3,2 mm
Mantelrohr: 125 x 3,0 mm
Menge: 16,000 Stk

*Hinweis*
Vor dem Verschweißen der Rohre und Bauteile müssen die
entsprechenden Verbindungsmuffen mit den dazugehörigen
Schrumpfmanschetten auf das Mantelrohr neben der
Schweißstelle aufgeschoben werden. Die Verbindungen der
schwarzen Stahlrohre können bis DN 80 autogen, sollten
jedoch
vorzugsweise und müssen ab DN 100 generell, elektrisch
geschweißt werden. Schweißarbeiten sind nur von
Schweißern
auszuführen, die im Besitz eines gültigen
Prüfzeugnisses nach
DIN EN 287-1 oder DIN 8560,
Prüfgruppe R II sind. Sofern ungünstige
Witterungsbedingungen
vorherrschen ist zur Vorbereitung und Ausführung ein
Schutzzelt über der Verbindungsstelle zu errichten.
Während
des Schweißens sind die Stirnseiten der
Mantelrohrenden durch
nasse Tücher oder Steckblenden vor Verbrennung zu
schützen.
Das anzuwendende Schweißverfahren muss für
Baustellenschweißungen geeignet und nach DIN EN 288-1,
Abschnitt 5, spezifiziert sowie nach Abschnitt 6.1.1
anerkannt
sein. Für die Schweißnahtvorbereitung, die Fugenform
am Stahl
sowie für den Abstand zwischen den Rohrenden ist in
Anlehnung an die DIN EN 448 die DIN 2559, DIN 8551
sowie
ISO 6761 maßgebend. Die Schweißzusatzwerkstoffe müssen
auf die Grundwerkstoffe
abgestimmt und zugelassen sein, sie sind nach DIN
8554-1,
DIN 8559 und DIN 1913 auszuwählen und deutlich zu
kennzeichnen. Die fertig gestellten Schweißnähte
müssen nach
AGFW-Arbeitsblatt FW 401 die Anforderungen der
Bewertungsgruppe B nach DIN EN 25 817 erfüllen.
Die nachfolgenden Positionen beinhalten das komplette
Verschweißen eines Rohres in genannter Nennweite (DN)
inklusive allem erforderlichem Zubehör.

**04.10.68 Rundschweißung DN 125**
Rundschweißung DN 125

am Stahlrohr und -formteil usw. herstellen,
einschließlich der
Bearbeitung der Rohrenden und Lieferung von Gas,
Sauerstoff
und Schweißdraht bzw. Schweißstrom und -elektroden.

Mediumrohr: DN 125

wie vor beschrieben herstellen
Menge: 26,000 Stk

**04.10.69 Rundschweißung DN 80**
Rundschweißung DN 80

am Stahlrohr und -formteil usw. herstellen,
einschließlich der
Bearbeitung der Rohrenden und Lieferung von Gas,
Sauerstoff
und Schweißdraht bzw. Schweißstrom und -elektroden.

Mediumrohr: DN 80

wie vor beschrieben herstellen
Menge: 62,000 Stk

**04.10.70 Rundschweißung DN 65**
Rundschweißung DN 65

am Stahlrohr und -formteil usw. herstellen,
einschließlich der
Bearbeitung der Rohrenden und Lieferung von Gas,
Sauerstoff
und Schweißdraht bzw. Schweißstrom und -elektroden.

Mediumrohr: DN 65

wie vor beschrieben herstellen
Menge: 50,000 Stk

**04.10.71 Rundschweißung DN 50**
Rundschweißung DN 50

am Stahlrohr und -formteil usw. herstellen,
einschließlich der
Bearbeitung der Rohrenden und Lieferung von Gas,
Sauerstoff
und Schweißdraht bzw. Schweißstrom und -elektroden.

Mediumrohr: DN 50

wie vor beschrieben herstellen
Menge: 122,000 Stk

**04.10.72 Rundschweißung DN 40**
Rundschweißung DN 40

am Stahlrohr und -formteil usw. herstellen,
einschließlich der
Bearbeitung der Rohrenden und Lieferung von Gas,
Sauerstoff
und Schweißdraht bzw. Schweißstrom und -elektroden.

Mediumrohr: DN 40

wie vor beschrieben herstellen
Menge: 110,000 Stk

**04.10.73 Rundschweißung DN 32**
Rundschweißung DN 32

am Stahlrohr und -formteil usw. herstellen,
einschließlich der
Bearbeitung der Rohrenden und Lieferung von Gas,
Sauerstoff
und Schweißdraht bzw. Schweißstrom und -elektroden.

Mediumrohr: DN 32

wie vor beschrieben herstellen
Menge: 70,000 Stk

**04.10.74 Segmentnahtschweißung DN 125**
Segmentnahtschweißung DN 125

Segmentnahtschweißung am Stahlrohr für Rohrknicke bis
3°
herstellen, einschließlich der erforderlichen
Segmentschnitte
und Bearbeitung der Rohrenden, einschließlich Lieferung
von Gas, Sauerstoff und Schweißdraht bzw.
Schweißstrom und -elektroden.

Mediumrohr: 139,7 x 4,0 mm

wie vor beschrieben herstellen
Menge: 2,000 Stk

**04.10.75 Segmentnahtschweißung DN 80**
Segmentnahtschweißung DN 80

Segmentnahtschweißung am Stahlrohr für Rohrknicke bis
3°
herstellen, einschließlich der erforderlichen
Segmentschnitte
und Bearbeitung der Rohrenden, einschließlich Lieferung
von Gas, Sauerstoff und Schweißdraht bzw.
Schweißstrom und -elektroden.

Mediumrohr: 88,9 x 3,2 mm

wie vor beschrieben herstellen
Menge: 4,000 Stk

**04.10.76 Segmentnahtschweißung DN 65**
Segmentnahtschweißung DN 65

Segmentnahtschweißung am Stahlrohr für Rohrknicke bis
3°
herstellen, einschließlich der erforderlichen
Segmentschnitte
und Bearbeitung der Rohrenden, einschließlich Lieferung
von Gas, Sauerstoff und Schweißdraht bzw.
Schweißstrom und -elektroden.

Mediumrohr: 76,1 x 3,2 mm

wie vor beschrieben herstellen
Menge: 2,000 Stk

**04.10.77 Segmentnahtschweißung DN 50**
Segmentnahtschweißung DN 50

am Stahlrohr für Rohrknicke bis 3° herstellen,
einschließlich der
erforderlichen Segmentschnitte und Bearbeitung der
Rohrenden, einschließlich Lieferung
von Gas, Sauerstoff und Schweißdraht bzw.
Schweißstrom und -elektroden.

Mediumrohr: 60,3 x 3,2 mm

wie vor beschrieben herstellen
Menge: 8,000 Stk

**04.10.78 Segmentnahtschweißung DN 40**
Segmentnahtschweißung DN 40

am Stahlrohr für Rohrknicke bis 3° herstellen,
einschließlich der
erforderlichen Segmentschnitte und Bearbeitung der
Rohrenden, einschließlich Lieferung
von Gas, Sauerstoff und Schweißdraht bzw.
Schweißstrom und -elektroden.

Mediumrohr: 48,3 x 3,2 mm

wie vor beschrieben herstellen
Menge: 6,000 Stk

**04.10.79 Segmentnahtschweißung DN 32**
Segmentnahtschweißung DN 32

am Stahlrohr für Rohrknicke bis 3° herstellen,
einschließlich der
erforderlichen Segmentschnitte und Bearbeitung der
Rohrenden, einschließlich Lieferung
von Gas, Sauerstoff und Schweißdraht bzw.
Schweißstrom und -elektroden.

Mediumrohr: 42,4 x 3,2 mm

wie vor beschrieben herstellen
Menge: 2,000 Stk

**04.10.80 Zentrische Reduzierung DN80 - DN50**
Zentrische Reduzierung DN80 - DN50

als Übergang von der FW-Leitung DN80 auf die FW-Leitung
DN50, DIN EN 10253-2.
Ende mit Schweißfase. Werkstoff P235GH oder P265GH,
Schweißnahtwertigkeit v = 1,0.

Die Reduzierung wird im Zuge der Montagearbeiten
mittels
einer Reduziermuffe nachisoliert.

Liefern und montieren
Menge: 2,000 Stk

**04.10.81 Zentrische Reduzierung DN80 - DN65**
Zentrische Reduzierung DN80 - DN65

als Übergang von der FW-Leitung DN80 auf die FW-Leitung
DN65, DIN EN 10253-2.
Ende mit Schweißfase. Werkstoff P235GH oder P265GH,
Schweißnahtwertigkeit v = 1,0.

Die Reduzierung wird im Zuge der Montagearbeiten
mittels
einer Reduziermuffe nachisoliert.

Liefern und montieren
Menge: 2,000 Stk

**04.10.82 Zentrische Reduzierung DN65 - DN50**
Zentrische Reduzierung DN65 - DN50

als Übergang von der FW-Leitung DN65 auf die FW-Leitung
DN50, DIN EN 10253-2.
Ende mit Schweißfase. Werkstoff P235GH oder P265GH,
Schweißnahtwertigkeit v = 1,0.

Die Reduzierung wird im Zuge der Montagearbeiten
mittels
einer Reduziermuffe nachisoliert.

Liefern und montieren
Menge: 2,000 Stk

**04.10.83 Klöpperboden DN125**
Klöpperboden DN125

Gewölbter Boden Klöpperform DIN 28011, niedriger
zylindrischer Bord, zum Anschweißen an Rohrenden aus
Stahl,
mit V-Kante Außen, mit APZ 3.1

Klöpperboden DN125

liefern und montieren
Menge: 2,000 Stk

**04.10.84 Klöpperboden DN65**
Klöpperboden DN65

Gewölbter Boden Klöpperform DIN 28011, niedriger
zylindrischer Bord, zum Anschweißen an Rohrenden aus
Stahl,
mit V-Kante Außen, mit APZ 3.1

Klöpperboden DN65

liefern und montieren
Menge: 2,000 Stk

**04.10.85 Klöpperboden DN50**
Klöpperboden DN50

Gewölbter Boden Klöpperform DIN 28011, niedriger
zylindrischer Bord, zum Anschweißen an Rohrenden aus
Stahl,
mit V-Kante Außen, mit APZ 3.1

Klöpperboden DN50

liefern und montieren
Menge: 12,000 Stk

**04.10.86 Klöpperboden DN40**
Klöpperboden DN40

Gewölbter Boden Klöpperform DIN 28011, niedriger
zylindrischer Bord, zum Anschweißen an Rohrenden aus
Stahl,
mit V-Kante Außen, mit APZ 3.1

Klöpperboden DN40
Menge: 14,000 Stk

**04.10.87 Klöpperboden DN32**
Klöpperboden DN32

Gewölbter Boden Klöpperform DIN 28011, niedriger
zylindrischer Bord, zum Anschweißen an Rohrenden aus
Stahl,
mit V-Kante Außen, mit APZ 3.1

Klöpperboden DN32
Menge: 10,000 Stk

**04.10.88 Schraub-Endkappen DN 25 bis DN 50 liefern und montieren**
Je nach Angabe AG werden verschraubte Endkappen oder
Klöpperböden im Haus angebracht, z.B.bei Entlüftungen

Schraub-Endkappen müssen längskraftschlüssig sein.

Hersteller: GEBO oder glw.

inkl. aller Nebenarbeiten
Menge: 4,000 Stk

*Hinweis*
Schweißnahtprüfungen sind zu protokollieren und
zusätzlich im Rohrbuch selbsterklärend zu vermerken.

**04.10.89 Dichtheitsprüfung mit Vakuumbrille ab DN 100**
Dichtheitsprüfung mit Vakuumbrille

einschließlich Gestellung aller Geräte und Hilfsmittel.
Gemäß Beschreibung als Sichtprüfung mit Vakuumbrille
für
Rohrleitungen der Nennweite ab DN 100.
Schweißnahtprüfungen sind zu protokollieren.
Menge: 50,000 Stk

**04.10.90 Dichtheitsprüfung mit Druckluft < DN 100**
Dichtheitsprüfung mit Druckluft

Gemäß Beschreibung als Sichtprüfung mit einem Druck
von 0,2
bar für Rohrleitungen der der Nennweite < DN 100.
Schweißnahtprüfungen sind zu protokollieren.
Menge: 100,000 Stk

**04.10.91 Durchstrahlungsprüfung DN125**
Durchstrahlungsprüfung DN125

einschließlich Beurteilung gemäß Richtlinien
der AGFW FW 446

Nach Prüfung sind dem AG Prüfbescheinigungen in
3-facher
Ausfertigung sowie Röntgenfilme 1-fach zur Verfügung zu
stellen.

Dimension: DN150
Menge: 4,000 Stk

*Hinweis*
Endkappe

Schrumpfbare Abschottung aus gedehntem Polyäthylen oder
Polyolefin zum Anbringen an freien Rohrenden innerhalb
von
Gebäuden oder Kanälen zum Schutz der stirnseitigen
PUR-Schaumisolierung gegen Feuchte.

**04.10.92 Endkappe DN 65/160**
Endkappe DN 65/160

wie vor beschrieben, jedoch

Mediumrohr: 76,1 x 3,2 mm
Mantelrohr: 160 x 3,0 mm

Endkappe liefern, montieren und aufschrumpfen.
Menge: 2,000 Stk

**04.10.93 Endkappe DN 50/140**
Endkappe DN 50/140

wie vor beschrieben, jedoch

Mediumrohr: 60,3 x 3,2 mm
Mantelrohr: 140 x 3,0 mm

Endkappe liefern, montieren und aufschrumpfen.
Menge: 10,000 Stk

**04.10.94 Endkappe DN 40/125**
Endkappe DN 40/125

wie vor beschrieben, jedoch

Mediumrohr: 48,3 x 3,2 mm
Mantelrohr: 125 x 3,0 mm

Endkappe liefern, montieren und aufschrumpfen.
Menge: 14,000 Stk

**04.10.95 Endkappe DN 32/125**
Endkappe DN 32/125

wie vor beschrieben, jedoch

Mediumrohr: 42,4 x 3,2 mm
Mantelrohr: 125 x 3,0 mm

Endkappe liefern, montieren und aufschrumpfen.
Menge: 10,000 Stk

*Hinweis*
Dichtungseinsatz zum Einbau in Kernbohrung und
Futterrohr,
dicht gegen drückendes Wasser,
Dichtung einseitig, besonders geeignet für u.a.
KMR

Dichtungseinsatz als nichtgeteilte Dichtung, doppelt
dichtend,
temperaturbeständig von -10 Grad bis +100 Grad C
Die Kernbohrungswandung ist vor dem Einsetzen
des Dichtungseinsatzes zu konservieren.

**04.10.96 Dichtungseinsatz DA 160 druckwasserdicht**
Dichtungseinsatz DA 160 druckwasserdicht

wie vor beschrieben, jedoch

Für KMR-Einzelrohr
DN 65/160

Fabrikat Doyma o.glw.

liefern und gemäß Einbauvorschriften des Herstellers
druckdicht
montieren.
Menge: 2,000 Stk

**04.10.97 Dichtungseinsatz DA 140 druckwasserdicht**
Dichtungseinsatz DA 140 druckwasserdicht

wie vor beschrieben, jedoch

Für KMR-Einzelrohr
DN 50/140

Fabrikat Doyma o.glw.

liefern und gemäß Einbauvorschriften des Herstellers
druckdicht
montieren.
Menge: 10,000 Stk

**04.10.98 Dichtungseinsatz DA 125 druckwasserdicht**
Dichtungseinsatz DA 125 druckwasserdicht

wie vor beschrieben, jedoch

Für KMR-Einzelrohr
DN40/125 und DN 32/125

Fabrikat Doyma o.glw.

liefern und gemäß Einbauvorschriften des Herstellers
druckdicht
montieren.
Menge: 24,000 Stk

**04.10.99 AQUAGARD Grundierung**
(Curaflex® 1710),
zur Grundierung von Kernbohrungen
und zum Schutz des Bewehrungsstahles
vor Korrosion. Empfohlen ist die
Anwendungskombination mit
AQUAGARD Speziallack (1715)
Erzeugnis: AQUAGARD Grundierung
(Curaflex® 1710) 1,0 Liter

liefern und einbauen
Menge: 3,000 l

**04.10.100 AQUAGARD Speziallack**
(Curaflex® 1715),
zur Versiegelung von Kernbohrungen
und zum Schutz des Bewehrungsstahles
vor Korrosion in Kombination mit
AQUAGARD Grundierung (1710).
Das Material dringt tief in die
Kapillaren und Luftbläschen des
Betons ein und verschließt diese
dauerhaft.
Die Feuchtigkeitswanderung in der
Umgebung der Kernbohrung wird
unterbunden.
Erzeugnis: AQUAGARD Speziallack
(Curaflex®1715) 1,0 Liter

liefern und einbauen
Menge: 3,000 l

*Hinweis*
Dehnpolster

als Seitenpolster für Teilumhüllung liefern und
einbauen. Der
Bedeckungswinkel des Seitenpolsters muss bei 110° -
120° pro
Dehnpolster liegen.

Zur Aufnahme der Längenänderungen durch wechselnde
Betriebstemperaturen, im Zug- und Druckbereich von
Dehnschenkeln und Abzweigen sowie bei Reduzierungen mit
unterschiedlichen Manteldurchmessern, bestehend aus
unverrottbarem, geschäumten Polyäthylen-Weichschaum,
dauerelastisch und wasserabweisend, nagetierbeständig
mit
glatter Oberfläche, die das Eindringen von Wasser und
Erdreich
verhindert.

Die Dehnpolster sind gegen Eindringen von Sand mit
einer
allseitigen Umhüllung aus Laminat zu schützen.

Laminatumhüllung
als zusätzliche aufkaschierte äussere feste Randzone
zur
vollständigen Umhüllung des PEHD-Mantelrohres in
geschlossener horizontal-ovaler Ausführung. Durch die
Umhüllung entsteht kein Wärmestau und es wird das
Einfließen
von Sand zwischen Mantelrohr und Dehnpolster vermieden.

Dehnpolster liefern und thermisch beständig am
PE-Mantel
verkleben (aufflämmen). Dehnpolster sind fugenfrei
anzuordnen
und vollständig mit Laminat zu umhüllen.

Fertigungsbedingte Fugen sind mit einem breiten
Gewebeklebeband dicht abzukleben.

**04.10.101 Dehnpolster-Teilumhüllung**
Dehnpolster-Teilumhüllung

wie vor beschrieben, jedoch

Größe I

für PE-Mantelrohr mit Da = 65 - 160mm
Ausführung als Seitenpolster + Laminat
Dehnpolsterlänge: 1000 mm
Dehnpolsterdicke: 40 mm

liefern und in Anzahl und Länge gemäß rohrstatischer
Berechnung am KMR montieren und mit Laminat umhüllen
Menge: 424,000 m

**04.10.102 Dehnpolster-Teilumhüllung**
Dehnpolster-Teilumhüllung

wie vor beschrieben, jedoch

Größe II

für PE-Mantelrohr mit Da = 180 - 280mm
Ausführung als Seitenpolster + Laminat
Dehnpolsterlänge: 1000 mm
Dehnpolsterdicke: 40 mm

liefern und in Anzahl und Länge gemäß rohrstatischer
Berechnung am KMR montieren und mit Laminat umhüllen
Menge: 148,000 m

**04.10.103 Rohrunterlagen**
Rohrunterlagen

dienen als Hilfsauflager der Rohrleitungen bis zu einem
Mantelrohrdurchmesser von maximal 315 mm. Sie müssen im
Gegensatz zu Kanthölzern vor dem Einsanden nicht
entfernt
werden. Rohrunterlagen bestehen aus extrudiertem
FCKW-freien Hartschaum. Pro 6,00 m Rohrtrasse werden 3
Auflagerpunkte bzw. 3
Stück Unterlagen benötigt.

PU-Hartschaumbalken 0,1 x 0,1 x 1,0m

liefern und einbauen
Menge: 200,000 Stk

*Hinweis*
Straßenkappen DVGW/AGFW geprüft

**04.10.104 Straßenkappe Gusseisen GG, dämpfende Einlage, Größe 2 (Ausziehbar)**
Straßenkappe aus Gusseisen GG, mit dämpfender Einlage
nach DIN 3582 - Größe 2, ausziehbare Ausführung
(teleskop),
DVGW geprüft nach DIN 3580, Aufschrift "FERNWÄRME"

Hersteller: '...................................'
Menge: 2,000 Stk

**04.10.105 Straßenkappe Gusseisen GG, dämpfende Einlage, Größe 3 (Ausziehbar)**
Straßenkappe aus Gusseisen GG, mit dämpfender Einlage
nach DIN 3583 - Größe 3, ausziehbare Ausführung
(teleskop),
DVGW geprüft nach DIN 3580, Aufschrift "FERNWÄRME"

Hersteller: '...................................'
Menge: 12,000 Stk.

#### Bereich 04.20 Netzüberwachung

*Hinweis*
K u n s t s t o f f m a n t e l r o h r

Vorbemerkungen:

EMS (European Monitoring System)

Das EMS dient der kontinuierlichen Überwachung der
Gesamttrasse auf Durchfeuchtung und Leitungsschäden.
Im Verbundrohr werden werkseitig zwei blanke Cu-Drähte
mit
einem Querschnitt von je 1,5 mm² eingeschäumt. Ein
Draht ist
zur Unterscheidung galvanisch verzinnt. Beide Drähte
sind
verschleißfrei, korrosions- und temperaturfest. Das EMS
eignet sich für umfangreiche, verzweigte und zu
erweiternde
oder/und zu unterteilende Rohrnetze mit zentralen
Überwachungseinheiten oder Messpunkten.

Die Überwachung erfolgt bei EMS über die ohmsche
Widerstandsmessung, zusätzlich wird eine
Drahtschleifenmessung durchgeführt, eine Ortung erfolgt
mittels der Impulsreflektometrie. EMS kann mit
manueller oder
automatischer Überwachungstechnik sowie mit der
vollautomatischen digitalen Überwachungs- und
Ortungshardware vernetzt werden. Die Ortungsgenauigkeit
beträgt dabei 0,2 % +/-1m.

Folgende Fehler, die in Art und Intensität
differenziert
dargestellt werden, können mit dem EMS manuell oder
automatisch geortet werden: Sensordrahtunterbrechung,
Sensordraht-Rohr-Kontakt, Feuchtefehler und
Mehrfachfehler.

Die Drähte sind während der Rohrmontage in 11.00- bzw.
13.00-Uhr Position auszurichten, der Farbcode muss
dabei
zueinander angeordnet werden, d.h. die Drahtpolung
darf nicht
wechseln. Gleichzeitig mit den Dämm- und Dichtarbeiten
erfolgt
die Montage bzw. Installation der Netzüberwachung
ausschließlich durch das AGFW- und BFW-geprüfte
werksgeschultes Personal.

**04.20.1 Verdrahtungsendstück**
Verdrahtungsendstück

zur Herstellung eines elektrisch und mechanisch
korrekten Anschlusses der Sensorschleife an jedem
Mediumrohrende bzw. als Haus- bzw. Schleifenendpunkt an
Kalibrierpunkten, Hausanschlüssen bzw. in Bauwerken,
oder als Verbindung der Meldeadern zu allen anderen
EMS-Systemkomponenten, pro Rohrleitungsende ein Stück.

Gemäß Beschreibung Verdrahtungsendstück liefern,
einbringen, zum Einbauort transportieren und lagerecht
montieren und verdrahten
Menge: 36,000 Stk

**04.20.2 Messprotokoll**
Messprotokoll

bzw. messtechnische Überprüfung der
Überwachungsabschnitte oder/und -schleifen mit
Protokollierung und Interpretation der Messwerte

erstellen und bei der Abnahme übergeben
Menge: 2,000 Stk

**04.20.3 Kabelausführung aus PE-Verbindungsmuffen - KAF**
Kabelausführung aus PE-Verbindungsmuffen - KAF

zur Herstellung einer druckwasserdichten und
zugentlasteten Sensordrahtausführung und zum
Einschweißen in das PEHD-Rohr von schweißbaren Muffen.
Bestehend aus einem 150 mm langen PEHD-Rohr Ø 63 mm,
PN 10. Zum Lieferumfang gehört eine Ringraumdichtung,
eine Schrumpfendkappe sowie zum Schutz gegen axiale
Bewegung eine Dehnungspolsterplatte 240 x 240 x 80 mm.

Zur ordnungsgemäßen Installation der KAF ist
zusätzlich je KAF-Paar (bei Vor- und Rücklauf) ein
Messpfahl oder je KAF-Stück eine
Kabelverbindungsdose bzw. -muffe vorzusehen!

Gemäß Beschreibung Kabelausführung liefern,
einbringen, zum
Einbauort transportieren und lagerecht montieren und
verdrahten
Menge: 2,000 Stk

**04.20.4 Dokumentation Netzüberwachung**
Dokumentation

bestehend aus:
1. Übersichtsplan der Überwachungsabschnitte
2. Fühlerschleifenpläne, maßstäblich
3. Schleifen-Widerstandswerte
Grundlage der Dokumentation sind die
Revisionszeichnungen/Rohrbestandspläne,
Messprotokolle und Verdrahtungsskizzen

für den gesamten Leistungsabschnitt liefern
Menge: 1,000 Stk

#### Bereich 04.30 Primäranschluss (im Gebäude) Wärmeübergabestation

*Hinweis*
In Abhängigkeit der Anschlussdimension ist die
primärseitige
Versorgungsleitung innerhalb des Gebäudes bis zur
Übergabestation pauschal anzubieten.

Diese Zuführung zwischen Kugelhahn und
Übergabestation besteht im Einzelnen aus:

8m Rohrleitung DIN EN 10216-2, RSt 35.8 l
10 Stk. Rohrbögen DIN EN 10253-2, Bauart 3
8 Stk. Rohrschellen inkl. hitzebeständige,
schallhemmende Silikoneinlage
Erforderliche Schweißarbeiten

Die Begehung bei den jeweiligen Wärmekunden erfolgt an
einem durch den AG festzulegenden Termin.
Die Position wird je primärseitige
Fernwärmenetzanbindung
pauschal abgerechnet.

Die Kurzberichte sind den Dokumentationsunterlagen,
geordnet nach Abnahmestellen, in geforderter Anzahl
beizulegen. Diese Vorlagen sind beizulegen:
Vorlagen Primärseite:
- Schweißbestätigung
- Schweißprüfung
- Schweißerprüfbescheinigung
- Werkzeugnis Rohr
- Werkzeugnis Formteile
- Druckprotokoll

Die Montage enthält vollumfänglich das Einbringen und
die
Primär Montage der betriebsfertigen
Wärmenetz-Anschlussleitung (Verrohrung).

Verrohrung der kompletten Übergabestation
von den Fernwärmenetz-Kugelhähnen (Gebäudeeintritt)
bis zur Übergabestation.
8 m (= 4 Trassenmeter VL/RL) Rohrverbindung ohne
Wärmedämmung

Bei mehr als 8 m primärseitige Anbindeleitungen werden
zusätzliche und tatsächlich ausgeführte Rohrlängen
gesondert
nach Positionen nach örtlichen Aufmaß und auf Basis von
nachvollziehbaren Abrechnungsplänen (Isometrieplänen)
pauschal abgerechnet.
Die Verlegung der Wärmenetz-Anschlussleitung kann als
Hoch-, Sockel- oder/und Stützenleitung in
aufgeständerter oder
abgehängter Form erfolgen.

Primärseitige Anforderungen an die Schweißungen:

Die Schweißarbeiten dürfen nur von Schweißer ausgeführt
werden die eine Prüfung nach EN 287-1 nachweisen
können.
Für Schweißarbeiten gilt die DIN EN 12732 "Schweißen im
Rohrleitungsbau"
Die schweißtechnischen Qualitätsanforderungen nach DIN
EN
729 Teil 3 sind zu erfüllen.
Die Schweißnahtvorbereitungen haben entsprechend nach
DIN
EN ISO 9692 Teil 1 zu erfolgen.
Das Arbeitsbaltt, "AGFW 446 Schweißnähte an
Fernwärmerohrleitugen aus Stahl- Schweißen, Prüfen und
Bewerten" ist einzuhlaten

Gasschweißungen sind bis zu Wanddicke von 4 mm
zulässig.

Die Baustelleneinrichtung ist in den nachfolgenden
Positionen
mit einzuberechnen und wird nicht gesondert vergütet.

**04.30.1 Primärseitige Versorgungsleitung DN50 bis DN 65**
Primärseitige Versorgungsleitung DN50 bis DN 65

wie vor beschrieben, jedoch

Dimension: DN50 bis DN 65

Gemäß Beschreibung liefern, zum Einbauort
transportieren,
einbringen und lagerecht verlegen
Menge: 6,000 Psch

**04.30.2 Mehrlänge Fernwärmenetzanbindung DN 50 bis DN 65**
Primärseitige Versorgungsleitung DN50 bis DN 65

wie vor beschrieben, jedoch

Dimension: DN5 bis DN 65

Gemäß Beschreibung liefern, zum Einbauort
transportieren,
einbringen und lagerecht einbaue
Menge: 40,000 m

**04.30.3 Primärseitige Versorgungsleitung DN40**
Primärseitige Versorgungsleitung DN40

wie vor beschrieben, jedoch

Dimension: DN40

Gemäß Beschreibung liefern, zum Einbauort
transportieren,
einbringen und lagerecht einbauen
Menge: 14,000 Psch

**04.30.4 Mehrlänge Fernwärmenetzanbindung DN 40**
Mehrlänge Fernwärmenetzanbindung primär DN 40;
inkl. aller Formteile, Einbauteile, Klein- und
Befestigungsmaterialien, Schweißmaterialien, etc.

Betriebsfertig liefern und montieren
Pauschale je m
Menge: 20,000 m

**04.30.5 Primärseitige Versorgungsleitung DN32**
Primärseitige Versorgungsleitung DN32

wie vor beschrieben, jedoch

Dimension: DN32

Gemäß Beschreibung liefern, zum Einbauort
transportieren,
einbringen und lagerecht einbauen
Menge: 10,000 Psch

**04.30.6 Mehrlänge Fernwärmenetzanbindung DN 32**
Mehrlänge Fernwärmenetzanbindung primär DN 32;
inkl. aller Formteile, Einbauteile, Klein- und
Befestigungsmaterialien, Schweißmaterialien, etc.

Betriebsfertig liefern und montieren
Pauschale je m
Menge: 15,000 m

**04.30.7 Entlüftung "Gebäudeeinführung"**
Entlüftung "Gebäudeeinführung"

für Fernheizleitung vor Ort angefertigt,

Bestehend aus:
2m Rohr DN15, 21,3x3,2 DIN EN 10216-2, RSt 35.8 l,
3 Stk. Bögen DN15 90° DIN EN 10253-2, Bauart 3
1 Stk. Bogen DN15 30° DIN EN 10253-2, Bauart 3
2 Stk. Rohrschellen DN15 inkl. hitzebeständige,
schallhemmende Silikoneinlage
1 Stk. Kugelhahn DN15 mit beidseitigen Anschweißenden
Broen/ Ballomax
1 Stk. Aussengewinde - Rohrnippel DN15 mit Schweißende

Gemäß Beschreibung Entlüftung liefern, einbringen,
zum Einbauort transportieren und lagerecht einbauen
Menge: 12,000 Stk

#### Bereich 04.40 IBN und Dokumentation

*Hinweis*
Der Auftragnehmer hat eine Dokumentation zu erstellen,
welche
die wesentlichen Ergebnisse des Bauablaufs, sowie alle
relevanten Schriftstücke zu den Lieferungen und
Leistugen für
die einzelnen Gewerke beinhalten muss. Die Arbeiten zur
Erstellung der Dokumentation sind mit Beginn der
Baumaßnahme aufzunehmen und kontinuierlich während der
gesamten Baumaßnahme und über die Bauzeit
weiterzuführen.

Die Dokumetation ist in einer übersichtlichen und
gewerkszugeordneten Gliederung zu erstellen. Für die
Vollständigkeit der Dokumentation ist ausschließlich
der
Auftragnehmer verantwortlich, auch wenn Teile der
Dokumentation von Sublieferanten, Subunternehmen oder
vom
Auftraggeber selbst beizustellen sind. Dem AG bzw. der
Bauleitung ist die jeweils aktualisierte Fassung der
Dokumentation im Rahmen der Jour-Fix Termine
vorzulegen.

Die für die Prüfung der Schlussrechnung notwendigen
Elemente
der Dokumentation müssen bereits mit dem Einreichen der
Schlussrechnung übergeben werden.

Die Dokumentationist auf Datenträger, sowie in
Papierform, in
deutscher Sprache, spätestens 3 Wochen nach
Schlussabnahme einzureichen.

Die Struktur des Datenträgers entspricht der Struktur
der
Papierform. Anstelle von Registern sind auf dem
Datenträger
Unterordner zu erstellen.

Die Dokumentation ist mit der Recnung abzugeben und
gilt
in komplettem Umfang als Abrechnungsgrundlage.

Kommt der AN seiner Verpflichtung in dem vorgesehenen
Zeitraum nicht nach, so kann der Auftraggeber ohne
weitere
Aufforderung an den AN die Arbeiten zur Fertigstellung
der
Dokumentation einem anderen Unternehmen in Auftrag
geben.
Die Aufwendungen hierfür, einschließlich
Fertigstellung der
Dokumentation geht ausnahmslos zu Lasten des AN.

Die Dokumentation ist je Trassenabschnitt abzugeben

Technische Dokumentation
Die Dokumentation muss folgende Informationen lückenlos
enthalten:
+ Abnahmeprotokoll AG
+ Protokolle zu Druck-, Dichtheits- und Vakuumprüfung,
Abnahmeprotokolle, Protokolle zur KMR-Nachisolierung,
Vorspannung, Anboren und Dehnpolstereinbau
+ Ausbildungsnachweise des KMR-Nachisolierungspersonals
+ Schweißerzeugnisse,-prüfungen, Schweißvorschriften,
Schweißnahtlisten
+ Schweißer- bzw. Facharbeiterzeugnisse zu
PE-Mantelrohrverarbeitung
+ Filme zur Durchstrahlungsprüfungen der Schweißnähte.
DieVorbereitung und Durchführung der
Schweißnahtprozesse
ist in aussagefähige Protokolle zu erfassen. Im Rahmen
der
Qualitätssicherung sind diese von der verantwortlichen
Schweißaufsicht gegenzuzeichnen. ALlle
zerstörungsfreien und
zerstörenden Prüfungen auf der Baustelle bzw. im
Pfrüflabor
sind mit aussagefähigen Protokollen zu dokumentieren.
Ggf. sin
die Prüfstücke aufzubewahren bzw. dem AG auszuhändigen.
Die geforderte Prüf- und Nachweisdokumentation ist vom
Hersteller bzw, verantwortlichen Vorarbeiter,
Aufsichtspersonal
oder Prüfer zu erstellen,. Bei der Radiographischen
Prüfung von
Stahlschweißnähten sind die ausgewerteten
Durchstrahlungsaufnahmen dem Auftraggeber
auszuhändigen.
Übergabe ungefaltet in passenden Kartonagen.
+ Protokolle zu den Durchstrahlungsprüfungen
+ Materialbescheinigungen und Zeugnisse zu
Stahl-Rohrteilen
und Armaturen
+ Übersicht zu den Materialbescheinigungen mit
Objektzuordnung
+ Materialbescheinigungen: Material zu
KMR-Muffen,-Rohren,-Schrumpfbändern, PUR-Schaum
+ Materialbescheinigung zu den PE-Rohren
+ Abrechnungsisometrien
+ Nahtplan mit Nummerierung und Herstellerdatum sowie
Angaben zum Schweißer
+ Rohrnetz-Überwachung: Schleifenplan, Messprotokolle
+ Statische Berechnunggen zu Rohrleitungen und
Konstruktionen
+ Bautagebuch (wöchentliche Abgabe bei AG)
+ Aufmaße in prüffähiger Form in Plan- und Listform
nach
LV-Positionen gegliedert
+ Technische Unterlagen u. Maßblätter aller
eingebautenRohren, Formstücken, Einbauteilen und
Armaturen
+ Abnahmeprotokoll der Bauleitung
+ Revisionspläne
+ Elektrisches Prüfprotokoll der Schutzmaßnahmen und
Isolationswiderstand

*Hinweis*
Revisionsunterlagen gem. Leistungsverzeichnis für alle
Bauleistungen aufstellen

Bauwerke
Die Ausführungszeichnungen werden nach Beendigung der
Bauarbeiten unter Einbeziehung aller Änderungen und
Prüfvermerken und einschließlich der Bestätigung, dass
die
Zeichnungen mit der Wirklichkeit übereinstimmen, zu
Bestandsplänen.

Für Halterungen an Rohrbücken sind durch den AN
zusätzlich
Dokumentationsunterlagen anzufertigen. Sie müssen
sämtliche
Konstruktionsmerkmale der Halterungen mit Angabe der
verwendeten Materialien sowie alle Angaben über den
technischen Einbau enthalten.

Rohrtechnik
Der Auftragnehmer führt arbeitsbegleitend ein Rohrbuch
mit
den Rohrlängen, aus dem eindeutig die Zuordnung der
Rohrlängen zu den Zeugnissen sowie die Zuordnung der
Schweißnähte zu Schweißer und Protokoll der Nahtprüfung
hervorgeht. Zu diesem Zweck sind die Schweißnähte vom
Schweißer zu kennzeichnen und fortlaufend zu
nummerieren.
Als Anlage zum Rohrbuch sind Bestandspläne der Leitung
mit
Rohr- und Nahtnummer, Schusslängen und Einbauten zu
erstellen. Das Rohrbuch ist dem AG auf Verlangen zur
Einsicht
vorzulegen. Folgende Unterlagen sind dem AG in
dreifacher
Ausfertigung, zweifach ausgedruckt jeweils in einem
Sammelordner mit Inhaltsverzeichnis und einfach auf CD,
spätestens vor Stellung der Schlussrechnung im Rahmen
der
Abnahme auszuhändigen:

Abnahmeprotokoll Auftraggeber
Protokolle zu Druck-, Dichtheits- und Vakuumprüfung,
Abnahmeprotokolle, Protokolle zur KMR-Nachisolierung,
Vorspannung, Anbohren und Dehnpolstereinbau
Ausbildungsnachweise des KMR-Nachisolierungspersonals
Schweißerzeugnisse, -prüfungen, Schweißvorschriften,
Schweißnahtlisten
Schweißer- bzw. Facharbeiterzeugnisse zu PE-Mantel-
rohrverarbeitung
Filme zur Durchstrahlungsprüfungen der Schweißnähte.
Die
Vorbereitung und Durchführung der Schweißnaht- prozesse
ist in aussagefähige Protokolle zu erfassen. Im Rahmen
der
Qualitätssicherung sind diese von der verantwortlichen
Schweißaufsicht gegenzuzeichnen. Alle zerstörungsfreien
und zerstörenden Prüfungen auf der Baustelle bzw. im
Prüflabor sind mit aussagefähigen Protokollen zu
dokumentieren. Ggf. sind die Prüfstücke aufzubewahren
bzw. dem Auftraggeber auszuhändigen. Die geforderte
Prüf- und Nachweisdokumentation ist vom Hersteller bzw.
verantwortlichen Vorarbeiter, Aufsichtspersonal oder
Prüfer
zu erstellen. Bei der radiographischen Prüfung von
Stahlschweißnähten sind die ausgewerteten
Durchstrahlungsaufnahmen dem Auftraggeber
auszuhändigen.
Übergabe ungefaltet in passenden Kartonagen (lang
und schmal)
Protokolle zu den Durchstrahlungsprüfungen
Materialbescheinigungen und Zeugnisse zu Stahl-
Rohrteilen und Armaturen
Übersicht zu den Materialbescheinigungen mit
Objektzuordnung
Materialbescheinigungen:
Material zu KMR-Muffen, -Rohren,
-Schrumpfbändern, PUR-Schaum
Materialbescheinigung zu den PE-Rohren
Abrechnungs-Isometrien
Schweißnahtplan mit Nummerierung und Herstellerdatum
sowie Angaben zum Schweißer
Rohrnetz-Überwachung: Schleifenplan, Messprotokolle
Statische Berechnungen zu Rohrleitungen und
Konstruktionen
Bau-Tagesberichte
Aufmaße in prüffähiger Form in Plan- und Listform nach
LV-Positionen gegliedert
Technische Unterlagen u. Maßblätter aller eingebauten
Rohren, Formstücken, Einbauteilen und Armaturen
Abnahmeprotokoll der Bauleitung
Revisionspläne wie beschrieben
Anlagenbeschreibung und Betriebshandbuch
Elektrisches Prüfprotokoll der Schutzmaßnahmen
(Erstprüfung) und Isolationswiderstand
Konformitätserklärung der elektr. Schaltanlagen und
gemäß
Druckgeräterichtlinie

Fotodokumentation
Alle wichtigen Bauzustände sind mit Fotos zu
dokumentieren. Die Aufnahmen müssen formatfüllend,
scharf und kontrastreich den Gegenstand der
Aufnahmen darstellen. Die Bilder sind mit Beschriftung
und dem Datum der Aufnahme zu versehen. Für die
Fotodokumntation ist ein gesamtes Inhaltsverzeichnis
der Bilder anzulegen. Die Fotodokumentation ist digital
und in Papierform zu übergeben.

Prüfung und Freigabe der
Ausführungsunterlagen
Für die statischen Prüfungen und die Freigaben zur
Bauausführung sind mindestens 6 Wochen zu
veranschlagen. Voraussetzung für diese Prüf- und
Freigabezeiten ist, dass vollständige und richtige
Unterlagen zur Prüfung und zur Baufreigabe vorgelegt
werden. Unterlagen, auf die das nicht zutrifft werden
als
nicht prüfbar zurückgewiesen.

Ferner sind folgende Bestandsunterlagen, auf
USB-Stick, mit Inhaltsverzeichnis versehen, zu liefern:

Bedienungsanweisungen, abgestimmt auf die ausgeführten
Anlagen, mit Wartungsanweisungen und
Wartungsintervallen
Anlagen- und Funktionsbeschreibungen, abgestimmt auf
die ausgeführten Anlagen, mit Hinweisen auf eine
wirtschaftliche Betriebsweise,
Gerätebeschreibungen, abgestimmt auf die eingebauten
Geräte, mit Liefernachweis von Ersatzkomponenten,
detaillierte Wartungs- und Ersatzteillisten,
Kopien sämtlicher Prüfbescheinigungen und Werksatteste,
Protokolle über alle im Rahmen der
Einregulierungsarbeiten
durchgeführten Messungen.
ein für die Anlage abgestimmtes MSR-Pflichtenheft

**04.40.1 Dokumentation & Revisionsunterlagen/Pläne erstellen**
Dokumentation & Revisionsunterlagen und Pläne gemäß
vorstehender Beschreibung erstellen und dem AG
übergeben

Für den gesamten Leistungsumfang
Menge: 1,000 Psch

#### Bereich 04.50 Erstbefüllung und Druckprobe

*Hinweis*
Lieferung VE Wasser, Spülen, Befüllen und Druckprobe

Das Spülen und die Erstbefüllung erfolgt mittels
VE-Wasser
Leitwert des Wassers 10 - 30µS/cm bei 25°C
PH-Wert 9,0 - 10,0; Sauerstoff O2 < 0,1 mg/l
Härte Erdalkalien < 0,02 mmol/l zulässig.

Das Arbeitsblatt AGFW FW 510 ist zu beachten!

Vor dem Füllen ist der gesamte Abschnitt mit dem
doppelten
Volumen der Rohrleitungen zu spülen. Dafür ist eine
Pumpe mit
einer Mindest-Förderleistung von 800 l/min und 8 bar zu
verwenden. Die angegebene Menge an VE-Wasser
entspricht
demnach dem dreifachen des Abschnittsvolumens.

Nach dem Füllen und sorgfältigem Entlüften der Leitung
wird ein
Druck von mind. 1,3-facher Betriebsdruck, am Tiefpunkt
gemessen, aufgebracht.
Die eigentliche Druckprobe ist über einen Zeitraum von
24
Stunden durchzuführen.
Während des Füll-, Beruhigungs- und Prüfvorganges ist
ein
Druckschreibergerät anzuschließen.
Über diese Druckprüfung ist ein Protokoll
anzufertigen, aus dem
alle relevanten Parameter eindeutig hervorgehen.
Die Druckprobe hat im Beisein des AG oder seines
Beauftragten zu erfolgen; das Protokoll ist vom AG
gegenzuzeichnen.
Zur Durchführung der Druckprobe weisen wir außerdem
auf die
einschlägigen aktuellen Normen und Richtlinien hin.

Hierfür benötigte Baustelleneinrichtung,
verkehrsrechtliche
Anordnung und andere Vorkehrungen sind in die Position
einzurechnen.

VE Wasser liefern, befüllen und Druckprobe

**04.50.1 Lieferung VE Wasser, Spülen, Befüllen und Druckprobe bis 15 m³**
Lieferung VE Wasser, Spülen, Befüllen und Druckprobe
gemäß
vorstehender Beschreibung bis 15 m³

VE Wasser liefern, Spülen, Befüllen und Druckprobe
Menge: 2,000 Psch

**04.50.2 Lieferung VE Wasser, Spülen, Befüllen und Druckprobe bis 26 m³**
Lieferung VE Wasser, Spülen, Befüllen und Druckprobe
gemäß
vorstehender Beschreibung bis 26 m³

VE Wasser liefern, Spülen, Befüllen und Druckprobe
Menge: 1,000 Psch

### Titel 05 Stundenlohnarbeiten Wärme

**Ausführungsbeschreibung 0014 Ausführungsbeschreibung Stundenlohnarbeiten**
*Ausführungsbeschreibung Stundenlohnarbeiten*
Für alle außerhalb des Leistungsverzeichnisses
anfallenden
Arbeiten wird im Tagelohn nach folgenden Sätzen (alle
Zuschläge bereits enthalten) abgerechnet. Für
Ingenieure,
Techniker und Schachtmeister wird kein Fahrzeug
zusätzlich
vergütet. Standzeiten werden nicht vergütet.

**05.1 Schweißfachingenieur/Ingenieur**
Schweißfachingenieur/Ingenieur
Ingenieur

Stundenlohnarbeiten durch Ingenieur auf Anordnung des
AG
ausführen,
der Verrechnungssatz für die jeweilige Arbeitskraft
umfasst
sämtliche Aufwendungen wie Lohn- und Gehaltskosten,
Lohn-
und Gehaltsnebenkosten, Zuschläge, lohngebundeneundund
lohnabhängige Kosten, sonstige Sozialkosten,
Gemeinkosten,
Wagnis und Gewinn.
Menge: 2,000 h

**05.2 Techniker**
Menge: 2,000 h

**05.3 Fachvorarbeiter**
Vorarbeiter (mit Polierprüfung)
Stundenlohnarbeiten durch Fachvorarbeiter auf
Anordnung des
AG ausführen,
der Verrechnungssatz für die jeweilige Arbeitskraft
umfasst
sämtliche Aufwendungen wie Lohn- und Gehaltskosten,
Lohn-
und Gehaltsnebenkosten, Zuschläge, lohngebundene-und
lohnabhängige Kosten, sonstige Sozialkosten,
Gemeinkosten,
Wagnis und Gewinn.
Menge: 25,000 h

**05.4 Facharbeiter**
Facharbeiter

Stundenlohnarbeiten durch Facharbeiter auf Anordnung
des AG
ausführen,
der Verrechnungssatz für die jeweilige Arbeitskraft
umfasst
sämtliche Aufwendungen wie Lohn- und Gehaltskosten,
Lohn-
und Gehaltsnebenkosten, Zuschläge, lohngebundene- und
lohnabhängige Kosten, sonstige Sozialkosten,
Gemeinkosten,
Wagnis und Gewinn.
Menge: 30,000 h

**05.5 Helfer**
Helfer

Stundenlohnarbeiten durch Fachwerker/Helfer auf
Anordnung
des AG ausführen,
der Verrechnungssatz für die jeweilige Arbeitskraft
umfasst
sämtliche Aufwendungen wie Lohn- und Gehaltskosten,
Lohn-
und Gehaltsnebenkosten, Zuschläge, lohngebundene-und
lohnabhängige Kosten, sonstige Sozialkosten,
Gemeinkosten,
Wagnis und Gewinn.
Menge: 30,000 h

**05.6 DIN-Schweißer inkl. Fahrzeug, Stromerzeuger, Geräte und Hilfsstoffe**
Menge: 40,000 h

**Ausführungsbeschreibung 0015 Ausführungsbeschreibung Maschinenstundensätze, einschl.**
*Ausführungsbeschreibung Maschinenstundensätze, einschl. Bedienung und Betriebsstoffe*
Maschinenstundensätze, einschl. Bedienung und
Betriebsstoffe.

Maschinen auf Anordnung des AG. einsetzen,
der Verrechnungssatz für die jeweilige Arbeitskraft
umfasst
sämtliche Aufwendungen wie Lohn-. und Gehaltskosten,
Lohn-
und Gehaltsnebenkosten, Zuschläge, lohngebundene und
lohnabhängige Kosten, sonstige Sozialkosten,
Gemeinkosten,
.Wagnis und Gewinn. der Verrechnungssatz für das Gerät
umfasst sämtliche Aufwendungen für den Betrieb,
Gemeinkosten, Wagnis und Gewinn, mit Fahrer, Fahrwerk
mit
Bereifung,

**05.7 Mini - Bagger, bis 3,5 t**
Menge: 20,000 h

**05.8 Hydraulikbagger, ab 3,5 t**
Hydraulikbagger einsetzen Fahrer, ab 3,5 t.

HydrauIikbagger, auf Anordnung des AG. einsetzen,
der Verrechnungssatz für die jeweilige Arbeitskraft
umfasst
sämtliche Aufwendungen wie Lohn-. und Gehaltskosten,
Lohn-
und Gehaltsnebenkosten, Zuschläge, lohngebundene und
lohnabhängige Kosten, sonstige Sozialkosten,
Gemeinkosten,
.Wagnis und Gewinn. der Verrechnungssatz für das Gerät
umfasst sämtliche Aufwendungen für den Betrieb,
Gemeinkosten, Wagnis und Gewinn, mit Fahrer, Fahrwerk
mit
Bereifung, Löffelinhalt 1 bis 1,5 m³.
Menge: 25,000 h

**05.9 Radlader einsetzen Fahrer 37-55 kW**
Radlader einsetzen Fahrer 37-55 kW

Radlader auf Anordnung des AG einsetzen,
der Verrechnungssatz für die jeweilige Arbeitskraft
umfasst
sämtliche Aufwendungen wie Lohn- und Gehaltskosten
Lohn-
und Gehaltsnebenkosten Zuschläge Lohngebundene und
lohnabhängige Kosten, sonstige Sozialkosten,
Gemeinkosten,
Wagnis und Gewinn. der Verrechnungssatz für das Gerät
umfasst sämtliche Aufwendungen für den Betrieb,
Gemeinkosten, Wagnis und Gewinn, mit Fahrer,
Motorleistung
37 bis 55 kW.
Menge: 5,000 h

**05.10 LKW, bis 7,5 t**
LKW
bis 7,5 t
Menge: 10,000 h

**05.11 LKW, 20-30 t**
LKW einsetzen Fahrer 20-30t

LKW, auf Anordnung des AG einsetzen, der
Verrechnungssatz
für die jeweilige Arbeitskraft
umfasst sämtliche Aufwendungen wie Lohn- und
Gehaltskosten, Lohn- und Gehaltsnebenkosten, Zuschläge,
Iohngebundene-und lohnabhängige Kosten, sonstige
Sozialkosten, Gemeinkosten, Wagnis und Gewinn. der
Verrechnungssatz für das. Gerät umfasst sämtliche
Aufwendungen für den Betrieb, Gemeinkosten, Wagnis und
Gewinn, mit Fahrer, Nutzlast 20 bis 30t.
Menge: 10,000 h

**05.12 LKW mit Ladedekran**
Menge: 5,000 h

**05.13 Kombi für Sonderzwecke.**
Kombi für Sonderzwecke usw.
Menge: 5,000 h

**05.14 Mehrzweckgerät (Dumper)**
Menge: 5,000 h

**Ausführungsbeschreibung 0016 Ausführungsbeschreibung Maschinenstundensätze, ohne Bed**
*Ausführungsbeschreibung Maschinenstundensätze, ohne Bedienung, einschließlich*
Maschinenstundensätze, ohne Bedienung, einschließlich
Betriebsstoffe.

Auf Anordnung des AG einsetzen,

**05.15 Rüttelplatte bzw. Wackerstampfer**
Menge: 10,000 h

**05.16 Kompressor mit Lufthammer**
Menge: 20,000 h

**05.17 Pumpe zur Wasserhaltung inkl. Stromerzeuger**
Menge: 5,000 h

**05.18 Fugenschneider**
Menge: 10,000 h

**05.19 Stromaggregat**
Menge: 5,000 h

USt %: 19,00
